# Beilngries, Kanal Ingolstädter Straße 2026
Angebotsaufforderung (GAEB DA XML 3.3, DA83)
Projekt: 636525
Währung: EUR
Erstellt mit: GXML Toolbox V3.3 R20220330, ORCA AVA 27 27.00.00, 10.02.2026

## 01 Kanalsanierung Ingolstädter Straße 2026

### Titel 01 Kanalbau (offene Sanierung)

#### Bereich 01.01 Allgemeine Leistungen

##### Abschnitt 01.01.01 Baustelleneinrichtung

*Hinweis: Vorbem. Baust. - einrichtung / Verkehrssicherung*
StL-Nr. 2210100001
Vorbem. Baust. - einrichtung / Verkehrssicherung
Vorbemerkungen Baustelleneinrichtung/Verkehrssicherung
1. Allgemein
1.1  Die Verkehrsrechtliche Sicherung der Arbeitsstelle
  und des Arbeitsstellenbereichs (Verkehrsbereich,
  Arbeitsbereich, Baustelleneinrichtung, etc.)
  ist nach den Vorschriften der StVO, VwV-StVO,
  RSA und ZTV-SA sowie der verkehrsrechtlichen
  Anordnung der Straßenverkehrsbehörde
  durchzuführen.
1.2  Die Qualifikation des zu benennenden Verantwortlichen für die Sicherungsarbeiten an Arbeitsstellen gemäß dem "Merkblatt über Rahmenbedingungen für erforderliche Fachkenntnisse zur
  Verkehrssicherung von Arbeitsstellen an Straßen
  (MVAS 1999) ist nachzuweisen.
1.3  Bei Verwendung von Leitbaken / Warnleuchten zur
  verkehrs- und bautechnischen Sicherung der
  Arbeitsstelle, dürfen nur von der BASt zugelassene
  Leitbakensysteme, bestehend aus Bakenblatt,
  Bakenkörper, Standpfosten und Fußplatte sowie
  zugehöriger Warnleuchte, verwendet werden.
2.  Die nachfolgend aufgeführten Leistungen sind
  Nebenleistungen und gehören zum Leistungsumfang:
2.1  Einholen der erforderlichen verkehrsrechtlichen
  Genehmigungen und Anordnungen nach der StVO für
  den Arbeitsstellenbereich und für Umleitungsstrecken.
  Die Teilnahme des benannten Verantwortlichen für
  die Sicherungsarbeiten an den von der Verkehrsbehörde angesetzten Terminen ist Bestandteil
  dieser Nebenleistung.
3.  Abrechnung
3.2  In die Einheitspreise einzurechnen ist die
  verkehrsrechtliche Sicherung der Arbeitsstelle und
  des Arbeitsstellenbereichs nach den Vorschriften
  der StVO, VwV-StVO, RSA und ZTV-SA sowie der
  Verkehrsrechtlichen Anordnung der Straßenverkehrsbehörde durch Verkehrszeichen und -einrichtungen
  soweit hierfür im Leistungsverzeichnis keine
  gesonderten Positionen vorgesehen sind.

**01.01.01.010 Baustelleneinr. herstellen**
StL-Nr. 221011101
Baustelleneinrichtung herstellen
Baustelleneinrichtung herstellen,
Anlegen der Lager- und Arbeitsplätze.
Geräte, Werkzeuge, sonstige Betriebsmittel, ggf. Einzäunung der Baustelleneinrichtung, anfahren und
betriebsfertig aufstellen.
Baubüros, Unterkünfte, Werkstätten, abschließbare
Lagerräume und dgl. anfahren, aufbauen und einrichten.
Strom-, Wasseranschluss sowie Entsorgungseinrichtungen
und dgl. für die Baustelle, soweit erforderlich,
herstellen.
Die Einzäunung der Baustelleneinrichtung mit Bauzaun
aus Bauzaunfeldern und Bauzaunfuß gehört zum Leistungsumfang.
Bauzaunfelder mittels Verbindungsschelle mit Schraube
untereinander verbinden.
Bauzaunfeld aus Drahtgeflecht mit umlaufenden
Rohrrahmen.
Elementbreite: 3,50 m
Elemlenthöhe:  2,00 m
Menge: 1,000 Psch

**01.01.01.020 Baustelleneinr. vorhalten**
StL-Nr. 22101112
Baustelleneinrichtung vorhalten
Baustelleneinrichtung und ggf. die Einzäunung der Baustelleneinrichtung vorhalten.
Vorhalten, Unterhalten und Betreiben der Anlagen und
Einrichtungen.
Abrechnungsfestlegung:
Vergütet wird die Anzahl der Kalendertage vom Baubeginn bis Bauende, jedoch höchstens die Anzahl, die
sich aus den im Bauvertrag festgelegten
Ausführungsfristen ergeben.
Zeiträume mit vom AN zu vertretenden Baustillstand,
werden nicht vergütet.
Bauzeitverlängerungen werden nur vergütet, wenn die
Ursachen vom AG zu vertreten sind.
Menge: 75,000 d

**01.01.01.030 Baustelle räumen**
StL-Nr. 22101114
Baustelle räumen
Räumen der Baustelle von allen Geräten,
Anlagen, Einrichtungen und dgl.
Alle benutzten Flächen entsprechend dem ursprünglichen
Zustand ordnungsgemäß herrichten.
Menge: 1,000 Psch

**01.01.01.040 Begehung zur Beweissicherung durchführen**
*** Pauschalposition
Beweissicherung des Bestandes im Bereich der Baustelle und den vom Baubetrieb betroffenen Bereichen mit Gebäuden, Einfriedungen, Bauwerken, Entwässerungseinrichtungen, Fahrbahnrändern, Asphaltschichten, Pflasterungen, Borden u. dgl. durchführen.

Die Beweissicherung erfolgt durch eine Bestandsaufnahme von Schäden mit detaillierter Foto- und Rissdokumentation vor Beginn der Baumaßnahme.

Die Bestandsaufnahme ist so durchzuführen, dass Veränderungen am Bestand, die möglicherweise durch die Baumaßnahme verursacht sind, festgestellt werden können.
Die Fotodokumentation ist dem AG in digitaler Form (z. B. CD-Rom) zu übergeben.
Erforderliche Hilfskräfte und Hilfsmittel sind einzukalkulieren.
Menge: 1,000 psch

**01.01.01.050 Vermessungsarb. durchführen**
*** Pauschalposition
Vermessungsarbeiten für die Absteckung von
Bauteilen nach Unterlagen des AG einschließlich
aller Geräte- und Personalkosten durchführen.
Verkehrsflächen (Achsen, Eckausrundungen,
Fahrbahnteiler etc.), Bauwerke und Entwässerungseinrichtungen (Kanalbau).
Menge: 1,000 psch

**01.01.01.060 Grenzsteine sichern**
Grenzsteine höhen- und lagemäßig sichern
während der gesamten Bauzeit
Menge: 10,000 St

**01.01.01.070 BE-Fläche, Zwischenlager herstellen und rückbauen**
*** Pauschalposition
Baustelleneinrichtungsfläche / Zwischenlager herstellen
für Arbeitsflächen, Baucontainer, Materialzwischenlager und Zufahrtswege f. Aushubzwischenlager etc.

Einfache Entfernung zur Baustelle bis ca. 1,5 km

Fläche ca. 800 m2,

Einbau Schottertragschicht 0/45 inkl. Nachverdichten
Dicke bis = 25 cm

auf Geotextil nach Wahl des AN (kein Oberbodenabtrag),
unterhalten und nach Beendigung
der Baumaßnahme rückbauen
und in Eigentum des AN übernehmen.

Beschriebene Erdarbeiten werden nicht gesondert
vergütet.

Einzurechnen sind alle Geräte, Maschinen, Materialien
die zur Andienung erforderlich sind inkl. Rückbau und
Wiederherstellung des ursprünglichen Zustandes.
Menge: 1,000 psch

*Hinweis: HINWEIS: Bauzaun*
Das Aufstellen von Bauzäunen darf nur auf besondere
Anordnung der örtlichen Bauleitung erfolgen.
Die folgenden Positionen beziehen sich auf das
Aufstellen von Bauzäunen im Bereich der Baustelle.
Die Vorhaltung des Zaunmaterials ist für die gesamte
Bauzeit zu kalkulieren.

**01.01.01.080 Bauzaun 2 m einrichten, vorhalten, räumen**
Bauzaun auf befestigtem und unbefestigtem Untergrund,
aus Einzelelementen mit verzinktem Stahlrohrrahmen und
Vergitterung, mit Standfüßen,
Zaunoberkante über Oberfläche Gelände 2,00 m,
Ausführung 'n. Wahl des AN'
einrichten, vorhalten und räumen.
nur auf besondere Anordnung des AG.
Menge: 50,000 m

**01.01.01.090 Bauzaun 2 m umsetzen**
Bauzaun der vorstehenden Position
umsetzen innerhalb des Baufeldes
nur auf ausdrückliche Anordnung des AG
Menge: 25,000 m

**01.01.01.100 Bauzaun 1 m einrichten, vorhalten, räumen**
Bauzaun auf befestigtem und unbefestigtem Untergrund,
aus Einzelelementen mit verzinktem Stahlrohrrahmen und
Vergitterung, mit Standfüßen, Sonderausführung mit Zusatzfunktion als mobile Absturzsicherung mit rot-weiß schraffierter Absperrschranke (voll
retroreflektierend) im oberen Zaunbereich (Breite mind. 100 mm)
Zaunoberkante über Oberfläche Gelände mind. 1,00 m,
einrichten, vorhalten, unterhalten (gemäß Verkehrssicherungspflicht des AN) und räumen.

Nur auf besondere Anordnung des AG
Menge: 250,000 m

**01.01.01.110 Bauzaun 1 m umsetzen**
Bauzaun der vorstehenden Position
umsetzen innerhalb des Baufeldes
nur auf ausdrückliche Anordnung des AG
Menge: 100,000 m

**01.01.01.120 Baugrubenabdeckung Brückenklasse 30 herstellen, beseitigen**
Baugrubenabdeckung für öffentlichen Verkehr und
Grundstückszufahrten, als Hilfsüberfahrt einschl.
aller Schutzeinrichtungen wie z. B. Schrammborde,
Geländer, Beschilderung, Beleuchtung über Gräben
herstellen, für die Dauer der vertraglichen
Ausführungsfrist vorhalten und beseitigen. Geeignet
für Brückenklasse 30 nach DIN 1072.
Maße der Abdeckung LxB = 2,00x3,00 m,
Abdeckung mit Stahl,
Ausführung nach Wahl des AN,
herstellen und beseitigen.
Menge: 10,000 St

**01.01.01.130 Baugrubenabdeckung Brückenklasse 30 umsetzen**
Baugrubenabdeckung für öffentlichen Verkehr und
Grundstückszufahrten, als Hilfsüberfahrt einschl.
aller Schutzeinrichtungen wie z. B. Schrammborde,
Geländer, Beschilderung, Beleuchtung über Gräben.
Geeignet für Brückenklasse 30 nach DIN 1072.
Maße der Abdeckung LxB = 2,00x3,00 m,
Abdeckung mit Stahl,
Ausführung nach Wahl des AN,
Umsetzen nach besonderer Anordnung des AG.
Menge: 14,000 St

##### Abschnitt 01.01.02 Verkehrssicherung

*Hinweis: HINWEIS: Verkehrssicherung*
HINWEIS: Verkehrssicherung

Einrichtungen während der Bauzeit unterhalten und
regelmäßig kontrollieren (gemäß ZTV-SA '97)
Die regelmäßige (= tägliche) Kontrolle ist im
Bautagebuch zu protokollieren.
Sämtliche Leistungen zu Verkehrssicherung und
Beschilderung sind analog den Vorgaben der RSA und
den Regelplänen zur Beschilderung auszuführen.

Alle Arbeiten sind unter Aufrechterhaltung des
Anliegerverkehrs auszuführen (siehe Baubeschreibung).

Alle Leistungen zur Verkehrssicherung, sowohl im
Baustellenbereich als auch im Bereich der
Umleitungsstrecken, sind im Leistungsumfang des
Bieters enthalten - siehe nachfolgende Positionen.

*Hinweis: HINWEIS: Bauabschnitte*
HINWEIS: Bauabschnitte

Die Ausführung der Kanalarbeiten sind verkehrsbedingt abschnitts- / haltungsweise durchzuführen.

Eine Ausführungen in mehreren Abschnitten ist bei der Kalkulation zu berücksichtigen.

**01.01.02.010 Verk.Sich. Großräumige Umleitung**
*** Pauschalposition
Verkehrssicherung für die großräumige Umleitung für
die Dauer der gesamten Bau- und Verkehrsphase
einschließlich Umleitungsbeschilderung erstellen.

Modul 1, Modul 2 und Modul 3

Vorhandene Verkehrsschilder ggf. vor Beginn und nach
Beendigung der Maßnahme außer Kraft und wieder in
Kraft setzen, hierfür dürfen nur Leisten mit den
entsprechenden Zwingen verwendet werden (Keine
Verwendung von Klebefolien!).

Vorübergehende Sicherungsmaßnahmen durchführen.
Vorübergehende Markierungen (Gelbmarkierungen),
bauzeitliches Leitelement und transportable
Schutzeinrichtungen werden gesondert vergütet.

Die endgültige Einrichtung hat auf Grundlage der
verkehrsrechtlichen genehmigten Verkehrsführungs- und
Verkehrszeichenpläne zu erfolgen.

Verkehrsicherung an Arbeitsstellen und erforderlichen
Umleitungsstrecken dem Grunde nach
gemäß Modul 1, Modul 2 und Modul 3

Die Leistung beinhaltet im wesentlichen:
das Auf- und Abbauen, Verführen und ggf. mehrfache
Umsetzen der Beschilderung (Verkehrszeichen),
Hinweistafeln, Leitbaken und Leitkegeln sowie
erforderlicher Schilderbeleuchtungen mit Batterie.
Verkehrssicherung (inkl. Schilder) liefern, vorhalten,
unterhalten und abbauen.

Umleitung des Radverkehrs über die Sulzpromenade zwischen Kelheimer Straße und Wiesenweg

siehe Plan Anlage 10
Menge: 1,000 psch

**01.01.02.020 Verk.Sich. herstellen (Modul1, Vollsperrung B299 Ingolstädter Straße 2-14)**
*** Pauschalposition
Einrichtungen zur Verkehrsführung, -sicherung und
-regelung nach StVO und gemäß Baubeschreibung,
unter Aufrechterhaltung des Verkehrs aufbauen,
vorhalten, unterhalten, betreiben, ggf. mehrfach
umsetzen und abbauen.

Verkehrssicherung gemäß RSA-Regelplänen
(Sicherungseinrichtungen des AN).
Beschädigte / abhanden gekommene Einrichtungen der
Verkehrssicherung sind zu ersetzen, sofern diese vom
AN stammen. Wenn diese dem AG zuzuordnen sind, ist der
AG umgehend zu informieren. Ersatzbeschaffung erfolgt
dann durch den Verkehrssicherungsdienst des AG.

Modul 1
Vollsperrung Ingolstädter Straße B299 zwischen Kreuzung Kelheimer Straße und Alte Ingolstädter Straße

Umleitung innerorts über Alte Ingolstädter Straße, Rosenaustraße und Ringstraße
und sinngemäß zurück

siehe Plan Anlage 11
Menge: 1,000 psch

**01.01.02.030 Verk.Sich. herstellen (Modul 2, Vollsperrung B299 Ingolstädter Straße 22-26)**
*** Pauschalposition
Einrichtungen zur Verkehrsführung, -sicherung und
-regelung nach StVO und gemäß Baubeschreibung,
unter Aufrechterhaltung des Verkehrs aufbauen,
vorhalten, unterhalten, betreiben, ggf. mehrfach
umsetzen und abbauen.

Verkehrssicherung gemäß RSA-Regelplänen
(Sicherungseinrichtungen des AN).
Beschädigte / abhanden gekommene Einrichtungen der
Verkehrssicherung sind zu ersetzen, sofern diese vom
AN stammen. Wenn diese dem AG zuzuordnen sind, ist der
AG umgehend zu informieren. Ersatzbeschaffung erfolgt
dann durch den Verkehrssicherungsdienst des AG.

Modul 2
Vollsperrung Ingolstädter Straße B299 zwischen An der Bauernwiese und Einmündung Ingolstädter Straße
Bereich Ingolstädter Straße Hsnr. 22 bis Hsnr 28

Umleitung innerorts über Ingolstädter Straße und Alte Ingolstädter Straße
und sinngemäß zurück
siehe Plan Anlage 11
Menge: 1,000 psch

**01.01.02.040 Verk.Sich. herstellen (Modul 3, Vollsperrung B299 Ingolstädter Straße 21-25)**
*** Pauschalposition
Einrichtungen zur Verkehrsführung, -sicherung und
-regelung nach StVO und gemäß Baubeschreibung,
unter Aufrechterhaltung des Verkehrs aufbauen,
vorhalten, unterhalten, betreiben, ggf. mehrfach
umsetzen und abbauen.

Verkehrssicherung gemäß RSA-Regelplänen
(Sicherungseinrichtungen des AN).
Beschädigte / abhanden gekommene Einrichtungen der
Verkehrssicherung sind zu ersetzen, sofern diese vom
AN stammen. Wenn diese dem AG zuzuordnen sind, ist der
AG umgehend zu informieren. Ersatzbeschaffung erfolgt
dann durch den Verkehrssicherungsdienst des AG.

Modul 3
Vollsperrung Ingolstädter Straße B299 zwischen Einmündung Ingolstädter Straße und Wiesenweg
Bereich Ingolstädter Straße Hsnr. 21 bis Hsnr 25
Umleitung innerorts über Ingolstädter Straße und Alte Ingolstädter Straße und sinngemäß zurück

Durchfahrten von Rettungsfahrzeugen und Feuerwehr sind jederzeit möglich. Stahlplatten für kurzfristige Abdeckung offener Baugruben sind jederzeit vorzuhalten
Offene Baugruben sind nach Beendigung der täglichen Bautätigkeit mit Stahlplatten abzudecken
Stahlplatten werden gesondert vergütet.
siehe Plan Anlage 11
Menge: 1,000 psch

**01.01.02.050 Hinweisschilder**
Hinweisschilder b x h = ca. 1,00 x 1,50 m
(für Großräumige Umleitung vorst. Pos.)
Farbe Weiß
mit Richtungspfeilen, Verkehrszeichen und Text nach
Angaben der Straßenverkehrsstelle liefern und
aufbauen, einschl. Mast und Fundament.

während der gesamten Bauzeit unterhalten und
regelmäßig kontrollieren (gemäß ZTV-SA '97)
Die regelmäßige (= tägliche) Kontrolle ist im
Bautagebuch zu protokollieren.

Abbauen und Beseitigen nach Beendigung der Maßnahme.
Menge: 8,000 St

**01.01.02.060 Vek.Fl.unterh., Baustelle**
*** Pauschalposition
Verkehrsflächen zur Aufrechterhaltung des öffentlichen
und Anlieger-Verkehrs sowie des Baustellenverkehrs
innerhalb des Baubereiches einschließlich
zwischenzeitlich benutzter Behelfsfahrstreifen
verkehrssicher unterhalten.
Befestigung nach Unterlagen des AG,
Verkehrsflächen 'innerhalb des Baufeldes sowie zur
Verfügung gestellte Zufahrtswege'
Grundstückszufahrten müssen nach jedem
Arbeitstag nutzbar sein.

Das Reinigen der benutzten Zufahrtswege ist
einzukalkulieren, bei Erfordernis auch mehrmals
(bis zu 2 x) arbeitstäglich (z. B. bei verschmutzungsintensiven Arbeiten).
Menge: 1,000 psch

**01.01.02.070 Kontrolle Arbeitsstellensicherheit**
StL-Nr. 129012310101
Kontrolle der Arbeitsstellensicherung im gesamten
Baustellenbereich durchführen.
Die Kontrolle ist unmittelbar nach deren Durchführung
zu erfassen und zu dokumentieren. Arbeits- und
Hilfsmittel sind vom AN zu stellen und dem AG
jederzeit zugänglich zu machen.
Die Kontrollausdrucke sind dem AG arbeitstäglich
vorzulegen.
Die Abrechnung erfolgt nach Anzahl der nachgewiesenen
Kontrollen (gemäß Bautagebuch).
Kontrolle zweimal täglich, an arbeitsfreien Tagen
einmal täglich.
Kontrolle ist schriftlich im Bautagebuch zu
dokumentieren.
Menge: 120,000 St

**01.01.02.080 Beschilderung herstellen (1VZ)**
Beschilderung herstellen und abbauen,
für die Bauzeit vorhalten und warten.
Aufstellvorrichtung nach statischen Erfordernissen.
Verkehrsschilder mit retroreflektierender Folie, Typ 1.
Abgerechnet wird nach Anzahl der Aufstellvorrichtungen.
Das Material bleibt Eigentum des AN.
Ronden, Dreiecke, Quadrate, Rechtecke VZ-Nr 'alle
gemäß VZ-Katalog'
Größe 2
1 Verkehrsschild
Aufstellvorrichtung mit Fußplatte aufstellen.
Menge: 20,000 St

**01.01.02.090 Beschilderung herstellen (1VZ + ZZ)**
Beschilderung herstellen und abbauen,
für die Bauzeit vorhalten und warten.
Aufstellvorrichtung nach statischen Erfordernissen.
Verkehrsschilder mit retroreflektierender Folie, Typ 1.
Abgerechnet wird nach Anzahl der Aufstellvorrichtungen.
Das Material bleibt Eigentum des AN.
Ronden, Dreiecke, Quadrate, Rechtecke VZ-Nr 'alle
gemäß VZ-Katalog'
Größe 2
1 Verkehrsschild und Zusatzschild
Aufstellvorrichtung mit Fußplatte aufstellen.
Menge: 15,000 St

**01.01.02.100 Beschilderung herstellen (2VZ)**
Beschilderung herstellen und abbauen,
für die Bauzeit vorhalten und warten.
Aufstellvorrichtung nach statischen Erfordernissen.
Verkehrsschilder mit retroreflektierender Folie, Typ 1.
Abgerechnet wird nach Anzahl der Aufstellvorrichtungen.
Das Material bleibt Eigentum des AN.
Ronden, Dreiecke, Quadrate, Rechtecke VZ-Nr 'alle
gemäß VZ-Katalog'
Größe 2
2 Verkehrsschilder
Aufstellvorrichtung mit Fußplatte aufstellen.
Menge: 5,000 St

**01.01.02.110 Beschilderung umbauen (1VZ)**
Beschilderung nach Unterlagen des AG umsetzen.
Aufstellvorrichtung nach statischen Erfordernissen
herstellen. Abgerechnet wird nach Anzahl der
Aufstellvorrichtungen.
Ronden, Dreiecke, Quadrate, Rechtecke
Größe 2
1 Verkehrsschild
Aufstellvorrichtung mit Fußplatte aufstellen.
Menge: 20,000 St

**01.01.02.120 Beschilderung umbauen (1VZ + ZZ)**
Beschilderung nach Unterlagen des AG umsetzen.
Aufstellvorrichtung nach statischen Erfordernissen
herstellen. Abgerechnet wird nach Anzahl der
Aufstellvorrichtungen.
Ronden, Dreiecke, Quadrate, Rechtecke
Größe 2
1 Verkehrsschild und Zusatzschild
Aufstellvorrichtung mit Fußplatte aufstellen.
Menge: 15,000 St

**01.01.02.130 Beschilderung umbauen (2VZ)**
Beschilderung nach Unterlagen des AG umsetzen.
Aufstellvorrichtung nach statischen Erfordernissen
herstellen. Abgerechnet wird nach Anzahl der
Aufstellvorrichtungen.
Ronden, Dreiecke, Quadrate, Rechtecke
Größe 2
2 Verkehrsschilder
Aufstellvorrichtung mit Fußplatte aufstellen.
Menge: 5,000 St

**01.01.02.140 Absperrung herstellen (Warnbake)**
Absperrung herstellen.
Absperrgerät oder Warneinrichtung aufstellen und
beseitigen, für die Bauzeit vorhalten, warten und
betreiben.
Verkehrszeichen mit retroreflektierender Folie,
Retroreflexions-Klasse 2.
Leitbake (Warnbake), Zeichen 605 - '40 und 41'
Menge: 40,000 St

**01.01.02.150 Absperrung herstellen (Warnbake + 1x Gelb)**
Absperrung herstellen.
Absperrgerät oder Warneinrichtung aufstellen und
beseitigen, für die Bauzeit vorhalten, warten und
betreiben.
Verkehrszeichen mit retroreflektierender Folie,
Retroreflexions-Klasse 2.
Leitbake (Warnbake), Zeichen 605 - '40 und 41'
mit 1 Richtstrahler zweiseitig, gelbes Blinklicht
Energieversorgung 'durch den AN'
Menge: 20,000 St

**01.01.02.160 Absperrung herstellen (Schranke + 3xgelb)**
Absperrung herstellen.
Absperrgerät oder Warneinrichtung aufstellen und
beseitigen, für die Bauzeit vorhalten, warten und
betreiben.
Verkehrszeichen mit retroreflektierender Folie, Typ 2.
Absperrschranke h = 1m (Z. 600)
mit 3 Richtstrahlern zweiseitig, gelbes Blinklicht
Energieversorgung 'durch den AN'
Menge: 10,000 St

**01.01.02.170 Absperrung herstellen (Schranke + 5x Rot)**
Absperrung herstellen.
Absperrgerät oder Warneinrichtung aufstellen und
beseitigen, für die Bauzeit vorhalten, warten und
betreiben.
Verkehrszeichen mit retroreflektierender Folie,
Retroreflexions-Klasse 2.
Absperrschranke, Zeichen 600- '33-36'
mit 5 Richtstrahler einseitig, rotes Dauerlicht
Energieversorgung 'durch den AN'
Menge: 5,000 St

**01.01.02.180 Absperrung umsetzen (Warnbake)**
Absperrung 'Warnbake'
nach Unterlagen des AG umsetzen.
Vorübergehende Sicherungsmaßnahmen
durchführen.
Menge: 80,000 St

**01.01.02.190 Absperrung umsetzen (Warnbake + 1x Gelb)**
Absperrung 'Warnbake + 1x Gelb'
nach Unterlagen des AG umsetzen.
Vorübergehende Sicherungsmaßnahmen
durchführen.
Menge: 40,000 St

**01.01.02.200 Absperrung umsetzen (Schranke)**
Absperrung der OZ 'der vorstehenden Positionen'
nach Unterlagen des AG umsetzen.
Vorübergehende Sicherungsmaßnahmen
durchführen.
Menge: 10,000 St

**01.01.02.210 Behelfsbrücke f. Fußgänger**
Behelfsbrücke für Fußgänger in Geländehöhe
für öffentl. und nichtöffentl. Verkehr
mit Widerlager und Anrampung,
Nutzbreite bis 1,50 m, Gesamtlänge ca. 2,5 m,
Ausführung mit Geländer (3-teiliger Seitenschutz),
herstellen, vorhalten und beseitigen
Abrechnung je hergestelltem Zugang
Einzurechnen ist:

- das Vorhalten während der gesamten Bauzeit,
- der Einbau auf ausdrückliche Anweisung des AG,
- das verkehrssichere Unterhalten des Provisoriums
- ggfs. erforderlicher Rückbau / Wiederherstellung
in Abhängigkeit des Bauablaufes
- der vollständige Rückbau
Abrechnung nach Stück hergestellter Grundstückszugänge oder Grabenüberbrückungen.
Menge: 15,000 St

**01.01.02.220 Schottertr.herst., Provisorien**
Schottertragschicht 0/32 herstellen
Einbaubereich: als Provisorien innerhalb der Baustelle
Dicke 20 - 30 cm,
nur auf ausdrückliche Anordnung der Bauüberwachung des
AG, Einbau in Kleinmengen.
Menge: 30,000 m3

##### Abschnitt 01.01.03 Stundenlohnarbeiten

*Hinweis: HINWEIS: Stundenlohnarbeiten*
Stundenlohnarbeiten sind rechtzeitig vor Beginn der
Arbeiten dem AG anzuzeigen, bei kostenmäßig
umfangreicheren Stundenlohnarbeiten sind
diese vor Durchführung zu genehmigen.

Bei Stundenlohnarbeiten, die nicht angezeigt und
genehmigt wurden, kann eine Vergütung durch den AG
abgelehnt werden. Die Regieberichte sind nach Abschluß
der jeweiligen Stundenlohnarbeiten der Bauüberwachung des
AG innerhalb von 5 Arbeitstagen zur Unterschrift vorzulegen.

Regieberichte sind bis spätestens zur Abnahme
einzureichen. Berichte die später eingehen, werden vom
AG nicht mehr angenommen bzw. anerkannt !

**01.01.03.010 Arb. Kraefte (Polier)**
Verrechnungssaetze fuer Arbeitskraefte bei
Stundenlohnarbeiten,
Polier, Schachtmeister.
Menge: 10,000 h

**01.01.03.020 Arb. Kraefte (Baufacharbeiter)**
Verrechnungssaetze fuer Arbeitskraefte bei
Stundenlohnarbeiten,
Baufacharbeiter (Berufsgr. V2).
Menge: 15,000 h

**01.01.03.030 Arb. Kraefte (Bauwerker)**
Verrechnungssaetze fuer Arbeitskraefte bei
Stundenlohnarbeiten,
Bauwerker (Berufsgr. VII).
Menge: 15,000 h

**01.01.03.040 Baugeraete (Minibagger)**
Verrechnungssaetze fuer Baugeraete einschliesslich
der Kosten fuer das Bedienungspersonal bei
Stundenlohnarbeiten,
Minibagger bis 7t
Menge: 10,000 h

**01.01.03.050 Baugeraete (Bagger ueber 1,0 m3)**
Verrechnungssaetze fuer Baugeraete einschliesslich
der Kosten fuer das Bedienungspersonal bei
Stundenlohnarbeiten,
Bagger ueber 1,0 m3.
Menge: 15,000 h

**01.01.03.060 Baugeraete (Frontlader)**
Verrechnungssaetze fuer Baugeraete einschliesslich
der Kosten fuer das Bedienungspersonal bei
Stundenlohnarbeiten,
Frontlader, luftbereift bis 45 kW.
Menge: 10,000 h

**01.01.03.070 Baugeraete (Rüttelverdichter)**
Verrechnungssaetze fuer Baugeraete einschliesslich
der Kosten fuer das Bedienungspersonal bei
Stundenlohnarbeiten,
Flaechenruettler (Ruettelverdichter) ueber  0,75 - 1,3
t.
Menge: 5,000 h

**01.01.03.080 Baugeraete (Kompressor)**
Verrechnungssaetze fuer Baugeraete einschliesslich
der Kosten fuer das Bedienungspersonal bei
Stundenlohnarbeiten,
Kompressor bis 5 m3/min.
Menge: 5,000 h

**01.01.03.090 Baugeraete (Bohr- und Abbauhammer)**
Verrechnungssaetze fuer Baugeraete einschliesslich
der Kosten fuer das Bedienungspersonal bei
Stundenlohnarbeiten,
Bohr- und Abbauhammer ueber 20 kg.
Menge: 5,000 h

**01.01.03.100 Baugeraete (Motorflex)**
Verrechnungssaetze fuer Baugeraete einschliesslich
der Kosten fuer das Bedienungspersonal bei
Stundenlohnarbeiten,
'Motorflex'
Menge: 5,000 h

**01.01.03.110 Lkw (LKW-Kipper)**
Verrechnungssaetze fuer Lastkraftwagen
einschliesslich der Kosten fuer den Fahrer bei
Stundenlohnarbeiten,
Lkw-Kipper mit Allradantrieb, ca. 15 t Nutzlast.
Menge: 10,000 h

##### Abschnitt 01.01.04 Aushubentsorgung und Beprobung

*Hinweis: HINWEIS: Entsorgung Aushubmaterial*
Entsorgung Aushubmaterial

Das in Haufwerken zwischengelagerte Aushubmaterial
wird anhand von Mischproben untersucht.
Aushubmassen, die gemäß der untersuchten Parameter
nach LAGA und Eckpunktepapier
in Z0, Z1.1 oder Z1.2 eingestuft werden, sind
vom AN aufzunehmen, abzufahren und zu entsorgen -
siehe nachfolgende Leistungspositionen.

Die Abrechnung erfolgt über Wiegescheine, diese sind
in einer Zusammenstellung nachvollziehbar und
lückenlos dem AG zur Abrechnung vorzulegen!

Der AN hat den Nachweis für den Transportweg und die
Entsorgungsstelle zu führen und dem AG vor Beginn der
Arbeiten vorzulegen. Die Kippgebühr ist in den
nachfolgenden Positionen mit einzurechnen.
Der Auftraggeber verpflichtet sich alle Angaben des AN
vertraulich zu behandeln.

Die Bildung von Haufwerken bis max. 350 m3
Einzelgröße ist mit einzukalkulieren. Entsprechendes
Gerät ist an der Ablagerungsstelle durch den AN zur
Verfügung zu stellen.

**01.01.04.010 Kennzeichnung der Mieten/Haufwerke**
Kennzeichnung der Mieten/Haufwerke

Herstellen von Schilder (ca. 25 x 40 cm) mit Pfahlfuß
zum Aufstellen in den aufgeschütteten
Mieten/Haufwerken.

Beschriftung u. Fotodokumentation:

- Haufwerks-Nr. und Herkunft (Straßen- Kanalbau)

- Datum
- Belastung
Menge: 6,000 St

**01.01.04.020 Probenahme und Haufwerksanalyse (je HW)**
Entnahme von Proben aus gelagertem Aushubmaterial
(im Baustellenbereich in Haufwerken gelagert)
Analyse im Feststoff und im Eluat
Einstufung nach
LAGA M20
sowie nach Eckpunktepapier
"Verfüllung von Gruben und Brüchen"
Ausführung durch ein zugelassenes Institut
Übergabe der Ergebnisse digital als pdf-Dateien.

Entnahme der Proben darf ausschließlich im Beisein der
Bauüberwachung des AG erfolgen, ein Probenahmetermin
ist mit mind. 2 AT Vorlauf durch den AN bzw. dessen
beauftragtes Institut zu vereinbaren.

Je Haufwerk (2 Probenahmen) ist eine gesonderte
An- und Abfahrt einzukalkulieren.
Menge: 4,000 St

**01.01.04.030 Zulage Einstufung nach Deponieklasse**
Zulage zur vorstehenden Position der Probenahme
zur Einstufung nach:
- Deponieklasse für die Entsorgung
(nur nach Erfordernis und in Absprache mit der
örtlichen Bauüberwachung)
Menge: 4,000 St

**01.01.04.040 Klassifizierung u. Beprobung nach Ersatzbaustoffverordnung (EBV und BBodSchV)**
Untersuchung u. Beprobung einer Bodenmischprobe nach
Mindestuntersuchungsprogramm der Ersatzbaustoffverordnung
(EBV) und Bodenschutzverordnung (BBodSchV) sowie
Einstufung und Klassifizierung nach Ersatzbaustoffen
Bodenmaterial und Baggergut:
Bodenmaterial (BM) der Klassen 0, 0*, F 1, F 2 und F 3
Baggergut (BG) der Klassen 0, 0*, F 1, F 2 und F 3
Menge: 4,000 St

**01.01.04.050 Boden Z 0 nach EPP laden, entsorgen**
Gelagerten Boden,
nach Analyse als Z0 nach Eckpunktepapier
eingestuft aufnehmen und entsorgen.
Material, aufnehmen, laden, transportieren,
abladen und entsorgen.
Aushub laden, transportieren und an genehmigter
Entsorgungsstelle, Verwertungs- und Beseitigungsanlage
des AN oder Entsorger abladen und entsorgen.
Transportwege und Gebühren sind in dieser Position mit
einzurechnen.
Menge: 700,000 t

**01.01.04.060 Boden Z 1.1 nach EPP laden, entsorgen**
wie vorherige Position, jedoch:

nach Analyse als Z1.1 Eckpunktepapier
Menge: 400,000 t

**01.01.04.070 Boden Z 1.2 nach EPP laden, entsorgen**
wie vorherige Position, jedoch:

nach Analyse als Z1.2 Eckpunktepapier
Menge: 170,000 t

#### Bereich 01.02 Kanalbauarbeiten

##### Abschnitt 01.02.01 Abbrucharbeiten

*Hinweis: HINWEIS: Abbruch Altkanal*
HINWEIS: Abbruch Altkanal

Modul 1
Der bestehende RW-Kanal DN300B und der bestehende Mischwasserkanal DN250STZsind  im Zuge der Neuverlegung rückzubauen.

Bestehende Anschlussleitungen sind an den neuen MW-Kanal anzuschließen, während der Rückbaumaßnahme zu schützen und bis an die Grundstücksgrenze zu erneuern.

Modul 2
Der bestehende RW-Kanal DN150STZ und der bestehende MW-Kanal DN250STZ werden bereichsweise rückgebaut. Die Leitung ist mit Dämmer zu verschließen.

Bestehende Anschlussleitungen sind auf den neuen Mischwasserkanal anzuschließen, während der Rückbaumaßnahme zu schützen und bis an die Grundstücksgrenze zu erneuern.

**01.02.01.010 Rohrleitung HK ausbauen DN150 - 250 Stz**
Nicht wiederverwendbare Rohre und übriges Abbruchgut
in Eigentum des AN übernehmen und von der Baustelle
entfernen.

Rohrleitung  RW-Kanal aus Steinzeug
DN 150 - 250,
Ummantelung u. Auflager aus Kies u. Beton.

Hinweis:
Das Abbruchgut ist eigens auszubauen
u. nicht mit Aushubboden des Kanalgrabens zu
vermischen.

Abbruch erfolgt im Zuge der Herstellung
des neuen MW-Kanals.
Menge: 20,000 m

**01.02.01.020 Rohrleitung HK ausbauen DN250 - 350 StB**
Nicht wiederverwendbare Rohre und übriges Abbruchgut
in Eigentum des AN übernehmen und von der Baustelle
entfernen.

Rohrleitung  RW-Kanal aus Stahlbeton
DN 250 - 350,
Ummantelung u. Auflager aus Kies u. Beton.

Hinweis:
Das Abbruchgut ist eigens auszubauen
u. nicht mit Aushubboden des Kanalgrabens zu
vermischen.

Abbruch erfolgt im Zuge der Herstellung
des neuen MW-Kanals.
Menge: 80,000 m

**01.02.01.030 Rohrleitung HK ausbauen DN250 - 350 Stz**
Nicht wiederverwendbare Rohre und übriges Abbruchgut
in Eigentum des AN übernehmen und von der Baustelle
entfernen.

Rohrleitung  RW-Kanal aus Steinzeug
DN 250 - 350,
Ummantelung u. Auflager aus Kies u. Beton.

Hinweis:
Das Abbruchgut ist eigens auszubauen
u. nicht mit Aushubboden des Kanalgrabens zu
vermischen.

Abbruch erfolgt im Zuge der Herstellung
des neuen MW-Kanals.
Menge: 90,000 m

**01.02.01.040 Abtrennen StB Rohr DN 250 - 350**
Zulage für das exakte Abtrennen der verbleibenden
Leitungsenden Rohrleitung aus Rohrleitung aus
StB DN 250 - 350
Menge: 1,000 St

**01.02.01.050 Abtrennen Stz Rohr DN 250 - 350**
Zulage für das exakte Abtrennen der verbleibenden
Leitungsenden Rohrleitung aus Rohrleitung aus
Stz DN 250 - 350
Menge: 0,000 St

**01.02.01.060 Abtrennen Stz Rohr DN 150 - 250**
Zulage für das exakte Abtrennen der verbleibenden
Leitungsenden Rohrleitung aus Rohrleitung aus
Stz DN 150 - 250
Menge: 6,000 St

**01.02.01.070 Hindernisse im Boden aus Rohrummantelung**
Zulage für das Beseitigen einer Betonummantelung der
vorhandenen Hauptkanalrohre
Beton ca. C 25/30
Dicke ca. 20 bis 0,30 cm umlaufend um das Betonrohr
abbrechen, in Eigentum des AN übernehmen und von der
Baustelle entfernen.

Das Abbruchgut ist eigens auszubauen
u. nicht mit Aushubboden des Kanalgrabens zu
vermischen.
Menge: 10,000 m3

**01.02.01.080 Rohrleitung Anschlussleitungen ausbauen bis DN 200**
Nicht wiederverwendbare Rohre
(Anschlussleitungen HA und SSK)
kleinteilig und abschnittsweise ausbauen,
übriges Abbruchgut in Eigentum des AN übernehmen
und von der Baustelle entfernen.
Art des Auflagers 'Kies'
Art der Ummantelung 'Kies oder Beton'

Rohrleitung aus Steinzeug-, Guss, Beton od.
Kunststoffrohren
über DN 100 bis DN 200.

Hinweis:
Das Abbruchgut ist eigens auszubauen
u. nicht mit Aushubboden des Kanalgrabens zu
vermischen.
Menge: 140,000 m

**01.02.01.090 Abtrennen Leitung bis DN 150**
Zulage für das exakte Abtrennen der verbleibenden
Leitungsenden Rohrleitung aus Rohrleitung aus
Beton, Stz, StB, PP, PVC, PVCU
über DN 100 bis DN 150.
Menge: 20,000 St

**01.02.01.100 Abtrennen Leitung bis DN 200**
Zulage für das exakte Abtrennen der verbleibenden
Leitungsenden Rohrleitung aus Rohrleitung aus
Beton, Stz, StB, PP, PVC, PVCU
bis DN 200
Menge: 10,000 St

**01.02.01.110 Anschlussleitungen sichern**
Zulage für das Sichern der verbleibenden
und wieder anzuschließenden
Rohr- und Anschlussleitungen.
Rohrleitung aus Steinzeug-, Guss, Beton od.
Kunststoffrohren
über DN 100 bis DN 200.

Leitungstiefe unter Gelände bis '2,0' m
Länge der Einzelabschnitte bis '1,0' m
Menge: 30,000 St

**01.02.01.120 Leitungsende bis DN 250 verschließen**
abgetrenntes Leitungsende bis DN 250 fachgerecht
verschließen, durch einbauen einer Plombe aus Magerbeton
einschließlich PE-Folie 0,1 mm als Ummantelung
Menge: 6,000 St

**01.02.01.130 Rohrleitung bis DN 250 ausbauen und entsorgen**
Rohrleitung aus Stz, StB, B, KG, Guss oder
dgl. ggf. einschl. Auflager
und Ummantelung aus Beton ausbauen.
Die Herstellung des Leitungsgrabens bis Oberkante
Rohrleitung bzw. Ummantelung wird gesondert vergütet.
Zusätzliche Erdarbeiten in der verbliebenen Leitungszone gehören zum Leistungsumfang.
Größe und Art der Bettung '15 cm'
Größe und Art der Ummantelung '30cm über Scheitel'
Rohrleitung aus 'StB, Stz'
bis DN 250
Fließsohlentiefe m 'bis ca. 3,20'
Rohre und übriges Abbruchmaterial in Eigentum des
AN übernehmen und einer Verwertung nach Wahl
des AN zuführen (inklusive Entsorgung).
Menge: 10,000 m

**01.02.01.140 Kanalabmauerung DN 150- 250 erstellen**
Abgetrenntes Leitungsende DN 150-  250 fachgerecht
verschließen, durch Kanalabmauerung
einschließlich dem Verputz als wasserdichter Rohrverschluss,
Rohrnennweite DN 150-  250
Menge: 1,000 St

**01.02.01.150 Verdämmen der Kanäle bis DN 300**
Verdämmen der außer Betrieb genommenen Kanäle bis DN 150-  250, nach Fertigstellung der neuen Haltungen inkl. der Umbindung sämtlicher Anschlüsse.

Es sind DN 150 PVC-Rohre und Formstücke  an alte Abzweige und Schächte im Abstand von max. 30 m anzuschließen, über diese Fallrohre ist ein Verfüllbeton einzubringen bzw. die Entlüftung zu gewährleisten. Die Konsistenz des Betons ist so zu wählen, dass die Betonrohrleitung verschlossen werden kann. Desweitern sind die Öffnungen bei den Abschnitten der ausgebauten Rohre abzumauern bzw. so zu verschließen das der best. Kanal verdämmt werden kann (wird gesondert vergütet). Abgerechnet wird nach verdämmter Haltungslänge. Die Einbaumengen sind über Lieferscheine nachzuweisen. Bei der Kalkulation sind auch Mindermengenzuschläge, Verluste der PVC-Rohre und Formstücke einzurechnen. Das Verdämmen erfolgt in mehreren Abschnitten.
Gesamtrohrlänge je Abschnitt bis ca. 60 m;
Tiefe bis ca. 2,50 m,
Einschließlich aller Materialien, Maschinen und Arbeitsschritte die zur Durchführung der Leistung benötigt werden.

Hinweis: Die Verdämmung der Kanalleitung erfolgt nach Inbetriebnahme des neuen Mischwasserkanals.
Menge: 90,000 m

*Hinweis: HINWEIS: Abbruch und Rückbau Schächte*
HINWEIS: Abbruch und Rückbau Schächte

Die nachfolgenden Positionen beinhalten sämtliche
Leistungen der Erd- und Verbauarbeiten.
Dies ist bei der Kalkulation zu beachten.

**01.02.01.160 Schachtbauwerk DN1000 (t=1,5-2,50 m) abbrechen**
Bestehendes Schachtbauwerk DN 1000
vollständig zurückbauen
Bauwerk besteht aus Beton-Fertigteilen
(Unterteil, Abdeckplatte), mit Ausgleichsringen und
Schachtabdeckung
Schachttiefe ca.1,50 - 2,50 m
Abbruchgut geht in Eigentum des AN über und ist
von der Baustelle zu entfernen.

Betrifft folgende Schachtbauwerke, s. Anlage Lagplan Kanalbau Modul1 und Modul 2
- BEB02KR030, t = 1,85 m (Abbruch, Erneuerung annähernd lagegleich)
- BEB02KM630, t = 3,35 m (Abbruch, Erneuerung annähernd lagegleich)
- BEB02KM410, t = 2,83 m (Abbruch Erneuerung annähernd lagegleich)

Hinweis: Erschwernisse beim Abbruch durch ggf. erforderliche Schutzmaßnahmen des Kanals sind einzukalkulieren.

Hinweistext ist zu beachten; inkl. Erd- und Verbauarbeiten
Menge: 4,000 St

**01.02.01.170 Funktionskontrolle Anschlussleitung**
Funktionskontrolle durchzuführen,
in Einzellängen ab 5,0 m
(Erfordernis gemäß Abstimmung mit dem AG).

Für die Kontrolle ist eine TV-Befahrung erforderlich.
DN 100 - DN 200

Die Kosten für das vorherige Spülen der Leitung ist in
den EP mit einzurechnen.

Einschließlich der dazugehörigen Untersuchungsberichte
auf DIN A 4 Format. Einzurechnen ist das komplette
Einsatzgerät mit zwei Mann Bedienung.
Menge: 100,000 m

##### Abschnitt 01.02.02 Erdarbeiten

*Hinweis: HINWEIS: Aushub Kanalgraben und Separation*
Das Aushubmaterial ist auf dem Lagerplatz des AG zur anschließenden Haufwerksbeprobung durch den AN zwischenzulagern. Die Bildung von Haufwerken von maximal 300 m3 Einzelgröße ist mit einzukalkulieren. Entsprechendes
Gerät ist an der Ablagerungsstelle durch den AN zur
Verfügung zu stellen.

Abtransport und Entsorgung des Materials erfolgt bis Z1.2 EPP durch den AN, größer Z1.2 im Rahmen einer gesonderten Maßnahme. Die Abfuhr wird gesondert vergütet.

Behinderungen und Erschwernisse durch angrenzende
Bebauung sowie Vor- und Rücksprünge durch Gebäudenischen, Lichtschächte, Eingangsstufen u. dgl. werden nicht zusätzlich vergütet. Erforderlicher Handaushub ist in die jeweiligen Positionen  einzurechnen und wird nicht gesondert vergütet.

Das Aushubmaterial ist hinsichtlich Wiederverwendbarkeit (Grabenverfüllung etc.) zu separieren. Die Separation und der schichtenweise Abtrag sind einzukalkulieren (Straßenkoffer, Leitungsgrabenverfüllung).

**01.02.02.010 Leitungsgrabenaushub HK 0,00 - 3,00 m, lagern**
Leitungsgraben, einschließlich Verbau, für Rohrleitungen, Sickereinrichtungen, Kabel und dgl. herstellen.
Die Abrechnung des Leitungsgrabenaushubes erfolgt mit
senkrechten Baugrubenwänden. Die Abrechnungstiefe ist das Maß von der Oberfläche des auszuhebenden Grabenabschnittes bis zu dessen planmäßiger Sohle. Es wird hier nur die lichte Regelgrabenbreite nach ZTV vergütet! Mehrbreiten für Verbau sind in die jeweilige Leistungsposition einzukalkulieren.

MW-Kanal DN 200 PP: Abrechnungsbreite b =  1,00 m
MW-Kanal DN 300 PP: Abrechnungsbreite b =  1,10 m
MW-Kanal DN 500 Stz: Abrechnungsbreite b =  1,40 m

Die Abrechnungstiefen und -breiten gelten auch im
Bereich der Schächte, der Arbeitsräume für
Rohrverbindungen und Kabelmuffen, darüber
hinausgehender Aushub ist einzurechnen.

Boden nach DIN18300 bzw. Eurocode 7
der Homogenbereiche A, B1, B2, B3
lösen, ggf. laden und fördern, zwischenlagern,
für senkrecht begrenzte Grabenabschnitte mit einer
Gesamttiefe von 0,00 bis 3,00 m,

für Rohrleitungen und Kabel,
auf dem Lagerplatz (Entfernung ca. 1,0 km) zur anschließenden Beprobung zwischenlagern,

Einzelgröße Mieten maximal 300 m3

Die Position gilt für die Aushubarbeiten der Kanalhauptleitungen.
Menge: 450,000 m3

**01.02.02.020 Leitungsgrabenaushub HK 3,01 - 4,00 m, lagern**
wie vorige Position, jedoch Gesamttiefe
über 3,01 bis 4,00 m.

Die Position gilt für die Aushubarbeiten der Kanalhauptleitungen.
Menge: 100,000 m3

**01.02.02.030 Baugrube HK herstellen, Einbindung Bestand (Kopfloch)**
Baugrube herstellen,
Boden lösen, Aushubmaterial aufnehmen und zu Lagerplatz des AG (Entfernung ca. 1,0 km) transportieren, oder innerhalb der Baustelle seitlich zwischenlagern, abladen und in Haufwerken aufsetzen (Einzelgröße Mieten max. 350 m3).

Boden nach DIN18300 bzw. Eurocode 7
der Homogenbereiche A, B1, B2, B3 (siehe Baugrundgutachten)

Gesamttiefe 'bis 3,50 m'
inkl. Verbau.
Menge: 50,000 m3

**01.02.02.040 Leitungsgrabenaushub HA 0,00 - 3,00 m, lagern**
Leitungsgraben, einschließlich Verbau, für Rohrleitungen, Sickereinrichtungen, Kabel und dgl. herstellen.
Die Abrechnung des Leitungsgrabenaushubes erfolgt mit
senkrechten Baugrubenwänden. Die Abrechnungstiefe ist das Maß von der Oberfläche des auszuhebenden Grabenabschnittes bis zu dessen planmäßiger Sohle. Es wird hier nur die lichte Regelgrabenbreite nach ZTV vergütet! Mehrbreiten für Verbau sind in die jeweilige Leistungsposition einzukalkulieren.

SSK- / Hausanschlussleitung DN 150 PP:
Abrechnungsbreite b = 1,00 m
SSK- / Hausanschlussleitung DN 200 PP:
Abrechnungsbreite b = 1,00 m

Die Abrechnungstiefen und -breiten gelten auch im
Bereich der Schächte, der Arbeitsräume für
Rohrverbindungen und Kabelmuffen, darüber
hinausgehender Aushub ist einzurechnen.

Boden nach DIN18300 bzw. Eurocode 7
der Homogenbereiche A, B1, B2, B3
lösen, ggf. laden und fördern, zwischenlagern,
für senkrecht begrenzte Grabenabschnitte mit einer
Gesamttiefe von 0,00 bis 3,00 m,

für Rohrleitungen und Kabel,
auf dem Lagerplatz (Entfernung ca. 1,0 km) zur anschließenden Beprobung zwischenlagern,

Einzelgröße Mieten maximal 300 m3

Die Position gilt für die Aushubarbeiten der Hausanschlussleitungen.
Menge: 140,000 m3

**01.02.02.050 Zulage Handaushub**
Ausheben von Hand  als Zulage zur Bodenbewegung,
Ausführung nach besonderer Anordnung
des AG und nur im Bereich vorhandener Leitungsanschlüsse
Menge: 25,000 m3

**01.02.02.060 Vorhandene Einfriedungsmauern untergraben**
Vorhandene Grundstückeseinfassungen, Einfriedungen für die Errichtung der Hausanschlussleitungen Kanal

Mauerbreite bis 40 cm Mauerhöhe bis 1,00 m

Jeglicher Handaushub, Abstützungs- und Sicherungsmaterial für die erforderliche Durchführung ist einzukalkulieren und wird nicht zusätzliche vergütet.
Die vorhandenen Einfriedungsmauern sind mit äußerster Sorgfalt zu behandeln und dürfen nicht beschädigt werden.
Alle erforderlichen Materialen, Maschinen und Arbeitskräfte sind einzurechnen.

Vergütung erfolgt je Untergrabung eines Hausanschlusses
Menge: 10,000 St

**01.02.02.070 Suchschl. herst. 0,00- 2,00m**
Suchschlitz zur Feststellung der Lage von Kabeln,
Leitungen und dgl. nach Angabe des AG
im Handschacht
bis 2,00 m Tiefe herstellen, einschließlich Verbau
Boden seitlich lagern, wiedereinbauen und verdichten.
Breite Suchschlitz ca. 1,0 m
Menge: 20,000 m3

**01.02.02.080 Suchschl. herst. 2,01 - 3,50m**
wie vorige Position, jedoch Gesamttiefe
über 2,01 bis 3,50 m.
Menge: 20,000 m3

**01.02.02.090 Hindernisse im Boden, Beton oder Mauerwerk**
abbrechen (mit Kleingerät), in Eigentum des AN
übernehmen und von der Baustelle entfernen.
Menge: 5,000 m3

**01.02.02.100 Boden lösen für Bodentausch unter Rohrgrabensohle d = 30 cm, lagern**
Boden unter Rohrgrabensohle, ca. 30 cm dick ausbauen.
Unbrauchbaren Boden lösen (aus allen Abtragsprofilen), ggf. laden und fördern, im Baufeld in Mieten aufsetzen und zwischenlagern.
Menge: 50,000 m3

**01.02.02.110 Bodenaustausch unter Rohrgrabensohle, Material liefern**
Bodenaustausch in allen Kanalgräben,
bei nicht tragfähiger Rohrgrabensohle,
Liefern, Einbauen und Verdichten von geeignetem
Kiessand als Bodenaustausch unter der Rohrgrabensohle
Aushub und Transport des unbrauchbaren Materials auf
das Zwischenlager des AG ist einzurechnen.

Material: nichtbindiges, grobkoernig oder
gemischtkoerniges Material,
mit hoechstens 15 Gew.-% Feinkorn (< 0,06 mm)
Größtkorn des Bodens max. 63 mm

Dicke: ca. ‘0,2 - 0,25 ‘ m unter Rohrgrabensohle

Die Abrechnung erfolgt nach Volumen im verdichtet
eingebauten Zustand.
Der Bodenaustausch erfolgt nach Absprache mit der von
AG-Seite zuständigen Bauüberwachung.
Menge: 50,000 m3

**01.02.02.120 Rohrauflager herstellen 0/32 für PP/STZ-Rohre bis DN500**
Rohrauflager herstellen für
STZ-Rohre DN500 und PP Rohre DN300
Liefern von nicht bindigem Sand/Kies, oder gebrochenes Material,
Körnung 0/32 mm für Rohrauflager in Kanalgräben
Einbaustärke 15 cm.
Liefern, Einbauen und Verdichten ist im Einheitspreis
einzurechnen.
Die Abrechnung erfolgt nach Regelquerschnitt in
Anlehnung an die ZTV- Rohrgraben.

Einbaustärke:
DN 300 bis DN 500: d = 15 cm
Menge: 25,000 m3

**01.02.02.130 Kanalplanum herstellen für PP/STZ-Rohre bis DN500**
Herstellen eines Planums im ausgehobenen Rohrgraben
für Sauberkeitsschicht aus Beton. Das Planum ist bei
allen Kanalhaltungen herzustellen, die auf einen
Betonlager gegründet werden (DN 500 STZ).
Das Planum ist profilgerecht im Gefälle der
Kanalleitung herzusstellen. Abgerechnet wird nach den
angegebenen Regelabrechnungsbreiten. Im Einheitspreis
enthalten sind alle erforderlichen Leistungen,
Werkzeuge und Materialien.
Menge: 120,000 m2

**01.02.02.140 Leitungszone verfüllen 0/16 für PP/STZ-Rohre bis DN500**
Verfüllen der Leitungszone
STZ-Rohre DN500 und PP Rohre DN300
Verfüllen mit nichtbindigem Sand-Kies, oder gebrochenes Material, 0/16.
Das Verfüllen der Leitungszone ist mit besonderer
Sorgfalt auszuführen. Bei Verdichtungsarbeiten darf
die Rohrleitung nicht beschädigt werden. Der Wiedereinbau darf in einer max. Schichtstärke von 30 cm erfolgen, es ist lagenweise zu verdichten, Gesamteinbaustärke über Rohrscheitel ca.30 cm.

Material:
Nichtbindiges Auffüllmaterial, Sand/Kies 0/16 liefern, profilgerecht einbauen und verdichten.
Verformungsmodul EV2 mind. 45 MN/m2
Mengenermittlung erfolgt nach Auftragsprofilen.
Die Abrechnung erfolgt nach Regelquerschnitt gemäß ZTV- Rohrgraben.
Menge: 100,000 m3

**01.02.02.150 Rohrauflager herstellen 0/16 (PP-Rohr DN 150 bis DN 300)**
Rohrauflager herstellen für PP-Rohre DN 150 bis DN 300
Liefern von nichtbindigem Sand-Kies der Körnung 0/16 mm für Rohrauflager in Kanalgräben.
Einbaustärke 15 cm. Liefern, Einbauen und Verdichten ist im Einheitspreis einzurechnen.
Die Abrechnung erfolgt nach Regelquerschnitt in
Anlehnung an die ZTV- Rohrgraben.

Hausanschlussleitungen, SSK-Anschlussleitungen,
Kurzschlüsse MW-Kanal
Hauptkanalleitung Mischwasser Modul 2
Menge: 28,500 m3

**01.02.02.160 Leitungszone verfüllen 0/16 (PP-Rohr DN 150 bis DN 300)**
Verfüllen der Leitungszone für PP-Rohre DN 150 bis DN 300
Liefern und Verfüllen mit nichtbindigem Sand-Kies der Körnung 0/16. Das Verfüllen der Leitungszone ist mit besonderer
Sorgfalt auszuführen. Bei Verdichtungsarbeiten darf
die Rohrleitung nicht beschädigt werden. Der Wiedereinbau darf in einer max. Schichtstärke von 30 cm erfolgen, es ist lagenweise zu verdichten.

Gesamteinbaustärke über Rohrscheitel ca. 30 cm.

Material:
Nichtbindiges Auffüllmaterial, Sand-Kies 0/16 als
Rohrumhüllung gemäß DIN 4033 liefern, Profilgerecht
einbauen und verdichten Verformungsmodul EV2 mind. 45 MN/m2

Mengenermittlung erfolgt nach Auftragsprofilen.
Die Abrechnung erfolgt nach Regelquerschnitt in
Anlehnung an die ZTV- Rohrgraben.

Hausanschlussleitungen, SSK-Anschlussleitungen,
Kurzschlüsse MW-Kanal
Hauptkanalleitung Mischwasser Modul 2
Menge: 110,000 m3

*Hinweis: HINWEIS:Leitungsgrabenverfüllung*
HINWEIS:Leitungsgrabenverfüllung

Das Verfüllen der Rohrgräben darf erst erfolgen, wenn
evtl. Leitungen in der Baugrube mit der Bauleitung
aufgemessen bzw. mit Fotoaufnahmen dokumentiert sind.
Die Leistung beinhaltet das Aufnehmen der seitlich
gelagerten Erdmassen bzw. des gelieferten Verfüllmaterials an der Lagerfläche, das Transportieren zur Einbaustelle sowie das fachgerechte einbauen und verdichten.
Das Material hat nichtbindig und verdichtungfähig zu sein.
Der stetige Verlauf der Sieblinie ist nachzuweisen.

Lieferung von nichtbindigem, frostsicherem Kies-Sand-Gemisch,
mit höchstens 7 Gew.-% Korngröße bis max. 0,063 mm.
(Bodengruppe G1)

In den EP sind alle erf. Maschinen, Materialen, Geräte
und Leistungen mit einzurechnen. Der Wiedereinbau darf
in einer max. Schichtstärke von 30 cm erfolgen, es ist
lagenweise zu verdichten.
Verformungsmodul EV2 mind.45 MN/m2.
Mengenermittlung erfolgt nach Auftragsprofilen.

Nachweis erfolgt mittels Lieferschein

**01.02.02.170 Leitungsgrabenverfüllung HK 0,00 - 3,00 m, Mat. liefern**
Leitungsgrabenverfüllung herstellen

Die Abrechnung erfolgt mit der tatsächlich ausgeführten
Grabenbreite, jedoch höchstens in der für die
Herstellung des Leitungsgrabens vergüteten Breite.
Diese Abrechnungsbreite gilt auch im Bereich der
Schächte, der Arbeitsräume für Rohrverbindungen
und Kabelmuffen. Für senkrecht begrenzte
Grabenabschnitte mit einer Gesamttiefe von 0,00 bis 3,00 m.

In den EP sind alle erf. Maschinen, Geräte und Leistungen mit einzurechnen. Der Wiedereinbau darf in einer max. Schichtstärke von 30 cm erfolgen. Verfromungsmodul EV2 mind. 45 MN/m2.
Die Abrechnung erfolgt nach ZTV- Rohrgraben.

Die Leistung beinhaltet das Liefern von nichtbindigem, geeignetem Auffüllmaterial, das Transportieren zur Einbaustelle sowie das fachgerechte einbauen und verdichten. Das Verfüllen der Leitungszone ist mit besonderer Sorgfalt auszuführen. Bei Verdichtungsarbeiten darf die Rohrleitung nicht beschädigt werden. Das Material hat nichtbindig und verdichtungsfähig zu sein.
Nachweis erfolgt mittels Lieferschein

Lieferung von nichtbindigem, frostsicherem Boden, gebrochenes Material oder Rundkorn, mit höchstens 7 Gew.-% Korngröße bis max. 0,063 mm (Bodengruppe G1).
Menge: 400,000 m3

**01.02.02.180 Leitungsgrabenverfüllung HK 3,01 - 4,00 m, Mat. liefern**
wie vorherige Position, jedoch Gesamttiefe
über 3,01 bis 4,00 m, Material liefern.
Menge: 90,000 m3

**01.02.02.190 Leitungsgrabenverfüllung HA 0,00 - 3,00 m, Mat. liefern**
Leitungsgrabenverfüllung herstellen, Anschlussleitungen

Die Abrechnung erfolgt mit der tatsächlich ausgeführten
Grabenbreite, jedoch höchstens in der für die
Herstellung des Leitungsgrabens vergüteten Breite.
Diese Abrechnungsbreite gilt auch im Bereich der
Schächte, der Arbeitsräume für Rohrverbindungen
und Kabelmuffen. Für senkrecht begrenzte
Grabenabschnitte mit einer Gesamttiefe von 0,00 bis 3,00 m.

In den EP sind alle erf. Maschinen, Geräte und Leistungen mit einzurechnen. Der Wiedereinbau darf in einer max. Schichtstärke von 30 cm erfolgen. Verfromungsmodul EV2 mind. 45 MN/m2.
Die Abrechnung erfolgt nach ZTV- Rohrgraben.

Die Leistung beinhaltet das Liefern von nichtbindigem, geeignetem Auffüllmaterial, das Transportieren zur Einbaustelle sowie das fachgerechte einbauen und verdichten. Das Verfüllen der Leitungszone ist mit besonderer Sorgfalt auszuführen. Bei Verdichtungsarbeiten darf die Rohrleitung nicht beschädigt werden. Das Material hat nichtbindig und verdichtungsfähig zu sein.
Nachweis erfolgt mittels Lieferschein

Lieferung von nichtbindigem, frostsicherem Boden, gebrochenes Material oder Rundkorn, mit höchstens 7 Gew.-% Korngröße bis max. 0,063 mm (Bodengruppe G1).
Menge: 50,000 m3

**01.02.02.200 Leitungsgrabenverfuell. HA herstellen (Mat. d. AG)**
Leitungsgrabenverfuellung für Hausanschlüsse bis DN 200 liefern und herstellen aus nichtbindigem,
wasserunempfindlichem, gut verdichtbarem Boden
mit guter Tragfähigkeit,
Lagenweise Verdichtung des Rohrgrabens,
Einbaustärke ca. 30 cm
Die Abrechnung erfolgt mit der tatsaechlich
ausgefuehrten Grabenbreite nach Regelquerschnitt,
fuer senkrecht begrenzte Grabenabschnitte.

Das Verfüllmaterial, seitlich oder am Zwischenlager
des AG gelagert aufnehmen, laden, transportieren und
im Kanalgraben einbauen und verdichten.
Menge: 40,000 m3

**01.02.02.210 Baugrubenverfüllung HK (Kopfloch)**
Hinterfüllen der Baugrube
mit nichtbindigem, wasserunempfindlichem, gut
verdichtbarem Boden mit guter Tragfähigkeit,
Lagenweise Verdichtung,
Einbaustärke: ca. 30 cm
Das Verfüllmaterial liefern, einbauen und verdichten.
Nachweis durch Lieferschein ist zu erbringen.
Lieferung von nichtbindigem, frostsicherem
Boden / Kies-Sand-Gemisch,
mit hoechstens 7 Gew.-% Korngröße bis max. 0,063 mm.
(Bodengruppe G1)
Menge: 50,000 m3

**01.02.02.220 Lastplattendruckversuche Ersatzplanum**
Lastplattendruckversuche durchführen (dynamisch) nach
DIN 18134. Die Gestellung des Ballastgerätes während der Versuche ist einzurechnen.
Es werden nur die von der Bauleitung gesondert
angeordneten Versuche vergütet, die über die
notwendige Eigenüberwachung hinausgehen.
Es werden nur Lastplattendruckversuche vergütet,
welche die vorgeschriebenen Werte erreichen.
Menge: 8,000 St

**01.02.02.230 Rammsondierung**
Verdichtungsprüfung in der Leitungszone durch Prüfung mit der leichten Rammsonde nach DIN 4094. Es werden nur Prüfungen auf besondere Anweisung der Bauleitung, die über die erforderliche Eigenüberwachung hinausgehen, vergütet.
Menge: 15,000 m

##### Abschnitt 01.02.03 Sicherungsarbeiten

*Hinweis: HINWEIS: Baustellensicherung*
HINWEIS: Baustellensicherung

Die Leitungsgräben sind entsprechend den Anforderungen
des Straßenverkehrsamtes in Übereinstimmung mit den
Unfallverhütungsvorschriften fachgerecht abzusichern.
Hierzu ist unter anderem an der verkehrsseitigen
Straßenseite ein 2-teiliger Seitenschutz mit
entsprechender Warnbeleuchtung aufzustellen. Das
Aufbauen, Vorhalten, Abbauen sowie bei Bedarf
mehrmaliges Umsetzen dieser Einrichtungen ist in die
nachfolgende Position einzurechnen.

*Hinweis: HINWEIS: Spartensicherung*
HINWEIS Spartensicherung

Sicherungsarbeiten an in Gräben und Baugruben vorgefundenen
Leitungen (z.B. Wasserleitungen, Kanäle, Dränleitungen) und Kabeln aller
Größen und Arten durch Aufhängen, Abstützen etc. Sichern und beim Verfüllen
der Baugrube ordnungsgemäß Betten, einschließlich Lieferung von Ersatzmaterialien.
Die nachstehenden Positionen werden nur angewandt, wenn die Leitungen in Betrieb bzw. betriebsbereit bleiben müssen und sich so im freien Querschnitt des Rohrgrabens befinden, dass sie keine Auflagerungen auf der Grabensohle oder in der Grabenwand haben und daher durch Aufhängen bzw. Abstützen gesichert werden müssen.
Bei Leitungen mit entsprechender Auflagerung ist die Erschwernis durch die im
Bereich dieser Leitungen erforderliche Handschachtung in die Ausschachtungs
preise einzukalkulieren. Bei Kabeln, einschließlich der Aufnahme und dem
Wiedereinbringen der Kabelabdecksteine, -hauben, Formsteine und Trassenbänder.
Der AN haftet für Schäden, die an den zu sichernden Leitungen entstehen, oder für verursachte Schäden, ( z.B. durch Austritt des Fördermediums,Beschädigungen der Isolierung oder Ummantelung), die auf unsachgemäße Sicherungsmaßnahmen zurückzuführen sind.

Jeglicher Verbau, Handschachtung und Wiederverfüllmaterial ist in die Einheitspreise einzurechnen.

**01.02.03.010 Kabel sichern T bis 1,75 m**
Kreuzungssicherung,
Kabel als 'Telekom- oder Stromkabel'
erdverlegt, unter Spannung,
Kabelaußendurchmesser bis 40 mm,
sichern.

Länge der Einzelabschnitte in m '2,50',
Tiefe der Leitungsachse unter Gelände bis 1,75 m.
Mehrere nebeneinanderliegende Leitung bis 3 Stück
werden als 1 Leitung abgerechnet.
Menge: 30,000 St

**01.02.03.020 Kabel sichern, längs der Leitungstrasse**
Jede Art von Kabel gegen verschieben,
brechen und beschädigen sichern.
Einzurechnen sind alle hier für benötigten
Arbeitskräfte, Maschinen und Materialien
Mehrere nebeneinanderliegende Leitung bis auf einer
Breite von 0,50 m werden als 1 Leitung abgerechnet.
Menge: 25,000 m

**01.02.03.030 Kabel ausbauen, seitlich lagern**
Kabel einschließlich Abdeckung ausbauen. Kabel und
Kabelabdeckteile aufnehmen und seitlich lagern.
Kabelart: Strom, Fernmeldekabel o. ä.
Art der Abdeckung: Kabelsand
Menge: 25,000 m

**01.02.03.040 Kabel aufnehmen, verlegen**
Kabel einschließlich Abdeckung seitlich gelagert,
aufnehmen und in Kabelgraben verlegen.
Kabelart: Strom, Fernmeldekabel o. ä.
Auflager: 15 cm Kabelsand
Art der Abdeckung: 15 cm Kabelsand

(Lieferung und Einbau von Kabelsand gesondert vergütet)
Menge: 25,000 m

**01.02.03.050 Bettungsmaterial und Kabelumhüllung liefern und einbauen**
Nichtbindiger Kabelsand, Korngröße 0/2
profilgerecht einbauen und verdichten.  15 cm Sandbett unter Kabel,
15 cm Umhüllung über Kabel,  Lieferung von Sand mit geringem Eisengehalt.
Menge: 5,000 m3

**01.02.03.060 Versorgungsleitung sichern, quer zur Leitungstrasse T bis 2,00 m**
Versorgungsleitung
aus 'Guß, Stahl, PVC, HD-PE und dgl.',
gas- und trinkwasserführend, sichern.
Durchmesser bis DN 150
Länge der Einzelabschnitte in m '2,50',
Tiefe der Leitungsachse unter Gelände bis 2,00 m.
Menge: 26,000 St

**01.02.03.070 Versorgungsleitung sichern, längs zur Leitungstrasse T bis 2,00 m**
Versorgungsleitung
aus 'Guß, Stahl, PVC, HD-PE und dgl.',
gas- und trinkwasserführend, sichern.
Durchmesser bis DN 150
Tiefe der Leitungsachse unter Gelände bis 2,00 m.
Versorgungsleitung längs der Leitungstrasse
Menge: 30,000 m

*Hinweis: HINWEIS GRABENVERBAU*
Baugruben-, Rohrleitungsgrabenverbau für Hauptleitungen, Schächte und Bauwerke herstellen.

Grabenverbau gemäß dem statischen Nachweis anfahren, einbauen, aussteifen, vorhalten, ausbauen und abfahren.
Die Baugrubentiefe richtet sich nach den Kanallängsschnitten der einzelnen Rohrdimensionen.
Statische Nachweise sind dem AG vor Beginn der Arbeiten ohne besondere Aufforderung vom AN vorzulegen. Die Aufwendungen sind in die Einheitspreise des Verbaus einzurechnen und werden nicht gesondert vergütet.

Die Verbauarbeiten haben gemäß DIN 18303, DIN 4123 und
DIN 4124 mit den dort aufgeführten Hinweise u. Normen bzw.
Anforderungen der Bau-BG zu erfolgen.
Die "Empfehlungen des Arbeitskreises Baugruben (EAB)"
des deutschen Gesellschaft für Geotechnik e.V. sind zu
beachten.

Abgerechnet wird die lichte Fläche, gemessen von der
Baugrubensohle bis GOK,
zuzügl. 10 cm Überstand über GOK, bei T > 2,0 m
zuzügl. 5 cm Überstand über GOK, bei T < 2,0 m

Auf einen kraftschlüssigen Einbau der Verbauelemente ist zu achten. Hohlräume zwischen Verbau und anstehendem Boden sind umgehend (z. B. mit Splitt) zu verfüllen.
Der Rückbau des Grabenverbaus muß fortschreitend mit der Verfüllung des des Rohrgrabens erfolgen.

ACHTUNG:

Es sind nur Verbausysteme zugelassen, bei denen Auflockerungen oder Setzungen des Bodens an der Grabenwand nahezu ausgeschlossen werden und durch den auch der Grundwasserandrang verringert wird, z.B.:

- Rand- oder Rahmengestützte Grabenverbaugeräte
- Gleitschienenverbau mit Stützrahmen
- Dielenkammerverbau,
- Verbau mit randgestützten Rollenschlittenboxen

Bei einer Grabentiefe < 4,0 m können zur Sicherung des Leitungsgrabens bei den anstehenden Untergrund -und Grundwasserverhältnissen konventionelle Grabenverbaugeräte nach DIN 4124 eingesetzt werden (Rand- oder rahmengestützte Grabenverbaugeräte).

Bei einer Grabentiefe > 4,0 m ist der Einsatz von Grabenverbaugeräten auf solche Typen zu beschränken, bei denen sich der Abstand gegenüberliegender Gleitschienen und Platten zueinander beim Absenkvorgang nicht verändert (z. B. Gleitschienen-Grabenverbaugeräte mit Stützrahmen oder Dielenkammer-Geräte).

**01.02.03.080 Grabenverbau für Hauptkanal DN 300 PP, DN 500 Stz**
Grabenverbau herstellen in Kanalgräben
für Stz-Rohre und PP-Rohre
DN 300 PP, DN 500 Stz

Verbausystem:

- Gleitschienenverbau mit Stützrahmen oder
- Dielenkammerverbau oder
- Verbau mit randgestützten Rollenschlittenboxen
(vorstehende Vorbemerkungen sind zu beachten)

Lichte Grabenbreite:
DN 300 PP: Abrechnungsbreite b = 1,10 m
DN 500 Stz: Abrechnungsbreite b = 1,40 m

Grabentiefe:
bis ca.  3,75 m
Menge: 640,000 m2

**01.02.03.090 Grabenverbau für Hauptkanal DN 200 PP**
Grabenverbau herstellen in Kanalgräben
für PP-Rohre
DN 200 PP

Verbausystem: nach Wahl bzw. statischer Bemessung des
AN, unter Beachtung des vorstehenden Hinweistextes

Lichte Grabenbreite:
DN 200 PP: Abrechnungsbreite b = 1,00 m

Grabentiefe:
bis ca.  2,0 m
Menge: 200,000 m2

**01.02.03.100 Grabenverbau für Hausanschlüsse**
Grabenverbau herstellen in Kanalgräben
für PP-Rohre
DN 150 PP, DN 200 PP

Verbausystem: nach Wahl bzw. statischer Bemessung des
AN, unter Beachtung des vorstehenden Hinweistextes

Lichte Grabenbreite:
DN 150 PP: Abrechnungsbreite b = 1,00 m
DN 200 PP: Abrechnungsbreite b = 1,00 m

Grabentiefe:
bis ca.  3,0 m
Menge: 700,000 m2

**01.02.03.110 Verbau aus Holzbohlen herstellen, vorhalten, beseitigen**
Verbau aus Holzbohlen für Gräben herstellen
Dicke der Holzbohlen 40 mm,
einschließlich aller Pfosten,
Gurtungen und Verstrebungen aus Kanthölzern,
Sohlbreite zwischen den Bekleidungen über 1 bis 1,5 m,
Verbau herstellen, vorhalten und wieder beseitigen,
Verbauhöhe bis 2,50 m,

Hinweis:
Im Bereich von Spartenquerungen, falls erforderlich
Dies ist vor Einbau mit der örtlichen Bauüberwachung abzustimmen und freigeben zu lassen (nur auf ausdrückliche Anordnung!)
Menge: 120,000 m2

**01.02.03.120 Baustellensicherung bei Gräben**
Aufgemessen wird jede abgesicherte Graben- bzw.
Baugrubenseite. Flatterbänder oder Flatterleinen sind
zur Baustellensicherung im Bereich öffentlicher
Straßenverkehrsflächen nicht zugelassen.

z. B. zweiteiliger Seitenschutz oder gleichwertig
Menge: 300,000 m

##### Abschnitt 01.02.04 Bauwasserhaltung

*Hinweis: HINWEIS: Schmutzwasser-Überleitung*
Während der Dauer der Arbeiten muss eine einwandfreie
Entsorgung der Haupt- und Anschlussleitungen
gewährleistet sein. Falls beim Rückstau Stauhöhen
erreicht bzw. überschritten werden, die zu
Beeinträchtigungen (Wasseraustritt, etc. ) der
Anlieger führen, hat der AN unverzüglich Maßnahmen
einzuleiten, um mögliche Schäden auszuschließen (z. B.
Absaugen oder Überpumpen des Abwassers).
Der AN hat sich demzufolge über die entsprechenden,
max. möglichen Stauhöhen zu informieren. Kosten durch
Schäden, die der AN zu vertreten hat, werden nicht
erstattet.
Der Ein- und Ausbau von Absperrvorrichtungen von
bestehenden Schächten aus, wird nur an Zufluss
Strecken zu den jeweiligen Leitungsabschnitten sowie
bei Rückstau aus unterhalb liegenden Haltungen
vergütet. Überpumpen von Abwässern aus Hauptleitungen
ist in Absprache mit dem AG oder dessen Vertreter
durchzuführen. Hausanschlussleitungen sind in der
Regel über den Revisionsschacht umzupumpen. Ist diese
Möglichkeit nicht gegeben, so muss die Wasserhaltung
mit geeigneten Apparaturen über einen Pumpschacht DN 500 im Außenbereich gewährleistet werden.

**01.02.04.010 Absperrvorrichtung, Blase DN 150 - DN 250**
Vorhalten, Ein- und Ausbau von pneumatischen
Absperrblasen zur Sicherung der Sanierungsarbeiten
gegen die durchfließende Wassermenge. Verhinderung des
Einschwemmens in die Rohrleitung, Dimensionierung nach
anfallender Wassermenge und zu erwartender Regenfälle,
Vorhaltung aller Geräte zum Einbringen und Entfernen
über die gesamte Bauzeit. Bei mehrfachem Ein- und
Ausbau im gleichen Schacht ist die betriebliche
Notwendigkeit nachzuweisen

Rohrleitung DN 150 bis DN 250
Menge: 10,000 St

**01.02.04.020 Absperrvorrichtung, Blase DN 300 - DN 500**
Vorhalten, Ein- und Ausbau von pneumatischen
Absperrblasen zur Sicherung der Sanierungsarbeiten
gegen die durchfließende Wassermenge. Verhinderung des
Einschwemmens in die Rohrleitung, Dimensionierung nach
anfallender Wassermenge und zu erwartender Regenfälle,
Vorhaltung aller Geräte zum Einbringen und Entfernen
über die gesamte Bauzeit. Bei mehrfachem Ein- und
Ausbau im gleichen Schacht ist die betriebliche
Notwendigkeit nachzuweisen

Rohrleitung DN 300 bis DN 500
Menge: 4,000 St

**01.02.04.030 Überleitung DN 150 aus Schläuchen**
Abwasserüberleitung im Bereich der abzufangenden
Kanäle mittels Pumpen und Hilfsrohrleitungen
herstellen. Die Abwässer sind abschnittsweise vor den
Sanierungsstrecken aufzustauen und mit ausreichenden
Pumpen auf Straßenhöhe anzuheben, über
Hilfsrohrleitungen unterhalb der Sanierungsstrecke bzw.
in benachbarte, genehmigte Kanäle wieder einzuleiten.
Nach Gebrauch sind die Überleitungen wieder zu
beseitigen. Witterungsbedingte Behinderungen sind zu
berücksichtigen.
Förderhöhe:  2 - 4 m
Liefern, Vorhalten, Verlegen und Abbau von flexiblen
Schläuchen für Anschlussleitungen bis DN 150
Menge: 60,000 m

**01.02.04.040 Ablaufleitung SK- Rohre DN 200**
Die Rohre DN 200 sind so zuverlegen das ein
ungehinderter Abfluß des gefördeten Wassers jeder Zeit
möglich ist. Schnellkupplungsrohre anfahren, vorhalten
und wieder abbauen. Die Sicherung der Leitung gegen
Verschieben, sowie alle Formstücke sind in den EP
einzurechnen.
Menge: 90,000 m

**01.02.04.050 Pumpeneinsatz bis 20 l/s**
Anfahren, betriebsfertiger Einbau und Vorhalten von
Schmutzwasserpumpen, inkl. allen Betriebsmitteln
(Stromanschluss, etc.)
für die Abwasserum- und überleitung während der Dauer
der Sanierungsmaßnahme
Menge: 2,000 St

**01.02.04.060 Pumpeneinsatz bis 40 l/s**
Anfahren, betriebsfertiger Einbau und Vorhalten von
Schmutzwasserpumpen, inkl. allen Betriebsmitteln
(Stromanschluss, etc.)
für die Abwasserum- und überleitung während der Dauer
der Sanierungsmaßnahme
Menge: 2,000 St

**01.02.04.070 Pumpenbetrieb, Modul 1, bis 40 l/s**
Überpumpen von Abwasser aus Kanaleinstiegs- oder
Revisionsschächten bzw. Pumpensümpfen
in eine provisorische Schmutzwasserleitung
bis zur endgültigen Anbindung der erneuerten
HA-Leitungen an den erneuerten Hauptkanal
Einschließlich Wartung und Betreiben der Pumpanlage mit
sämtlichen Nebenleistungen (Strom etc.).
Pumpdauer, Kontrolle der Pumpen,
Dokumentation durch Pumpenbuch.

Förderhöhe 5 m, Förderleistung mind. 30 l/s.

Annahme, Kalkulationsansatz:
Modul 1 = Kanalbau BEB02KM640 bis BEB02KR020
Modul 1 = 6 Wochen á 7 Tage á 24 Stunden
(temporärer Betrieb)

s. Anlage Bauphasen Kanalbau
Menge: 940,000 h

**01.02.04.080 Pumpenbetrieb, Modul 2, bis 20 l/s**
Überpumpen von Abwasser aus Kanaleinstiegs- oder
Revisionsschächten bzw. Pumpensümpfen
in eine provisorische Schmutzwasserleitung
bis zur endgültigen Anbindung der erneuerten
HA-Leitungen an den erneuerten Hauptkanal
Einschließlich Wartung und Betreiben der Pumpanlage mit
sämtlichen Nebenleistungen (Strom etc.).
Pumpdauer, Kontrolle der Pumpen,
Dokumentation durch Pumpenbuch.

Förderhöhe 5 m, Förderleistung mind. 20 l/s.

Annahme, Kalkulationsansatz:
Modul 2 = Kanalbau BEB02KM595 bis BEB02KM400
Modul 2 = 3 Wochen á 7 Tage á 24 Stunden
(temporärer Betrieb)

s. Anlage Bauphasen Kanalbau
Menge: 1008,000 h

**01.02.04.090 Pumpensumpf DN 500**
Herstellen, vorhalten und abbauen eines provisorischen
Pumpensumpfes zum sammeln und abpumpen von  Schmutzwasser aus den Baugruben innerhalb der  Kanaltrasse.Eintiefung unter Sohle 0,40 m
Menge: 6,000 St

**01.02.04.100 Provisorische Kanalumleitung DN300 PP, Bypass**
Umleiten des Abwasser während des Kanalbaus S4 bis S6 inkl. der Errichtung und der Integration der zugehörigen Schachtbauwerke S5 und S6 in den Bestand.

Herstellung einer provisorischen Verbindung DN 300 PP
(Länge ca. 25 m) zwischen den beiden bestehenden Kanalhauptleitungen DN 300 B und DN 250 Stz (aus Westen kommend) und dem neuen MW-Hauptkanal DN 800 Stz.
Herstellen einer Leitung aus Kunststoffrohren DN 300 PP inklusive
der erforderlichen Anbindungen als provisorischer Bypass.

Ggf.erforderliche Stemmarbeiten bzw. Kernbohrungen für
einen Anschluss sowie das Wiederverschließen von
erstellten Öffnungen sind in den Einheitspreis
einzukalkulieren.

Der erforderliche provisorische Leitungszusammenschluss erfolgt nach Bedarf auch mehrmals täglich über mehrere Tage hinweg.
Erforderliche Formstücke (Abzweige, Überschiebmuffen und Bögen), die z. B. für die Zusammenführung der Bestandkanäle aus  Westen erforderlich werden, sind in diese Position einzukalkulieren.
Menge: 25,000 m

**01.02.04.110 Provisorische HA-Umleitung DN 150 PP**
*** Pauschalposition
Für die Herstellung des neuen Mischwasserhauptkanals
und dessen Schachtbauwerke müssen die alten Hausanschlussleitungen durch neue PP-Leitungen ersetzt
werden. Diese Leitungen sind regelmäßig provisorisch
zusammenzuschließen, um den ankommenden
Mischwasserzufluss gezielt ableiten zu können.

Vorgesehen sind Sperrungen des Zuflusses durch Setzen
von Blasen bzw. ein Errichten von Bypassleitungen aus
Kunststoffrohren DN150 im Bereich der zu erneuernden
Rohrleitungen.

Aller erforderlichen Leistungen, die zu einer
Überbrückung des Abwasserabflusses während des
Bauzustandes erforderlich sind, müssen einkalkuliert
werden. Dies gilt auch für ein ständiges Versetzen der
Blasen (je nach Baufortschritt) und der erforderlichen
provisorischen Leitungszusammenschlüsse, auch mehrmals
täglich über den gesamten Zeitraum der Baustelle.

Hinweis: erforderliche Blasen für HA-Leitungen werden nicht gesondert vergütet und sind in diese Position einzukalkulieren!
Menge: 1,000 psch

*Hinweis: HINWEIS GW-BAUWASSERHALTUNG*
Einzurechnen sind zusätzlich erforderliche Elektroinstallationen, sowie Energielieferungen.
Zusammenstellen und Verladen der erforderlichen Teile, Leitungen und Machinen, Tranport zur Baustelle.

**01.02.04.120 Mengenmessung**
*** Pauschalposition
Messung der geförderten Gesamtwassermengen am Meßwehr des Sandfanges. Arbeitstäglich sind zwei Messungen durchzuführen, morgens und abends.
Die Daten sind in l/s in das Pumpenbuch einzutragen und der Bauleitung unaufgefordert mitzuteilen.

Während der gesamten Dauer der Wasserhaltung
Menge: 1,000 psch

**01.02.04.130 Sandfang inkl. Meßwehr**
*** Pauschalposition
Meßwehr mit 3 Kammern und einen Sandfang Volumen des Sandfang mind. 10 m3

Meßbereich des Überlaufwehres bis 50 l/s zur Bestimmung der entnommenen Gesamtwassermenge.
(Grund- und Schichtenwasser sowie Tagwasser)

Anfahren, Aufbauen, Einbauen einschl. Anschluß der Zu- und Abflußleitungen, Vorhalten für die gesamte Bauzeit und wieder beseitigen, einschl. räumen und beseitigen des Sandes nach Bedarf. Auf Anweisung der Bauleitung ist der Sandfang abzusaugen.
Menge: 1,000 psch

**01.02.04.140 Grundwasserpumpe bis 10 l/s**
Förderleistung: bis 10 l/s
Förderhöhe: mindestens 10 m
Anfahren und Einbauen einer Grundwasserpumpe in vorbereiteten Pumpenschacht.
Pumpe vorhalten und nach Beendigung des Pumpbetriebes wieder abbauen.
Das Aufbauen der notwendigen Stromversorgung ist in diese Position einzurechnen einschl. aller benötigten Materialien, Arbeitsschritte, Ausbau und Abtransport.
Menge: 2,000 St

**01.02.04.150 Grundwasserpumpe bis 20 l/s**
Förderleistung: bis 20 l/s
Förderhöhe: mindestens 10 m
Anfahren und Einbauen einer Grundwasserpumpe in vorbereiteten Pumpenschacht.
Pumpe vorhalten und nach Beendigung des Pumpbetriebes wieder abbauen.
Das Aufbauen der notwendigen Stromversorgung ist in diese Position einzurechnen einschl. aller benötigten Materialien, Arbeitsschritte, Ausbau und Abtransport.
Menge: 2,000 St

**01.02.04.160 Grundwasserpumpe bis 40 l/s**
Förderleistung: bis 40 l/s
Förderhöhe: mindestens 10 m
Anfahren und Einbauen einer Grundwasserpumpe in vorbereiteten Pumpenschacht.
Pumpe vorhalten und nach Beendigung des Pumpbetriebes wieder abbauen.
Das Aufbauen der notwendigen Stromversorgung ist in diese Position einzurechnen einschl. aller benötigten Materialien, Arbeitsschritte, Ausbau und Abtransport.
Menge: 1,000 St

**01.02.04.170 Pumpenstunden Pumpe bis 10 l/s**
Überpumpen von Grundwasser aus Pumpensumpf während der gesamten Bauzeit.

Förderleistung bis 10 l/s Der AN hat durchgängig für diese Zeit eine verantwortliche Person namentlich zu nennen, die ständig erreichbar ist. Arbeitsunterbrechungen u.
-verzögerungen, welche durch das Verschulden des AN
entstehen, einschl. dadurch zusätzlicher Pumpenstunden, werden nicht vergütet.
Ein Pumpenbuch ist erforderlich.
Einschließlich Wartung und Betreiben der gesamten Pumpanlage mit sämtlichen Nebenleistungen (Strom etc.).

Der Betrieb und die Kontrolle ist in den Tagesberichten bzw. im Pumpenbuch zu dokumentieren.
Menge: 400,000 h

**01.02.04.180 Pumpenstunden Pumpe bis 20 l/s**
Überpumpen von Grundwasser aus Pumpensumpf während der gesamten Bauzeit.

Förderleistung bis 20 l/s Der AN hat durchgängig für diese Zeit eine verantwortliche Person namentlich zu nennen, die ständig erreichbar ist. Arbeitsunterbrechungen u.
-verzögerungen, welche durch das Verschulden des AN
entstehen, einschl. dadurch zusätzlicher Pumpenstunden, werden nicht vergütet.
Ein Pumpenbuch ist erforderlich.
Einschließlich Wartung und Betreiben der gesamten Pumpanlage mit sämtlichen Nebenleistungen (Strom etc.).

Der Betrieb und die Kontrolle ist in den Tagesberichten bzw. im Pumpenbuch zu dokumentieren.
Menge: 2000,000 h

**01.02.04.190 Pumpenstunden Pumpe bis 40 l/s**
Überpumpen von Grundwasser aus Pumpensumpf während der gesamten Bauzeit.

Förderleistung bis 40 l/s Der AN hat durchgängig für diese Zeit eine verantwortliche Person namentlich zu nennen, die ständig erreichbar ist. Arbeitsunterbrechungen u.
-verzögerungen, welche durch das Verschulden des AN
entstehen, einschl. dadurch zusätzlicher Pumpenstunden, werden nicht vergütet.
Ein Pumpenbuch ist erforderlich.
Einschließlich Wartung und Betreiben der gesamten Pumpanlage mit sämtlichen Nebenleistungen (Strom etc.).

Der Betrieb und die Kontrolle ist in den Tagesberichten bzw. im Pumpenbuch zu dokumentieren.
Menge: 400,000 h

**01.02.04.200 Pumpenschläuche Größe C**
Herstellen der Überleitung zum Überpumpen von gefördertem Grund- und Schichtenwasser aus den Brunnenschächten über Gewebeschläuche Größe C bis zur Vorflut, Ausführung in Einzellängen ab 30 m bis zu 150 m, inkl. Rückbau und Reinigung der Pumpenschläuche
Menge: 300,000 m

**01.02.04.210 Ablaufleitung SK- Rohre DN 200**
Die Rohre DN 200 sind so zuverlegen das ein
ungehinderter Abfluß des gefördeten Wassers jeder Zeit
möglich ist. Schnellkupplungsrohre anfahren, vorhalten
und wieder abbauen. Die Sicherung der Leitung gegen
Verschieben, sowie alle Formstücke sind in den EP
einzurechnen.
Menge: 180,000 m

**01.02.04.220 Pumpensumpf DN 1000**
Herstellen, vorhalten und abbauen eines Pumpensumpfes bestehend aus gelochten Stahlkorb Durchmesser 1000 mm und Kiesschüttung zur Umbettung. Zum Sammeln und Abpumpen von Grundwasser aus den Baugruben innerhalb der Kanaltrasse. Eintiefung unter Sohle bzw. Drainagesohle 1,00 m. Die Pumpensümpfe werden im Bereich der Rohrgrabensohle angeordnet. Einzurechnen sind alle benötigten Materialien (Schachtringe, Kiesschüttung usw.).

Der Einbau erfolgt im erweiterten Rohrgraben.
Inklusive aller Verbau- und Erdarbeiten.
Die Einbautiefe beträgt ca. 3,0 bis 4,0 m.

Der Anschluss einer Drainageleitungen DN 150 ist einzukalkulieren. Nach Bau der Kanalhaltung u.
während des Verfüllens der Rohrgräben müssen die Pumpenschächte bis GOK aufgebaut werden und mit einem Deckel verschlossen werden.
Einschl. späterem Rückbau, soweit möglich, und Verfüllen des im Baugrund verbleibenden Pumpensumpfs mit Kies 16/32.
Menge: 4,000 St

**01.02.04.230 Drainageleitung herstellen DN 150**
Liefern und Verlegen einer Drainageleitung aus gelochten Betonrohren mit einer Nennweite DN 150, im Filterkiesbett mit Filtervlies (Drainageschicht), Stärke der Kiesschicht ca. 0,25 m
Breite: auf gesamter Grabenbreite

Der Drainagekies und das Geotextil werden gesondert vergütet.
Menge: 80,000 m

**01.02.04.240 Drainagekies oder Drainageschotter, d = 20-30 cm**
Drainkies liefern und einbauen als Flächendrainage bzw. als Umbettung der Drainagerohre. Die Kiespackung wird mit Filtervlies umhüllt. Filtervlies wird gesondert vergütet.
Einbautiefe: bis zu 4,00 m
Einbaudicke: 20 bis 30 cm
Körnungsgruppe: 16/32
In den Einheitspreis ist das Anfahren und Einbauen der Kiespackung einzurechnen.
Menge: 30,000 m3

**01.02.04.250 Geotextil 300 g/qm**
Mechanisch verfestigtes Geotextil als Trennlage zwischen gewachsenem Boden und Drainschicht bzw. Sauberkeitsschicht oder Rohrauflager, liefern und einbauen, Abgerechnet wird die lichte Fläche, Überlappungen werden übermessen.
Überlappung mind. 40 cm
Geotextil: 300 g/qm (z.B. Polyfelt TS 600, oder
gleichwertiger Art)
Menge: 500,000 m2

**01.02.04.260 Verdämmen der Drainageleitung**
Verdämmen der Drainage nach Fertigstellung einzelner Abschnitte

Die Konsistenz des Kanal-Dämmaterials ist so zu wählen, dass die Drainageleitung verschlossen werden kann. Abgerechnet wird der über ein Fallrohr in die Drainageleitung eingebrachte Beton. Die Einbaumengen sind über Lieferscheine nachzuweisen.
Die Drainagerohre sind durch ein PVC Rohr DN 150 verbunden. Der Anschluss im Rohrscheitel der Drainageleitung ist einzurechnen. Das PVC-Rohr DN 150 ist einzubauen und neben jedem Schacht bis zur GOK zu führen. Über diese Leitung wird später die Drainage verdämmt.
In den Einheitspreis (EP) ist eine PVC-Rohrlänge DN
150 von ca. 3,0 m je Einbringrohr / Entlüftungsrohr
einzurechnen, einschließlich aller
Materialien, Maschinen und Arbeitsschritte die zur Durchführung der Leistung benötigt werden. Bei der Kalkulation sind auch Mindermengenzuschläge einzurechnen.
Menge: 30,000 m3

**01.02.04.270 Kontrolle u. Wartung Wasserhaltung**
*** Pauschalposition
Die Wasserhaltung ist täglich über die gesamte Bauzeit zu kontrollieren und zu warten. Die Kontrolle ist auch an Wochenenden und Feiertagen durchzuführen. Zuschläge für Überstunden, Sonn- und Feiertagsarbeit und dgl.
werden nicht gesondert vergütet und sind einzukalkulieren.
Menge: 1,000 psch

*Hinweis: Hinweis: Provisorische Überfahrten Ableitung*

**01.02.04.280 Grundstücksüberfahrt herstellen, unterirdisch**
Herstellen einer geländegleichen Überfahrt der Ableitungsrohre zur Grundwasserhaltung an den anliegenden Grundstückzugängen und -zufahrten. Die Ablaufleitung wird dabei temporär vergraben.

Leitungsgraben für provisorische GW-Ableitungsrohre herstellen, Boden lösen, seitlich lagern, Ableitungsrohre in Leitungsgraben einlegen und Leitungsgraben mit seitlich gelagertem Aushub wiederverfüllen.

Abmessungen Leitungsgraben für Ablaufleitung DN 200
Breite: 40 cm
Tiefe: 30 cm

Asphalt trennen und Asphaltabbruch wird gesondert vergütet.

Nach Fertigstellung der Baumaßnahme sind die GW-Ableitungsrohre wieder freizulegen, Boden seitlich lagern, Ableitungsrohre rückbauen und mit gelagertem Boden wieder verfüllen.

Anschließend ist die Oberflächen in Asphaltbauweise wieder herzustellen. Die Abrechnung des Asphalteinbaus erfolgt unter gesonderten Positionen.
Menge: 40,000 m

**01.02.04.290 Leitungsbrücke herstellen, oberirdisch**
Erstellen, vorhalten und abbauen einer überfahrbahren Leitungsbrücke / Rampe für die Ablaufleitung der Bauwasserhaltung zur Sulz.

Eine verkehrssichere Überfahrbarkeit mit Pkw und Bus muss gewährleistet werden.

in Abstimmung mit der örtlichen Bauleitung

Ablaufleitung DN 200
Menge: 20,000 m

##### Abschnitt 01.02.05 Rohrleitungen

*Hinweis: HINWEIS: Rohrstatik*
HINWEIS: Rohrstatik

Die Rohrstatik ist nach ATV - Arbeitsblatt A 127 in prüffähiger Form rechtzeitig vor Ausführung beim Auftraggeber zu Freigabe vorzulegen. Die Kosten dafür sind einzurechnen.

Das Verlegen der Rohre erfolgt nach Regelzeichnung und Angabe. Es gelten die DIN EN 1610, DIN 4033, DIN
19695, DIN 1295-1, ATV A 139.

Grundsätzlich gilt:
Das Zusammenführen von Rohren mit dem Baggerlöffel ist unzulässig. Es sind nur Geräte zugelassen, die ein kontrolliertes Zusammenführen der Rohre ermöglichen z.B. Rohrzugvorrichtungen. Der Anschluss des Rohrkanals an die Schächte ist gelenkig herzustellen.
Die Rohrstränge sind gem. DIN EN 1610 auf Dichtheit zu überprüfen. Einzurechnen sind die erforderl.
Hebegeräte, Hilfsmittel und Gleitmittel für Rohrverbindungen. Sind bei den Rohrleitungen Längenanpassungen erforderlich, ist dies in den dazugehörigen Positionen einzukalkulieren. Abgerechnet wird immer die eingebaute Rohrlänge.

Bei auftretenden Schäden bestimmt die örtliche Bauleitung, wie die Reparatur auszuführen ist.

**01.02.05.010 Steinzeugrohr DN 500 STZ**
Abwasserkanal Steinzeug DN500
Scheiteldruckfestigkeit 60 kN/m
wandverstärkt, Hochlastrohr
innen und außen glasiert
Baulänge 2,50 m,

liefern und höhen- und lagegerecht auf eine Rohrauflager gemäß DIN EN 1610 verlegen.

Verbindungssystem C
Steckmuffe K

Rohrsystem gemäß DIN EN 295

Evtl.Hinweise der Lieferfirma (Hersteller) für die Rohrstatik oder das Verlegen der Stz- Rohre sind zu beachten.Schäden die durch unsachgemäße Lagerung, Transport und Verlegung entstehen, gehen zu Lasten des AN.

Belastung SLW 60
Menge: 130,000 m

**01.02.05.020 Zulage Gelenkstück Zulauf STZ DN 500**
Zulage zur Rohrposition für Lieferung und Einbau eines Gelenkstückes für den Zulauf für Steinzeugrohr DN500
Baulänge 1,00 m
Menge: 2,000 St

**01.02.05.030 Zulage Gelenkstück Ablauf, STZ DN 500**
Zulage zur Rohrposition für Lieferung und Einbau eines Gelenkstückes für den Ablauf für Steinzeugrohr DN500
Baulänge 1,00 m
Menge: 2,000 St

**01.02.05.040 Zulage Passstück DN 500 STZ**
Zulage zur Rohrposition für Lieferung und Einbau eines
Passrohrs für Steinzeugrohre DN500 Einschl. aller Schnitte, Materialien, Maschinen und Arbeitskräfte zum einpassen und verlegen.

Baulänge bis 1,00 m.
Menge: 2,000 St

**01.02.05.050 Steinzeugabzweige 45° DN 500/150**
Steinzeug-Abzweig 45° DN 500/150 Tragfähigkeitsklasse 160/34 mit Steckmuffe KL nach Verbindungssystem CF Baulänge 0,50 liefern und verlegen, einschl. aller benötigten Materialien
Menge: 15,000 St

**01.02.05.060 Steinzeugabzweige 45° DN 500/200**
Steinzeug-Abzweig 45° DN 500/200 Tragfähigkeitsklasse 160/34 mit Steckmuffe KL nach Verbindungssystem CF Baulänge 0,50 liefern und verlegen, einschl. aller benötigten Materialien
Menge: 2,000 St

**01.02.05.070 Kunststoffrohrleitung DN 200 liefern, einbauen**
Kunststoffrohrleitungen aus Polypropylen,
vollwandig, ohne Zusatz von Füllstoffen,
Ringsteifigkeitsklasse SN 16 (Hochlast-Kanalrohrsystem),
Rohre nach DIN EN 1852,
mit Steckmuffe und fest eingelegter Dichtung aus EPDM,
Ringsteifigkeit mind 16 kN/m2 (Nachweis ist vorzulegen)
DN 200

liefern und verlegen

Rohrlängen: max 3,0 m

Fabrikat: REHAU Awadukt HPP (oder gleichwertiger Art)

Im Einheitspreis ist einzurechnen:
Das Liefern und Beschaffen aller für das Verlegen und
Abdichten der Leitungen erforderl. Materialien, sowie
Liefern, Abladen und Zwischenlagern der
Kunststoffrohre und -formstücke.

Formstücke werden übermessen und als Zulage vergütet.

Belastung SLW 60

Hinweis:
ggf. Ausführung als Kurzstück, Übergangsstück zur Anbindung des Kanalbestands aus dem Norma-Gelände,
Passgenaues Ablängen ist in diese Position einzukalkulieren. Es erfolgt keine gesonderte Vergütung!
Menge: 60,000 m

**01.02.05.080 Überschiebmuffe DN 200 liefern, einbauen**
Zulage zur vorhergehenden "Kunststoffrohrleitung DN 200"
Überschiebmuffe DN 200
liefern und einbauen
Menge: 20,000 St

**01.02.05.090 Kunststoffrohrleitung DN/OD 315 liefern, einbauen**
Kunststoffrohrleitungen aus Polypropylen,
vollwandig, ohne Zusatz von Füllstoffen,
Ringsteifigkeitsklasse SN 16 (Hochlast-Kanalrohrsystem),
Rohre nach DIN EN 1852,
mit Steckmuffe und fest eingelegter Dichtung aus EPDM,
Ringsteifigkeit mind 16 kN/m2 (Nachweis ist vorzulegen)
DN/OD 315

liefern und verlegen

Rohrlängen: max 3,0 m

Fabrikat: REHAU Awadukt HPP (oder gleichwertiger Art)

Im Einheitspreis ist einzurechnen:
Das Liefern und Beschaffen aller für das Verlegen und
Abdichten der Leitungen erforderl. Materialien, sowie
Liefern, Abladen und Zwischenlagern der
Kunststoffrohre und -formstücke.

Formstücke werden übermessen und als Zulage vergütet.

Belastung SLW 60

Hinweis:
ggf. Ausführung als Kurzstück, Übergangsstück zur Anbindung des Kanalbestands, Passgenaues Ablängen ist in diese Position einzukalkulieren. Es erfolgt keine gesonderte Vergütung!
Menge: 5,000 m

**01.02.05.100 Überschiebmuffe DN/OD 315 liefern, einbauen**
Zulage zur vorhergehenden Rohrposition 02.05.120
"Kunststoffrohrleitung DN/OD 315"
Überschiebmuffe DN/OD 315
liefern und einbauen
Menge: 2,000 St

**01.02.05.110 Vario-Pipe Rohrkupplung DN 250**
Variable, stufenlos anpassbare Rohrkupplung für alle Abwasserleitungen (mit äußerem Kreisprofil) zum Verbindung von Rohren mit unterschiedlichen oder auch gleichen Außendurchmessern und/oder aus verschiedenen Werkstoffen mit allg. bauaufsichtlicher Zulassung. Dichtungskörper nach DIN EN 681-1 mit mehrfachem Doppeldichtprofil. Fixier- und Zentrierkorb aus bruchstabilem, hochschlagfestem Polyamid für eine zentrische Reduktion unter konischer Anpassung im Mittelbereich und zylindrische Ausrichtung der seitlichen Anlagebereiche mit beidseitig integriertem Bandführungskanal. Spannschloss und Spanngurt form- und kraftschlüssig mit Spannband nach dem Click-Lock System verbunden, einschl. Gegenbandeinlage für eine gleichmäßige und zentrische Krafteinleitung in korrosionsfester Ausführung nach DIN 1.4301. Dichtigkeit bis 2,5 bar. Ab einem Reduktionsbereich von mehr als 30 mm wird der Einsatz des abnehmbaren BC Tangentialspanners empfohlen. Oder gleichwertiger Art liefern und nach Montageanleitung des Herstellers einbauen.

Zu verbindende Rohre:
DN 250 Stz mit DN 250 PP

In den Einheitspreis sind alle erforderlichen
Leistungen, Werkzeuge, Materialien usw. einzurechnen.
Menge: 1,000 St

**01.02.05.120 Vario-Pipe Rohrkupplung DN 300**
Variable, stufenlos anpassbare Rohrkupplung für alle Abwasserleitungen (mit äußerem Kreisprofil) zum Verbindung von Rohren mit unterschiedlichen oder auch gleichen Außendurchmessern und/oder aus verschiedenen Werkstoffen mit allg. bauaufsichtlicher Zulassung. Dichtungskörper nach DIN EN 681-1 mit mehrfachem Doppeldichtprofil. Fixier- und Zentrierkorb aus bruchstabilem, hochschlagfestem Polyamid für eine zentrische Reduktion unter konischer Anpassung im Mittelbereich und zylindrische Ausrichtung der seitlichen Anlagebereiche mit beidseitig integriertem Bandführungskanal. Spannschloss und Spanngurt form- und kraftschlüssig mit Spannband nach dem Click-Lock System verbunden, einschl. Gegenbandeinlage für eine gleichmäßige und zentrische Krafteinleitung in korrosionsfester Ausführung nach DIN 1.4301. Dichtigkeit bis 2,5 bar. Ab einem Reduktionsbereich von mehr als 30 mm wird der Einsatz des abnehmbaren BC Tangentialspanners empfohlen. Oder gleichwertiger Art liefern und nach Montageanleitung des Herstellers einbauen.

Zu verbindende Rohre:
DN 300 B mit DN 300 PP

In den Einheitspreis sind alle erforderlichen
Leistungen, Werkzeuge, Materialien usw. einzurechnen.
Menge: 1,000 St

*Hinweis: Hausanschlussleitungen*

*Hinweis: Leitbeschreibung KG 2000*
Leitbeschreibung KG 2000
Kanalrohre mit einseitigen Steckmuffenaus Polypropylen
wandverstärkt, Rohrinnenoberflächen gemäß DIN 16961,
Farbe: grün
System: KG 2000 oder gleichwertig
liefern und auf 10 cm Sand mit einer Körnung 0/4 mm
für Rohrauflager für Kanalgräbenim vorgeschrieb.
Gefälle nach DIN 4033 nach den Verlegehinweisen der
Herstellerverlegen. Die Rohrstränge sind vor dem
Einfüllen der Baugrube mittels Wasserdruck, gem. DIN
4033, mit 0,5 bar oder 0,2 bar Luftdruckabzudrücken
und auf Dichtigkeit zu überprüfen. Bei etwa
auftretenden Schädenbestimmt die örtl. Bauleitung, wie
die Reparatur auszuführen ist.

Die Kosten für die Dichtigkeitsprüfungen sind in die
Einheitspreise einzurechnen.

**01.02.05.130 Kanalrohr DN 160**
wie vorherige Position, jedoch DN160
Menge: 180,000 m

**01.02.05.140 Kanalrohr DN 200**
wie vorherige Position, jedoch DN200
Menge: 30,000 m

**01.02.05.150 Kanalrohr DN 250**
wie vorherige Position, jedoch DN250
Menge: 10,000 m

**01.02.05.160 Zulage Bögen DN 160**
Zulage Bögen DN160
Menge: 50,000 St

**01.02.05.170 Zulage Bögen DN 200**
wie vorherige Position, jedoch DN200
Menge: 10,000 St

**01.02.05.180 Zulage Bögen DN 250**
wie vorherige Position, jedoch DN250
Menge: 1,000 St

**01.02.05.190 Zulage Überschiebmuffe DN 160**
wie vorherige Position, jedoch DN160
Menge: 50,000 St

**01.02.05.200 Zulage Überschiebmuffe DN 200**
wie vorherige Position, jedoch DN200
Menge: 10,000 St

**01.02.05.210 Zulage Überschiebmuffe DN 250**
wie vorherige Position, jedoch DN250
Menge: 1,000 St

**01.02.05.220 Vario-Pipe Rohrkupplung DN 100-160**
Variable, stufenlos anpassbare Rohrkupplung für alle Abwasserleitungen (mit äußerem Kreisprofil) zum Verbindung von Rohren mit unterschiedlichen oder auch gleichen Außendurchmessern und/oder aus verschiedenen Werkstoffen mit allg. bauaufsichtlicher Zulassung. Dichtungskörper nach DIN EN 681-1 mit mehrfachem Doppeldichtprofil. Fixier- und Zentrierkorb aus bruchstabilem, hochschlagfestem Polyamid für eine zentrische Reduktion unter konischer Anpassung im Mittelbereich und zylindrische Ausrichtung der seitlichen Anlagebereiche mit beidseitig integriertem Bandführungskanal. Spannschloss und Spanngurt form- und kraftschlüssig mit Spannband nach dem Click-Lock System verbunden, einschl. Gegenbandeinlage für eine gleichmäßige und zentrische Krafteinleitung in korrosionsfester Ausführung nach DIN 1.4301. Dichtigkeit bis 2,5 bar. Ab einem Reduktionsbereich von mehr als 30 mm wird der Einsatz des abnehmbaren BC Tangentialspanners empfohlen. Oder gleichwertiger Art liefern und nach Montageanleitung des Herstellers einbauen.

Zu verbindende Rohre:
'AZ, StB, Stz, PP, PVC, KG oder glw.'
DN 100 bis DN 160 mit neuen Anschlussleitung DN 160 PP

In den Einheitspreis sind alle erforderlichen
Leistungen, Werkzeuge, Materialien usw. einzurechnen.
Menge: 20,000 St

**01.02.05.230 Vario-Pipe Rohrkupplung DN 160-200**
Variable, stufenlos anpassbare Rohrkupplung für alle Abwasserleitungen (mit äußerem Kreisprofil) zum Verbindung von Rohren mit unterschiedlichen oder auch gleichen Außendurchmessern und/oder aus verschiedenen Werkstoffen mit allg. bauaufsichtlicher Zulassung. Dichtungskörper nach DIN EN 681-1 mit mehrfachem Doppeldichtprofil. Fixier- und Zentrierkorb aus bruchstabilem, hochschlagfestem Polyamid für eine zentrische Reduktion unter konischer Anpassung im Mittelbereich und zylindrische Ausrichtung der seitlichen Anlagebereiche mit beidseitig integriertem Bandführungskanal. Spannschloss und Spanngurt form- und kraftschlüssig mit Spannband nach dem Click-Lock System verbunden, einschl. Gegenbandeinlage für eine gleichmäßige und zentrische Krafteinleitung in korrosionsfester Ausführung nach DIN 1.4301. Dichtigkeit bis 2,5 bar. Ab einem Reduktionsbereich von mehr als 30 mm wird der Einsatz des abnehmbaren BC Tangentialspanners empfohlen. Oder gleichwertiger Art liefern und nach Montageanleitung des Herstellers einbauen.

Zu verbindende Rohre:
'AZ, StB, Stz, PP, PVC, KG oder glw.'
DN 160 bis DN 200 mit neuen Anschlussleitung DN 200 PP

In den Einheitspreis sind alle erforderlichen
Leistungen, Werkzeuge, Materialien usw. einzurechnen.
Menge: 5,000 St

**01.02.05.240 Vario-Pipe Rohrkupplung DN 200-250**
Variable, stufenlos anpassbare Rohrkupplung für alle Abwasserleitungen (mit äußerem Kreisprofil) zum Verbindung von Rohren mit unterschiedlichen oder auch gleichen Außendurchmessern und/oder aus verschiedenen Werkstoffen mit allg. bauaufsichtlicher Zulassung. Dichtungskörper nach DIN EN 681-1 mit mehrfachem Doppeldichtprofil. Fixier- und Zentrierkorb aus bruchstabilem, hochschlagfestem Polyamid für eine zentrische Reduktion unter konischer Anpassung im Mittelbereich und zylindrische Ausrichtung der seitlichen Anlagebereiche mit beidseitig integriertem Bandführungskanal. Spannschloss und Spanngurt form- und kraftschlüssig mit Spannband nach dem Click-Lock System verbunden, einschl. Gegenbandeinlage für eine gleichmäßige und zentrische Krafteinleitung in korrosionsfester Ausführung nach DIN 1.4301. Dichtigkeit bis 2,5 bar. Ab einem Reduktionsbereich von mehr als 30 mm wird der Einsatz des abnehmbaren BC Tangentialspanners empfohlen. Oder gleichwertiger Art liefern und nach Montageanleitung des Herstellers einbauen.

Zu verbindende Rohre:
'AZ, StB, Stz, PP, PVC, KG oder glw.'
DN 200 bis DN 250 mit neuen Anschlussleitung DN 250 PP

In den Einheitspreis sind alle erforderlichen
Leistungen, Werkzeuge, Materialien usw. einzurechnen.
Menge: 1,000 St

**01.02.05.250 Straßensinkkästen liefern und einbauen, Bauhöhe ca. 85 cm**
Straßensinkkästen aus Betonfertigteilen und Eimer,
nach DIN 4052, auf 10 cm dicker Sauberkeitsschicht
aus Beton C12/15,
mit Aufsatz 30/50, Klasse D 400,
DIN EN 124 und DIN 1229 herstellen.
Rost aus Gusseisen mit dämpfender Einlage
Schlitzweite: 34 mm
Einlauffläche mind. 700 cm2.
mit Schachtfutter DN 160 PP
liefern und fachgerecht
nach Angaben des AG auf Sauberkeitsschicht
einbauen.
Der Ablauf ist an die gesondert zu vergütenden
Kanalrohre DN160 anzuschließen.
Betonteile auf Dünnbettmörtel, ggf. Aufsatz auf
Normalbettmörtel setzen.
Straßenablauf, niedrige Bauform (Bauhöhe: ca. 0,85 m)
Die Straßensinkkastenunterteile bestehen aus:
- Boden 1a,
- Schaft 5b,
- Schaftkonus 11,
- Auflagerring 10 b,
- Eimer Form C3,
- seitliche Verschlußbleche für Aufsatz (nur bei
Einbau in Pflasterfläche)
mit eingearbeitetem Kunststoffmuffenauslauf
aus PVC mit Elastomerdichtung,
DIN EN 681 und DIN 4060,
Betonfertigteile nach DIN 4052 aus einem Werk,
dass das Gütezeichen für Betonfertigwaren führt.
Die Straßensinkkästen sind vor dem Verfüllen der
Baugrube mittels Wasserdruck, gem. DIN 4033
abzudrücken und auf Dichtigkeit zu überprüfen.
Bei etwa auftretenden Schäden bestimmt die
örtliche Bauüberwachung, wie die Reparatur
auszuführen ist. Die Kosten für die
Dichtigkeitsprüfungen sind in die Einheitspreise
einzurechnen. Die Erdarbeiten einschl. des Verfahrens
und anderweitigen Einbaues des überschüssigen
Materials haben wie in den Erdbaupositionen
beschrieben zu erfolgen, ebenso das Verfüllen
mit Frostschutzkies, ohne daß hierfür eine besondere
Vergütung erfolgt.
Einschl. aller Lieferungen und Nebenleistungen.
Menge: 7,000 St

**01.02.05.260 Straßensinkkästen abbrechen und entsorgen**
Straßensinkkästen aus Betonfertigteilen und Eimer,
nach DIN 4052, auf 10 cm dicker Sauberkeitsschicht
aus Beton C12/15,
mit Aufsatz 30/50, Klasse D 400,
DIN EN 124 und DIN 1229,
Rost aus Gusseisen mit dämpfender Einlage
Schlitzweite: 34 mm
Einlauffläche mind. 700 cm2.
mit Schachtfutter DN 160 PP

abbrechen und entsorgen
Menge: 7,000 St

##### Abschnitt 01.02.06 Schachtbauwerke

*Hinweis: HINWEIS: Schachtbauwerke*
HINWEIS: Schachtbauwerke

Für alle Schachtbauwerke gilt:

Alle erforderlichen Erdarbeiten, einschl. Wiederverfüllung und Verdichten der entstandenen Arbeitsräume, alle zusätzlich erforderlichen Verbauarbeiten (= erf. Verbreiterungen) sind in die nachfolgenden Schachtpositionen mit einzukalkulieren

**01.02.06.010 Schachtbauwerk RW1, DN 1000, t = 1,82 m**
Stb-Fertigteilschacht für Beton-Rohre / Kunststoffrohr
nach DIN EN 1917 DIN V4034-1, rund, DN 1000 mm
entsprechend FBS-Richtlinie
Schacht mit allen notwendigen Arbeiten und Materialien
erstellen.

abgewinkeltes Gerinne
- Zulauf DN 300 B
- Ablauf DN/OD 315 PP

Mit einzurechnen sind im Besonderen:
- Sauberkeitsschicht d = 10 cm aus Beton als Auflager für das Schachtunterteil
- Schachtunterteil SU-M Typ 2 aus Beton C40/50 fugenlos in einem Guss in der Schalung erhärtet (Schachtkörper, Gerinne und Auftritt monolithisch gefertigt)
- Abdichten der Fugen zw. den Fertigteilen mit Dichtring nach DIN EN 681-1 (Kompressionsgleitdichtung aus Elastomeren mit dichter Struktur und anvulkanisiertem umlaufenden Lastausgleichselement mit Quarzsandfüllung)
- alle erforderlichen Leitungseinbindungen mit Schachtfutter
- Steigbügel nach DIN 19555 B aus Stahl, 4 St/m
- Schachtringe (Höhe von 0,50 m bis 1,00 m)
- Schachtkonus SH-M d=1,00/0,625 h=0,60m nach DIN 4034 Teil 1 (bei Bedarf Minikonus Höhe =0,30m) Schwerlast nach DIN EN 1917, DIN 1048 Teil 2)
- Ausgleichsringe (verschiebesicher)
- Rahmen/Abdeckung Klasse D 400 mit werkseitig eingebauter dämpfender Einlage; belüftet mit integrierter Aufnahmebuchse für Haltestangen (System ‘Meistep‘, Fabrikat Meier Guss oder gleichwertig)
- Schmutzfänger (nach DIN 1221- F schwere Ausführung)
- Ausgleichsringe und Abdeckung vollfugig auf faserverstärkten Mörtel versetzen, Mörtel Fabr. ERGELIT Superfix 35 F (oder gleichwertiger Art)

Abrechnung der Erd-,Verbauarbeiten erfolgt nach Regelquerschnitt / Abrechnung nach ZTV- Rohrgraben, Erdarbeiten für das Schachtbauwerk sind in die Position mit einzukalkulieren (s. Hinweis).

Die Bauhöhe der Schächte von SO bis DO beträgt von 1,51 m bis 2,00 m.

Schacht in Bestandsnetz integrieren
Menge: 1,000 St

**01.02.06.020 Schachtbauwerk MW1, DN 1000, t = 3,37 m**
Fertigteilschacht wie vorhergehende Position 01.02.06.010, aber:

DN 1000
abgewinkeltes Fließgerinne
Zulauf DN 500 Stz
Ablauf DN 500 Stz

Seitlicher Zulauf DN/OD315 PP, außenliegender Absturz DN200PP, gesonderte Vergütung

Die Bauhöhe der Schächte von SO bis DO beträgt von 3,01 m bis 3,50 m.
Menge: 1,000 St

**01.02.06.030 Zulage außenliegender Absturz**
Zulage zu Pos. "Schachtbauwerk MW1" für die Ausführung
eines außenliegenden Absturzes DN 200 PP.

Inklusive der Ausbildung eines seitlichen Zulaufs DN 200 PP im Schachtunterteil mit einem Sohlsprung von 10 cm gegenüber dem Durchlaufgerinne, einschließlich Schachtfutter und Anpassung des Betongerinnes.

Inklusive eines oberen seitlichen Zulaufs DN 300 PP in einem Schachtring. Der Einbau eines Schachtfutters für das anzuschließende PP-Rohr ein einzukalkulieren.
Der obere Zulauf liegt ca. 1,50 m über der
Schachsohle. Die Ausführung der beiden Zuläufe ist
wasserdicht auszuführen.

Der Absturz ist vor dem Schachtbauwerk herzustellen.
Erforderliche Kernbohrungen und Dichtungseinsätze werden nach gesonderten LV-Positionen, als Zulage, vergütet.
Rohrleitungen und Formstücke werden nicht gesondert vergütet und sind in die Leistungsposition einzukalkulieren.

Inklusive aller erforderlichen Erd- und Verbauarbeiten, sowie der Einbau von Magerbeton als Rohrauflager C25/30 des senkrechten Absturzes.
Menge: 1,000 St

**01.02.06.040 Zulage Kernbohrung für PP-Rohr DN/OD315**
Kernbohrung für PP-Rohr DN/OD315an Schacht MW1 zur Erstellung eines Absturzes herstellen.

Vorhandene Wand aus Stahlbeton ca. d = 30 cm.
Das Durchbohrung von vorhandenen Bewehrungsstählen bis d = 10 mm ist einzukalkulieren.  Kernbohrung einschließlich aller Nebenleistungen. Abbruchgut geht in Eigentum des AN über.
Menge: 1,000 St

**01.02.06.050 Schachtbauwerk HR BEB02KR030GA08, DN 1000, t = 2,20 m**
Fertigteilschacht wie vorhergehende Position 01.02.06.010 aber:

DN 1000
gerade Fließgerinne
Zulauf DN/OD 160 PP
Ablauf DN/OD 160 PP

Die Bauhöhe der Schächte von SO bis DO beträgt von 2,01 m bis 2,50 m.
Menge: 1,000 St

**01.02.06.060 Schachtbauwerk MW2, DN 1000, t = 3,32 m**
Fertigteilschacht wie vorhergehende Position 01.02.06.010, aber:

DN 1000
abgewinkeltes Fließgerinne
Zulauf DN 500 Stz
Ablauf DN 500 Stz

Die Bauhöhe der Schächte von SO bis DO beträgt von 3,01 m bis 3,50 m.
Menge: 1,000 St

**01.02.06.070 Schachtbauwerk MW3, DN 1000, t = 1,38 m**
Fertigteilschacht wie vorhergehende Position 01.02.06.010, aber:

DN 1000
abgewinkeltes Fließgerinne
Zulauf DN/OD 200 PP
Ablauf DN/OD 200 PP

Die Bauhöhe der Schächte von SO bis DO beträgt von 1,01 m bis 1,50 m.
Menge: 1,000 St

**01.02.06.080 Schachtbauwerk MW4, DN 1000, t = 2,72 m**
Fertigteilschacht wie vorhergehende Position 01.02.06.010, aber:

DN 1000
gerades Fließgerinne
Zulauf DN/OD 200 PP
Ablauf DN/OD 200 PP
seitlicher Zulauf
Zulauf DN/OD 200 PP
Zulauf DN/OD 200 PP

Die Bauhöhe der Schächte von SO bis DO beträgt von 2,51 m bis 3,00 m.
Menge: 1,000 St

**01.02.06.090 Zulage außenliegender Absturz**
Zulage zu Pos. "Schachtbauwerk MW4" für die Ausführung
eines außenliegenden Absturzes DN 200 PP.

Inklusive der Ausbildung eines seitlichen Zulaufs DN 200 PP im Schachtunterteil mit einem Sohlsprung von 10 cm gegenüber dem Durchlaufgerinne, einschließlich Schachtfutter und Anpassung des Betongerinnes.

Inklusive eines oberen seitlichen Zulaufs DN 200 PP in einem Schachtring. Der Einbau eines Schachtfutters für das anzuschließende PP-Rohr ein einzukalkulieren.
Der obere Zulauf liegt ca. 1,50 m über der
Schachsohle. Die Ausführung der beiden Zuläufe ist
wasserdicht auszuführen.

Der Absturz ist vor dem Schachtbauwerk herzustellen.
Erforderliche Kernbohrungen und Dichtungseinsätze werden nach gesonderten LV-Positionen, als Zulage, vergütet.
Rohrleitungen und Formstücke werden nicht gesondert vergütet und sind in die Leistungsposition einzukalkulieren.

Inklusive aller erforderlichen Erd- und Verbauarbeiten, sowie der Einbau von Magerbeton als Rohrauflager C25/30 des senkrechten Absturzes.
Menge: 2,000 St

**01.02.06.100 Zulage Kernbohrung für PP-Rohr DN200**
Kernbohrung für PP-Rohr DN200 an Schacht MW4 zur Erstellung eines Absturzes herstellen.

Vorhandene Wand aus Stahlbeton ca. d = 30 cm.
Das Durchbohrung von vorhandenen Bewehrungsstählen bis d = 10 mm ist einzukalkulieren.  Kernbohrung einschließlich aller Nebenleistungen. Abbruchgut geht in Eigentum des AN über.
Menge: 2,000 St

**01.02.06.110 Anschluss an best. Schacht BEB02KM640 t=3,43 m**
Bestehender Schacht
aus Beton oder Mauerwerk, rund DN 1000

abgewinkeltes Fließgerinne aus Beton
Schachttiefe: ca. 3,40 m

Schacht im Anschlußbereich freilegen,
Lieferung und Einbau Schachtfutter und Abdichtungen für
Anschlussrohr STZ DN500 (wasserdicht),
Anschluss sohlgleich
inkl. Anpassungsarbeiten am Schachtgerinne,
z. B. Abrundung von Kanten am Übergang der Berme
Menge: 1,000 St

**01.02.06.120 Anschluss an best. Schacht BEB02KR020 t=3,43 m**
Bestehender Schacht
aus Beton oder Mauerwerk, rund DN 1000

abgewinkeltes Fließgerinne aus Beton
Schachttiefe: ca. 3,40 m

Schacht im Anschlußbereich freilegen,
Lieferung und Einbau Schachtfutter und Abdichtungen für
Anschlussrohr STZ DN500 (wasserdicht),
Anschluss sohlgleich
inkl. Anpassungsarbeiten am Schachtgerinne,
z. B. Abrundung von Kanten am Übergang der Berme
Menge: 1,000 St

**01.02.06.130 Anschluss an best. Schacht BEB02KM595, t=1,42 m**
Bestehender Schacht
aus Beton oder Mauerwerk, rund DN 1000

abgewinkeltes Fließgerinne aus Beton
Schachttiefe: ca. 1,40 m

Schacht im Anschlußbereich freilegen,
Lieferung und Einbau Schachtfutter und Abdichtungen für
Anschlussrohr PP DN200 (wasserdicht),
Anschluss sohlgleich
inkl. Anpassungsarbeiten am Schachtgerinne,
z. B. Abrundung von Kanten am Übergang der Berme
Menge: 1,000 St

**01.02.06.140 Innenliegender Absturz BEB02KM400 DN 200, PP, für Anschluss DN 200 PP**
Zulage für innenliegenden Absturz Zulauf bis DN 200
Wartungsöffnung nach oben offen
Ausführung als Kunststoff-Formteil (PREDL Inside Drop Typ 2)
Befestigungsmaterial inkl. (Edelstahlschrauben und Dübel)
Schacht DN 1000
Absturz
Rohrleitung ankommend DN 200, Rohrart PP
Absturz DN 200, Rohrart PP
Höhe Absturz 1,15 m
Rohrleitung abgehend DN 250StB
Fabrikat: PREDL Inside Drop Typ 2 o. glw. (www.predl.eu)
liefern und einbauen
Menge: 1,000 St

**01.02.06.150 Zulage Kernbohrung BEB02KM400 für PP-Rohr DN200**
Kernbohrung für PP-Rohr DN200 an Schacht BEB02KM400 zur Erstellung eines Absturzes herstellen.

Vorhandene Wand aus Stahlbeton ca. d = 30 cm.
Das Durchbohrung von vorhandenen Bewehrungsstählen bis d = 10 mm ist einzukalkulieren.  Kernbohrung einschließlich aller Nebenleistungen. Abbruchgut geht in Eigentum des AN über.
Menge: 1,000 St

**01.02.06.160 Einsteckhülsen**
Einsteckhülse für Einstieghilfe,
Liefern und einbauen von Einsteckhülsen für
Schacht-Einstiegshilfen des System "Zarges" in die
Schachtbauwerke und Einstiege.
Material. Edelstahl V4A
System: "Zarges" oder glw. jedoch in jedem Falle
passend zu den Einstiegshilfen des "Zarges"-Systems.
System in Abstimmung mit der Stadt Beilngries
Im EP enthalten sind alle erforderlichen
Befestigungsmittel
(Befestigungsanker TOP T 10 S-40-60)
Menge: 6,000 St

##### Abschnitt 01.02.07 Prüfungen, Bestandsdokumentation

*Hinweis: HINWEIS: Dichtheitsprüfung*
HINWEIS: Dichtheitsprüfungen

bezieht sich auf sämtliche Kanäle und Schächte
Dichtigkeitsprüfung nach DIN EN 1610

Das Prüfmedium ist zu liefern und schadlos zu
beseitigen.

In den EP sind alle erforderlichen Gestellungen
und Vorhaltungen der hierzu erforderlichen Geräte,
Materialien, Maschinen und Leistungen einzurechnen.

Die Prüfung hat Haltungsweise zu erfolgen.

Prüfungen werden nur bei nachgewiesener Dichtheit
vergütet.
Die Untersuchungsergebnisse sind digital im pdf-Format  abzugeben.

Mindestens 3 Tage vor der Durchführung  der Prüfungen
ist die Bauüberwachung des AG schriftlich zu
informieren.

**01.02.07.010 Dichtheitsprüfung DN 150 PP**
Dichtigkeitsprüfung nach DIN EN 1610 für Kanäle DN 150 PP
Anschlussleitungen
Prüfmedium: Luft, Verfahren LD
Menge: 160,000 m

**01.02.07.020 Dichtheitsprüfung DN 200 PP**
Dichtigkeitsprüfung nach DIN EN 1610 für Kanäle DN 200PP
Anschlussleitungen
Prüfmedium: Luft, Verfahren LD
Menge: 90,000 m

**01.02.07.030 Dichtheitsprüfung DN 300 PP**
Dichtigkeitsprüfung nach DIN EN 1610 für Kanäle DN 300 PP

Prüfmedium: Luft, Verfahren LD
Menge: 10,000 m

**01.02.07.040 Dichtheitsprüfung DN 500 Stz**
Dichtigkeitsprüfung nach DIN EN 1610 für Kanäle DN 500 Stz

Prüfmedium: Luft, Verfahren LD
Menge: 80,000 m

**01.02.07.050 Prüfen von Rohrverbindungen DN 300 PP**
Prüfen von Rohrverbindungen DN 300 PP
(Muffendichtigkeitsprüfung)
nach DIN EN 1610

Dokumentation Graphischer Druck

inkl. Spülen der neuen Entwässerungsleitungen
Menge: 15,000 St

**01.02.07.060 Prüfen von Rohrverbindungen DN 500 Stz**
Prüfen von Rohrverbindungen DN 500 Stz
(Muffendichtigkeitsprüfung)
nach DIN EN 1610

Dokumentation Graphischer Druck

inkl. Spülen der neuen Entwässerungsleitungen
Menge: 28,000 St

**01.02.07.070 Prüfen von Rohrverbindungen DN 800 Stb**
Prüfen von Rohrverbindungen DN 800 Stb
(Muffendichtigkeitsprüfung)
nach DIN EN 1610

Dokumentation Graphischer Druck

inkl. Spülen der neuen Entwässerungsleitungen
Menge: 55,000 St

**01.02.07.080 Dichtheitsprüfung Schächte DN 1000**
Wasserdichtigkeitsprüfung nach DIN EN 1610
bzw. ATV Arbeitblatt A 139
für Schachtbauwerke DN 1000;
Betonfertigteilschächte
Menge: 6,000 St

**01.02.07.090 Kamerabefahrung DN 150 PP**
TV Untersuchung aller neu hergestellten Entwässerungsleitungen (Hauptkanalleitungen), einschl. Dokumentation, Übergabe digital und als DVD
Video- und georefernzierter Aufnahme.

Die Unterlagen sind vor Asphalteinbau an den AG weiterzugeben.

Rohrdurchmesser:  DN 150 (Anschlussleitungen)
Rohrmaterial: PP

inkl. Spülen der neuen Entwässerungsleitungen
Menge: 160,000 m

**01.02.07.100 Kamerabefahrung DN 200PP**
TV Untersuchung aller neu hergestellten Entwässerungsleitungen (Hauptkanalleitungen), einschl. Dokumentation, Übergabe digital und als DVD
Video- und georefernzierter Aufnahme.

Die Unterlagen sind vor Asphalteinbau an den AG weiterzugeben.

Rohrdurchmesser:  DN 200(Anschlussleitungen)
Rohrmaterial: PP

inkl. Spülen der neuen Entwässerungsleitungen
Menge: 90,000 m

**01.02.07.110 Kamerabefahrung DN 300 PP**
TV Untersuchung aller neu hergestellten Entwässerungsleitungen (Hauptkanalleitungen), einschl. Dokumentation, Übergabe digital und als DVD
Video- und georefernzierter Aufnahme.

Die Unterlagen sind vor Asphalteinbau an den AG weiterzugeben.

Rohrdurchmesser:  DN 300
Rohrmaterial: PP

inkl. Spülen der neuen Entwässerungsleitungen
Menge: 10,000 m

**01.02.07.120 Kamerabefahrung DN 500 Stz**
TV Untersuchung aller neu hergestellten Entwässerungsleitungen (Hauptkanalleitungen), einschl. Dokumentation, Übergabe digital und als DVD
Video- und georefernzierter Aufnahme.

Die Unterlagen sind vor Asphalteinbau an den AG weiterzugeben.

Rohrdurchmesser:  DN 500
Rohrmaterial: Stz

inkl. Spülen der neuen Entwässerungsleitungen
Menge: 80,000 m

*Hinweis: HINWEIS: Bestandsplan*
Hinweistext zum Erstellen der Bestandsunterlagen

Die Lage der Leitungen sind vermessungstechnisch aufzunehmen. Alle Geräte, Materialien und Arbeitskräfte sind im EP einzukalkulieren. Folgende Anlagen sind in geeigneten Planunterlagen darzustellen und einzumessen:

-Trassenverlauf
-Verbindungsstellen
-Hauseinführungen
-Rohrenden
-Rohrunterbrechungen
-Abzweige
-Dimension u. Material

Beschriftungen in Plänen müssen von unten oder von rechts lesbar sein. Jede Abweichung (Bogen, Schleife) des Trassenverlaufes ist einzumessen (Trassenmitte). Die Maße sind auf Festpunkte oder Festlinien zu beziehen (z. B. Grenzsteine, Einfriedungen, Gebäude).

Schachtbauwerke und Schachttiefen sind ebenfalls einzumessen.

**01.02.07.130 Bestandsplan Kanal**
*** Pauschalposition
Herstellen der Bestandspläne für den neu erstellen Schmutzwasser- und Regenwasserkanall im Maßstab M = 1:500 nach DIN 2425, einschließlich aller Hausanschlüsse im Lageplan.
Ebenfalls müssen die Bestandsunterlagen digital im Format ISY-Bau 2018 erstellt werden.

Die Lage der verlegten Leitungen sind vermessungstechnisch während der Verlegearbeiten am offenen Leitungsgraben durch Vermessung im UTM-System aufzunehmen.

Die genaue Ausführung ist mit dem Vertreter des AG vor der Ausführung zu klären!
Menge: 1,000 psch

*Hinweis: Hinweis Fremdüberwachung*
Folgende Pos gilt nur, wenn das Unternehmen nicht im Besitz des entsprechenden RAL- Gütezeichens der Gütegemeinschaft "Güteschutz Kanalbau" ist und eine Fremdüberwachung der Baumaßnahme erforderlich wird. Eine vorherige Preisanfrage beim Güteschutz Kanalbau oder LGA o.ä. wird empfohlen.

**01.02.07.140 Fremdüberwachung der Kanalbauarbeiten**
*** Pauschalposition
Diese Pos. beinhaltet sämtliche Leistungen die aus der
Fremdüberwachung entsprechend den definierten
Anforderungen des Güteschutz Kanalbau für den AN
entstehen.

Kanalbauarbeiten für die Errichtung des
Regenwasser-Kanalsystems und deren Hausanschlüsse.

Die Überwachungsberichte sind auf der Baustelle
vorzuhalten, so dass jederzeit Einsicht genommen
werden kann. Spätestens zur Abnahme ist die
vollständige Dokumentation der Fremdüberwachung
vorzulegen.
Menge: 1,000 psch

##### Abschnitt 01.02.08 Sonstiges

**01.02.08.010 Rohrpfosten mit Schildern ausbauen, lagern**
Rohrpfosten mit angebrachter Beschilderung
einschl. vorhandenem Fundament aus Beton,
ausbauen, ggf. Fundamentgrube mit geeignetem
Material verfüllen.
Ausgebauten Beton des Fundamentes in Eigentum
des AN übernehmen und einer Verwertung nach Wahl
des AN zuführen.
Fundamentgröße über 0,5 bis 1 m3,
Verfüllmaterial liefern und Fundamentgrube
verfüllen und verdichten,
Rohrpfosten von Betonresten säuber, für Wiedereinbau lagern

Vergütung erfolgt nach Anzahl der Rohrpfosten, unabhängig der Anzahl der Beschilderung

Rohrpfosten, Durchmesser bis 100 mm
Menge: 3,000 St

**01.02.08.020 Rohrpfosten des AG mit Schildern neu setzen**
Rohrpfosten oder Rohrrahmen mit Abschlusskappe
und Erdanker setzen.
Anfallende Erdarbeiten gehören zum Leistungsumfang.
Überschüssiges Aushubmaterial in Eigentum des
AN übernehmen und einer Verwertung nach Wahl des
AN zuführen.
Pfostenlänge über 2000 mm bis 3000 mm,
Homogenbereich B1 bis B2, Verfüllung mit
Beton C 12/15, Beton liefern.

Rohrpfosten des AG, Durchmesser bis 100 mm

Vergütung erfolgt nach Anzahl der Rohrpfosten, unabhängig der Anzahl der Beschilderung
Menge: 3,000 St

#### Bereich 01.03 Oberflächenaufbruch u. wiederherstellung

##### Abschnitt 01.03.01 Abbrucharbeiten

**01.03.01.010 Asphaltbefestigung trennen Einzelfl. schneiden Dicke ü. 6-12 cm**
StL-Nr. 231130383103
Asphaltbefestigung geradlinig trennen.
in Einzelflächen längs und quer zur Fahrbahnachse,
Trennen durch Schneiden.
Dicke der Asphaltbefestigung über 6 bis 12 cm.
Menge: 80,000 m

**01.03.01.020 Asphaltbefestigung trennen Einzelfl. schneiden Dicke ü. 12-18 cm**
StL-Nr. 231130383104
Asphaltbefestigung geradlinig trennen.
in Einzelflächen längs und quer zur Fahrbahnachse,
Trennen durch Schneiden.
Dicke der Asphaltbefestigung über 12 bis 18 cm.
Menge: 450,000 m

**01.03.01.030 Asphaltbefestigung trennen Einzelfl. schneiden Dicke ü. 18-24 cm**
StL-Nr. 231130383105
Asphaltbefestigung geradlinig trennen.
in Einzelflächen längs und quer zur Fahrbahnachse,
Trennen durch Schneiden.
Dicke der Asphaltbefestigung über 18 bis 24 cm.
Menge: 50,000 m

**01.03.01.040 Asphalt nachschneiden, bis 20 cm, Gehwege**
Asphalt nachschneiden bis 20 cm, Schnittgut laden, transportieren und fachgerecht nach Wahl des AN entsorgen, Schnittflächen gemäß ZTV A - StB (aktuell gültige Fassung) behandeln

Rückschnitte Rohrleitungsgraben

(Gehwege)
Menge: 200,000 m

**01.03.01.050 Asphalt nachschneiden, bis 20 cm, Bundesstraße**
Asphalt nachschneiden bis 20 cm, Schnittgut laden, transportieren und fachgerecht nach Wahl des AN entsorgen, Schnittflächen gemäß ZTV A - StB (aktuell gültige Fassung) behandeln

Rückschnitte Rohrleitungsgraben

(Bundesstraße)
Menge: 300,000 m

**01.03.01.060 Asphaltbefestigung aufnehmen Fahrbahn Dicke ü. 6-12 cm Aufbr. Verw. AN**
StL-Nr. 2311302810309003
Asphaltbefestigung aufbrechen und aufnehmen.
Fläche = Fahrbahn.
Dicke der Asphaltbefestigung über 6 cm bis 12 cm.
Gesamtaufbruchtiefe '6-12 cm'
Aufbruchgut nach Wahl des AN verwerten.
Menge: 30,000 m2

**01.03.01.070 Asphaltbefestigung aufnehmen Fahrbahn Dicke ü. 12-18 cm Aufbr. Verw. AN**
StL-Nr. 2311302810409003
Asphaltbefestigung aufbrechen und aufnehmen.
Fläche = Fahrbahn.
Dicke der Asphaltbefestigung über 12 cm bis 18 cm.
Gesamtaufbruchtiefe '12-18 cm'
Aufbruchgut nach Wahl des AN verwerten.
Menge: 300,000 m2

**01.03.01.080 Asphaltbefestigung aufnehmen Fahrbahn Dicke ü. 18-24 cm Aufbr. Verw. AN**
StL-Nr. 2311302810509003
Asphaltbefestigung aufbrechen und aufnehmen.
Fläche = Fahrbahn.
Dicke der Asphaltbefestigung über 18 cm bis 24 cm.
Gesamtaufbruchtiefe '18-24 cm'
Aufbruchgut nach Wahl des AN verwerten.
Menge: 30,000 m2

**01.03.01.090 Asphaltbefestigung aufnehmen Geh- und Radwege Dicke ü. 6-12 cm Aufbr. Verw. AN**
StL-Nr. 2311302850309003
Asphaltbefestigung aufbrechen und aufnehmen.
Fläche = Geh- und Radwege.
Dicke der Asphaltbefestigung über 6 cm bis 12 cm.
Gesamtaufbruchtiefe '6-12 cm'
Aufbruchgut nach Wahl des AN verwerten.
Menge: 100,000 m2

**01.03.01.100 Ausbau und Entsorgung teerhaltiges Material**
wie vorstehende Positionen Asphaltabbruch
jedoch Material teerhaltig
im Beisein und in Abstimmung mit örtl. Bauüberwachung
des AG
schollenweise separieren,

teerhaltige Asphaltschollen getrennt vom sonstigen
Abbruch zwischenlagern, wiederaufnehmen
und entsorgen auf geeigneter Entsorgungsstelle.

Asphaltstärken 0 - 10 cm
Verwertungsklasse B
(nur Kaltmischverfahren)
gefährlicher Abfall, AVV-Abfallschlüssel 17 03 02

Material einer Entsorgung nach Wahl
des AN gegen Nachweis zuführen.

Die Kosten für die Annahme bei einem zugelassenen
Entsorgungsbetrieb gehören zum Leistungsumfang.

Die abfallrechtliche Freistellungsbescheinigung für den Transport ist mit einzukalkulieren.
Menge: 30,000 t

**01.03.01.110 Zulage zu Fräs- oder Aufbrucharb. an Einbauten, Schächte**
Zulage zu Fräs- oder Aufbrucharbeiten
nach OZ 'vorstehende Positionen'
für Mehraufwendungen durch Erschwernisse
infolge von Einbauten einschließlich des
verminderten Leistungsansatz in der Fläche.
Zu diesen Mehraufwendungen gehört auch das
Entfernen von Belagsresten an den Einbauten.

Abdeckungen Kanalschächte
Menge: 8,000 St

**01.03.01.120 Zulage zu Fräs- oder Aufbrucharb. an Einbauten, UH, Schieber**
Zulage zu Fräs- oder Aufbrucharbeiten
nach OZ 'vorstehende Positionen'
für Mehraufwendungen durch Erschwernisse
infolge von Einbauten einschließlich des
verminderten Leistungsansatz in der Fläche.
Zu diesen Mehraufwendungen gehört auch das
Entfernen von Belagsresten an den Einbauten.

Hydranten- und Schieberkappen
(Wasser)
Menge: 10,000 St

**01.03.01.130 Bordstein aufnehmen. Naturstein B6+B7 Fund.ü10-20/R-St. Steine s.+ lagern Verwertung AN**
StL-Nr. 23115031851100
Bordstein aufnehmen.
Bordstein = aus Naturstein, Größe B6 und B7.
Fundament aus Beton, über 10 bis 20 cm dick, und
Rückenstütze aus Beton aufbrechen.
Wiederverwendbare Bordsteine säubern, auf Paletten stapeln, innerhalb der Baustelle fördern und sortiert lagern.
Nicht wiederverwendbare Bordsteine und übriges Aufbruchgut nach Wahl des AN verwerten.
Menge: 35,000 m

**01.03.01.140 Bordstein (Betondiele) aufnehmen. Fund. ü. 10-20 cm alles Verw. AN**
StL-Nr. 23115031920200
Bordstein aufnehmen.
Bordstein 'Betonbord (Betondiele 8/25)'
Fundament aus Beton, über 10 bis 20 cm dick, aufbrechen.
Sämtliche Steine und übriges Aufbruchgut nach Wahl des
AN verwerten.
Menge: 20,000 m

**01.03.01.150 Einzeiler ausbauen und entsorgen**
Einzeiler oder
Einfassungssteine, aus Naturstein (Granit) oder Beton, in
Beton versetzt, ausbauen, das unbrauchbare Abbruchgut
in Eigentum des AN uebernehmen und von der Baustelle
entfernen. Mit Ausbau des Betons.

Steinabemessungen ca. 16 x 16 cm
Menge: 20,000 m

**01.03.01.160 Einzeiler ausbauen und lagern**
Zeile, Rinne und Mulde aus Grosspflastersteinen
einschliesslich Pflasterbett (Beton) ausbauen.
Das unbrauchbare Abbruchgut in Eigentum des AN
uebernehmen und von der Baustelle entfernen.
1-zeilig,
Pflasterbett und Fugenfuellung aus hydraulisch
gebundenem Material,
Steine säubern, Betonreste entfernen
und im Baustellenbereich
zum späteren Wiedereinbau
zwischenlagern.

Steinabmessungen ca. 16 x 16 cm
Menge: 20,000 m

**01.03.01.170 Dreizeiler ausbauen und entsorgen**
Dreizeiler oder
Einfassungssteinen, aus Naturstein (Granit) oder Beton, in
Beton versetzt, ausbauen, das unbrauchbare Abbruchgut
in Eigentum des AN uebernehmen und von der Baustelle
entfernen. Mit Ausbau des Betons.

Steinabemessungen ca. 16 x 16 cm
Menge: 5,000 m

**01.03.01.180 Dreizeiler ausbauen und lagern**
Zeile, Rinne und Mulde aus Grosspflastersteinen
einschliesslich Pflasterbett (Beton) ausbauen.
Das unbrauchbare Abbruchgut in Eigentum des AN
uebernehmen und von der Baustelle entfernen.
3-zeilig,
Pflasterbett und Fugenfuellung aus hydraulisch
gebundenem Material,
Steine säubern, Betonreste entfernen
und im Baustellenbereich
zum späteren Wiedereinbau
zwischenlagern.

Steinabmessungen ca. 16 x 16 cm
Menge: 10,000 m

**01.03.01.190 Pflasterd.m.Betonpfl.-steinen aufn. 10 cm dick ungeb. Fugenmat. ungeb. Bettung Steine lagern Pflaster säubern**
StL-Nr. 23115011311201
Pflasterdecke mit Pflastersteinen aus Beton aufnehmen.
Aufnehmen der Tragschicht wird gesondert vergütet.
Pflasterstein ca. 10 cm dick.
Mit Fugenfüllung aus ungebundenem Fugenmaterial.
Bettung aus ungebundenem Bettungsmaterial.
Steine innerhalb der Baustelle fördern und lagern.
Übriges Aufbruchgut nach Wahl des AN verwerten.
Pflastersteine säubern.
Menge: 10,000 m2

**01.03.01.200 Pflasterd.m.Betonpfl.-steinen aufn. 10 cm dick ungeb. Fugenmat. ungeb. Bettung Verwertung AN**
StL-Nr. 23115011311100
Pflasterdecke mit Pflastersteinen aus Beton aufnehmen.
Aufnehmen der Tragschicht wird gesondert vergütet.
Pflasterstein ca. 10 cm dick.
Mit Fugenfüllung aus ungebundenem Fugenmaterial.
Bettung aus ungebundenem Bettungsmaterial.
Steine und übriges Aufbruchgut nach Wahl des AN verwerten.
Menge: 10,000 m2

**01.03.01.210 Straßenkappen ausbauen**
Straßenkappen mit Tragplatte
von Versorgungsleitung u. dgl.
ausbauen und innerhalb der Baustelle zwischenlagern
einschließlich Mehraufwand beim Abbruch der
Oberflächenbefestigung aus Asphalt oder Pflaster
Menge: 5,000 St

**01.03.01.220 Mehraufwendungen Schiebergestänge**
im Baustellenbereich eingebaute Schiebergestänge und
Unterflurhydranten sichern und vor Beschädigungen im
Zuge der Bauarbeiten schützen.
Mehraufwendungen für Erschwernisse beim Fahrverkehr
(Erdarbeiten, Einbau Tragschichten, Asphaltarbeiten,
Pflasterarbeiten etc.) sind mit einzurechnen und
ergeben keinen zusätzlichen Anspruch auf Vergütung.

Die Abrechnung erfolgt pro Stück Schiebergestänge bzw.
Unterflurhydrant.
Menge: 5,000 St

**01.03.01.230 Straßenkappen einbauen**
Straßenkappen mit Tragplatte
von Versorgungsleitung u. dgl.
innerhalb der Baustelle zwischengelagert
auf neue Höhenlage einbauen
Menge: 5,000 St

##### Abschnitt 01.03.02 Erdarbeiten

**01.03.02.010 Oberboden liefern und andecken, Humus 10 cm**
Oberboden andecken, Humusmaterial liefern
unbelastet,
profilgerecht nach Unterlagen des AG,
Einbaubereich: öffentliche Grünflächen
Auftragsdicke 10 cm
Menge: 10,000 m3

**01.03.02.020 Feinplanum für Rasenfläche**
Feinplanum für Rasenfläche, zulässige Abweichung von
der Ebenheits 3 cm, Anschlüsse an Kanten, Wege- und
Platzbeläge 2 cm tiefer, Steine von mehr als 5 cm
Durchmesser und schwer verrottbare Pflanzenteile
ablesen, anfallende Stoffe zur Abfuhr auf Haufen
setzen, Bodengruppe 5 bis 7, DIN 18915, inkl. fräsen.
Lesegut in AN-Eigentum übernehmen und entsorgen

Einbaubereich: öffentliche Grünflächen
Menge: 40,000 m2

**01.03.02.030 Rasenansaat liefern und einbringen**
Rasenansaat mit Regel-Saatgutmischung Landschaftsrasen ohne Kräuter RSM 7.1.1 in einem
Arbeitsgang, Saatgutmenge 15 g/m2, Abrechnung nach
angesäter Fläche.

Ausführung in allen Grünflächen einschl. Rasenmulden, Straßenbegleitgrün, umliegende Grünflächen
Menge: 40,000 m2

##### Abschnitt 01.03.03 ungebundene Schichten

*Hinweis: HINWEIS: Tragschichten*
HINWEIS: Tragschichten

Zulagen für Erdarbeiten u. Einbau Tragschichten werden nur 1x vergütet. Mehraufwendungen für Erschwernisse beim Fahrverkehr und Verwendung geeigneter Gerätschaften u. Maschinen sind zu berücksichten.

**01.03.03.010 FSS gebr. herstellen 0/45, Fahrbahn bis d = 50cm (Bundesstraße)**
Frostschutzschicht (FSS) herstellen,
Einbaubereich: Fahrbahn
Einbaudicke bis 50cm im Fahrbahnbereich
Material: FSS gebroch, Baustoffgemisch 0/ '45'
Verformungsmodul EV2 min. MN/m2 '120'
Verdichtungsgrad DPr min. % '98'

Bundesstraße
Menge: 170,000 m3

**01.03.03.020 STS herstellen 0/32, Fahrbahn d = 15 cm (Bundesstraße)**
Schottertragschicht (STS) herstellen
auf 'Frostschutzschicht'
Einbaubereich 'Fahrbahn'
Baustoffgemisch 0/32,
Einbaudicke 15 cm
Kleinfläche und in Streifen einzubauen
(Mindestdicke im Regelquerschnitt).
Verdichtungsgrad DPr min. % '98'
Verformungsmodul EV2 min. MN/m2 '150'

Bundesstraße (Vollausbau)
Menge: 300,000 m2

**01.03.03.030 FSS herstellen 0/45, Fahrbahn bis d = 28cm (Gehwege)**
Frostschutzschicht (FSS) herstellen,
Einbaubereich: Fahrbahn
Einbaudicke bis 28cm im Gehwegbereich
Kleinfläche und in Streifen einzubauen
Material: Baustoffgemisch 0/ '45'
Verformungsmodul EV2 min. MN/m2 '100'
Verdichtungsgrad DPr min. % '98'

Gehwege (Vollausbau)
Menge: 40,000 m3

**01.03.03.040 STS herstellen 0/32, Fahrbahn d = 15 cm (Gehwege)**
Schottertragschicht (STS) herstellen
auf 'Frostschutzschicht'
Einbaubereich 'Fahrbahn'
Baustoffgemisch 0/32,
Einbaudicke 15 cm
Kleinfläche und in Streifen einzubauen
(Mindestdicke im Regelquerschnitt).
Verdichtungsgrad DPr min. % '98'
Verformungsmodul EV2 min. MN/m2 '120'

Gehwege (Vollausbau)
Menge: 150,000 m2

**01.03.03.050 Prov. Auffüllung: STS herstellen 0/32, Fahrbahn, d = 10 bis 15 cm**
Provisorische Auffüllung herstellen
Schottertragschicht 0/32
Einbaubereich 'Fahrbahn, bei Bedarf'
Baustoffgemisch 0/32,
Einbaudicke 10 bis 15 cm
Verdichtungsgrad DPr min. % '98'
Verformungsmodul EV2 min. MN/m2 '150'

im Bereich von Kopflöchern und Leitungsgräben;
bei Bedarf
Menge: 100,000 m3

**01.03.03.060 Zulage zu Planum wieder herstellen an Einbauten**
Zulage zu Planum wieder herstellen
nach OZ 'vorstehender Position'
für Mehraufwendungen durch Erschwernisse
infolge von Einbauten einschließlich des
verminderten Leistungsansatzes in der Fläche,

Hydranten- und Schieber.
Menge: 10,000 St

**01.03.03.070 Zulage zu Planum wieder herstellen an Einbauten**
Zulage zu Planum wieder herstellen
nach OZ 'vorstehender Position'
für Mehraufwendungen durch Erschwernisse
infolge von Einbauten einschließlich des
verminderten Leistungsansatzes in der Fläche,

SSK's
Menge: 7,000 St

**01.03.03.080 Zulage zu Planum wieder herstellen an Einbauten**
Zulage zu Planum wieder herstellen
nach OZ 'vorstehender Position'
für Mehraufwendungen durch Erschwernisse
infolge von Einbauten einschließlich des
verminderten Leistungsansatzes in der Fläche,

Kanal-Schächte.
Menge: 8,000 St

**01.03.03.090 Zulage zu Planum wieder herstellen an Einfassungen**
Zulage zu Planum wieder herstellen
nach OZ 'vorstehender Position'
für Mehraufwendungen durch Erschwernisse
entlang von Einfassungen einschließlich des
verminderten Leistungsansatzes in der Fläche,

Bordsteinen, Rinnen, Einzeiler, Dreizeiler etc. oder dgl.
Menge: 50,000 m

**01.03.03.100 Lastplattendruckversuche**
Lastplattendruckversuche durchführen (statisch) nach DIN 18134.
Die Gestellung des Ballastgerätes während der Versuche ist einzurechnen.
Es werden nur die von der Bauleitung gesondert angeordneten Versuche vergütet, die über die notwendige Eigenüberwachung hinausgehen.
Es werden nur Lastplattendruckversuche vergütet, welche die vorgeschriebenen Werte erreichen.
Menge: 8,000 St

**01.03.03.110 Rammsondierung**
Verdichtungsprüfung in der Leitungszone durch Prüfung mit der leichten Rammsonde nach DIN 4094. Es werden nur Prüfungen auf besondere Anweisung der Bauleitung, die über die erforderliche Eigenüberwachung hinausgehen, vergütet.
Menge: 5,000 m

**01.03.03.120 Planum herstellen**
StL-Nr. 13904109050201
Planum profilgerecht herstellen
in Abtragsflächen
max. Abweichung von der Sollhöhe +2/-2 cm.
Verformungsmodul EV2 = 45 MN/m2.
Menge: 500,000 m2

**01.03.03.130 Unterbau nachverdichten**
von Flächen in allen Bereichen Homogenbereich B1 bis B2 nach DIN 18300 Verformungsmodul EV2 mind. 45 MN/m³ Ausführung in Teilflächen
Menge: 500,000 m2

##### Abschnitt 01.03.04 Gebundene Schichten

*Hinweis: HINWEIS: Asphalteinbau*
HINWEIS: Asphalt

Mehraufwendungen für Erschwernisse beim Fahrverkehr und Verwendung geeigneter Gerätschaften u. Maschinen sind zu berücksichten (kleinflächiger Einbau im Bereich d. Leitungsgräben).

Die gebunden Flächen im Bereich der Bundesstraße werden mittels Asphaltprovisorium hergestellt (Deckensanierung durch Staatliches Bauamt erfolgt gesondert im Nachgang).

Die gebunden Flächen der Gehwege werden im Vollausbau nebst gebundener Trag- und Deckschicht hergestellt.

**01.03.04.010 ATDS aus AC 16 TD herstellen, d = 6 cm (Asphaltprovisorium, in Streifen)**
Asphalttragdeckschicht AC 16 TD herstellen,
Einbaudicke 6,0 cm,
mit Bindemittel 70/100
ohne Abstumpfung

(Asphaltprovisorium Bundesstraße,
Leitungsgräben in Streifen)
Menge: 300,000 m2

**01.03.04.020 ATS aus AC 22 TS herstellen d = 10 cm (in Streifen)**
Asphalttragschicht aus Asphalttragschichtmischgut
AC 22 TS herstellen auf Schottertragschicht
in Fahrbahnen der Belastungsklasse Bk 10,
Einbaudicke 10,0 cm,
mit Bindemittel 50/70

Fahrbahn
(Leitungsgräben in Streifen)
Menge: 150,000 m2

**01.03.04.030 ATS aus AC 22 TN herstellen d = 10 cm (in Streifen)**
Asphalttragschicht aus Asphalttragschichtmischgut
AC 22 TN herstellen auf Schottertragschicht
in Fahrbahnen der Belastungsklasse Bk 1,0,
Einbaudicke 10,0 cm,
mit Bindemittel 70/100

Gehwege
(Leitungsgräben in Streifen)
Menge: 120,000 m2

**01.03.04.040 ADS aus AC 8 DN herstellen d = 4 cm (in Streifen)**
Asphaltdeckschicht aus Asphaltbeton AC 8 DN
herstellen.
Das Abstumpfen der Oberfläche wird gesondert vergütet.
In Fahrbahnen der Belastungsklasse 1,0,
Einbaudicke 4,0 cm
mit Bindemittel 50/70

Gehwege
(Leitungsgräben in Streifen)
Menge: 120,000 m2

**01.03.04.050 Unterlage reinigen Asphaltbefestig. zus. Flächen selb.aufn.Kehrm.**
StL-Nr. 231130581011
Unterlage reinigen. Anfallendes Kehrgut nach Wahl des
AN verwerten.
Unterlage = Asphaltbefestigung.
Zusammenhängende Teilflächen.
Selbstaufnehmende Kehrmaschine.
Menge: 120,000 m2

**01.03.04.060 Fläche kehren**
Straßenfläche mit einer selbstaufnehmenden Kehrmaschine nach Verkehrsfreigabe unmittelbar
nachAufforderung durch den AG kehren. Nicht
gebun-denes und gelöstes Material aufnehmen.
Materialin Eigentum des AN übernehmen und
einer Verwertung nach Wahl des AN zuführen.Deckschicht
aus Walzasphalt,Verkehrssicherungsmaßnahmen gehören
zumLeistungsumfang.
Menge: 120,000 m2

**01.03.04.070 Bitumenemulsion aufsprühen Bk1,8-Bk0,3 Asphalt frisch C60BP4-S Menge 200 g/m2 vor A.deckschicht**
StL-Nr. 23113063210113
Bitumenemulsion zur Herstellung des Schichtenverbundes
aufsprühen.
Auf Verkehrsflächen der Belastungsklassen Bk1,8 bis
Bk0,3.
Unterlage = Asphaltbefestigung, frisch.
Bindemittel = C60BP4-S.
Bindemittelmenge = 200 g/m2.
Vor Einbau Asphaltdeckschicht.
Menge: 120,000 m2

**01.03.04.080 Höhenangleichung Hydranten- u. Schieberkappe herstellen**
Höhenangleichung von Einbauten in Asphaltoberbau
herstellen.
Einbauteile in Asphaltbefestigung freilegen und der
neuen Höhe anpassen.
Freigelegten Bereich wiederverfüllen.
Aufbruchmaterial einer Verwertung nach Wahl des AN
zuführen.
Einbauteil Schieberkappe / Hydrant, einwalzbar
Spartenträger 'Wasserzweckverband'
Aufbruchtiefe über 10 bis 20 cm,
höher setzen über 10 cm bis 20 cm,

Verfüllung mit Asphalttragschichtmischgut AC 22 TN und
Deckschicht aus Asphaltbeton AC 8 DN
Asphalttragschichtdicke 10,0 cm
Deckschichtdicke 4,0 cm
oder Asphalttragdecksicht 8 cm

gilt nur für neu erstellte Anlagenteile
Menge: 10,000 St

**01.03.04.090 Höhenangleichung Schachtabdeckung herstellen**
Höhenangleichung von Einbauten in Asphaltoberbau
herstellen.
Einbauteile in Asphaltbefestigung freilegen und der
neuen Höhe anpassen.
Freigelegten Bereich wiederverfüllen.
Aufbruchmaterial einer Verwertung nach Wahl des AN
zuführen.
Einbauteil Schachtabdeckung
Spartenträger 'Markt Kipfenberg'
Aufbruchtiefe über 10 bis 20 cm,
höher setzen über 10 cm bis 20 cm,

Verfüllung mit Asphalttragschichtmischgut AC 22 T N
und
Deckschicht aus Asphaltbeton AC 8 DN
Asphalttragschichtdicke 10,0 cm
Deckschichtdicke 4,0 cm
oder Asphalttragdecksicht 8 cm

gilt nur für neu erstellte Anlagenteile
Menge: 8,000 St

**01.03.04.100 Höhenangleichung SSK herstellen**
Höhenangleichung von Einbauten in Asphaltoberbau
herstellen.
Einbauteile in Asphaltbefestigung freilegen und der
neuen Höhe anpassen.
Freigelegten Bereich wiederverfüllen.
Aufbruchmaterial einer Verwertung nach Wahl des AN
zuführen.
Einbauteil Straßensinkkasten
Spartenträger 'Markt Kipfenberg'
Aufbruchtiefe über 10 bis 20 cm,
höher setzen über 10 cm bis 20 cm,

Verfüllung mit Asphalttragschichtmischgut AC 22 T N
und
Deckschicht aus Asphaltbeton AC 8 DN
Asphalttragschichtdicke 10,0 cm
Deckschichtdicke 4,0 cm
oder Asphalttragdecksicht 8 cm

gilt nur für neu erstellte Anlagenteile
Menge: 7,000 St

**01.03.04.110 Anschluss a. Fuge m. Fugenm. herst. Längs-/Querfuge Deckschicht Tiefe 40 mm Breite 10 mm Fugenmasse N2**
StL-Nr. 2211391231061001
Anschluss als Fuge mit Fugenmasse herstellen.
Längs- und Querfuge.
In der Asphaltdeckschicht ausbilden.
Fugenspalttiefe = 40 mm.
Fugenspaltbreite = 10 mm.
Mit heiß verarbeitbarer Fugenmasse Typ N2, einschließlich zugehörigem und zuvor aufgetragenem Voranstrichmittel.
Menge: 60,000 m

**01.03.04.120 Anschluss mit Fugenband herstellen**
Anschluss an bestehende Decken oder Bauteile in der
Dicke der Asphaltdeckschicht mit anschmelzbarem
Fugenband herstellen.
Längs- und Querfuge,
Dicke der Deckschicht über 3,5 cm bis 4,0 cm,
Einzellängen bis 20 m,
Breite des Fugenbandes mm '8'

'kleinflächige Anschlussbereiche'
Menge: 20,000 m

##### Abschnitt 01.03.05 Pflasterarbeiten u. sonstiges

*Hinweis: Vorbemerkungen Pflasterarbeiten / -beläge*
Vorbemerkungen Pflasterarbeiten / -beläge
1. Allgemein
1.1 Für Bettungs- und Fugenmaterial gem. TL Pflaster
dürfen nur Baustoffgemische verwendet werden,
die einer Güteüberwachung unterliegen. Die Güteüberwachung bzw. der Nachweis der Baustoffgemische
für Bettungs- und Fugenmaterialien hat sinngemäß
entsprechend den TL G SoB-StB zu erfolgen.
Als Nachweis der Güteüberwachung gilt das letzte
Fremdüberwachungszeugnis des jeweiligen
Lieferwerks.
Auf Verlangen des AG hat der AN das Fremdüberwachungszeugnis vorzulegen.
Die Lieferscheine für die zur Verwendung kommenden
Baustoffgemische müssen eine Kennzeichnung über
eine Güteüberwachung gemäß den TL G SoB-StB
aufweisen.
Für den Bereich Bayern gibt das
Bayerische Staatsministerium für
Wohnen, Bau und Verkehr
die güteüberwachten Werke im Internet bekannt.
1.2 Ergänzende Festlegungen zur TL Pflaster-StB,
Abschnitt 3.2.1.2:
Die Ermittlung des in Leistungspositionen geforderten Wasserdurchlässigkeitsbeiwert erfolgt
nach DIN 18130-1 am unzertrümmerten Probematerial.
1.3 Bordsteine aus Granit dürfen keine Adern, Risse,
Brüche, Blätterungen, schiefrige Absonderungen und
dergleichen aufweisen.
1.4 Anforderung an die Oberflächenbearbeitung
"gestockt" bei Granitmaterial:
Der Abstand zwischen den Scheitelpunkten und den
tiefsten Punkten der Oberfläche darf 3 mm nicht
überschreiten.
1.5 Fugenbezeichnungen bei Rinnen:
Querfuge: Fugenraum zwischen zwei Pflastersteinen
einer Rinnenzeile.
Längsfuge: Fugenraum zwischen zwei Rinnenzeilen
bzw. zwischen Rinnenzeile und
Einfassung.
1.6 Zuordnungen zur RStO 12:
Mit Einführung der RStO 12 werden Straßenbefestigungen abweichend von der zurückgezogenen
RStO 01 nicht mehr Bauklassen sondern Belastungsklassen (Bk) zugeordnet.
Für sämtliche dem Vertragswerk zugrundeliegenden
Vertragsbestandteile gelten folgende Zuordnungen:
Bk100 entspricht Bauklasse SV
Bk32 entspricht Bauklasse I
Bk10 entspricht Bauklasse II
Bk3,2 entspricht Bauklasse III
Bk1,8 entspricht Bauklasse III
Bk1,0 entspricht Bauklasse IV
Bk0,3 entspricht Bauklasse V und VI
2. Die nachfolgend aufgeführten Leistungen sind Nebenleistungen und gehören zum Leistungsumfang:
2.1 Die Herstellung in wechselnder Breite.
2.2 Alle durch Einbauten (z.B. Schieber, Schächte,
Einläufe, Maste, Bäume und dgl.)verursachten
Erschwernisse, einschließlich des verminderten Leistungsansatzes in der Fläche.
2.3 Alle durch Einfassungen und Randbauten
(z.B. Bordsteine, Rinnen, Einfriedungen, Wände,
Lichtschächte, Vorbauten, Überdachungen und dgl.)
verursachten Erschwernisse, einschließlich des verminderten Leistungsansatzes in der Fläche.
2.4 Das Zwischenlagern von aufgenommenen / aufgebrochenen Materialien, soweit es nicht vom AG
angeordnet wird.
2.5 Herstellung von Plattenbelägen im Bogen.
2.6 Verlegung von geraden Bordsteinen der
Form A (DIN 482) im Bogen mit einem Radius
02.12.2021 13:47:12 1 / 108

Leistungsbereich 113 Pflasterdecken, Plattenbeläge, Pflasterarbeiten
größer 12 m bzw. HB (DIN 483) im Bogen mit einem
Radius größer 10 m.
2.7 Verlegung von geraden Bordsteinen der
Form B (DIN 482) bzw. TB / EF (DIN 483) im Bogen.
2.8 Das Zuarbeiten oder Schneiden von Natursteinen in
Rinnen.
3. Für das Verlegen von Plattenbelag auf Zementmörtel
gelten folgende Festlegungen:
3.1 Entfällt
3.2 Entfällt
3.3 Die Platten sind parallel zur Randeinfassung oder
einer anderen festgelegten Achse in gleichmäßigem
Verband auf die Bettung zu verlegen.
3.4 Der Verband (Kreuzfugen / versetzte Fugen) ist
nach Angabe des AG auszuführen.
3.5 Im Plattenbelägen auf Mörtelbett mit vermörtelten Fugen sind Dehnungsfugen im Abstand von
höchstens 6 m in Längs- und Querrichtung
auszuführen.
3.6 Die Plattenfläche ist beim Verfugen mit Mörtel
ausreichend lange feucht zu halten.
3.7 Auf gefrorener Unterlage dürfen Plattenbeläge
nicht gebaut werden.
3.8 Platten aus Beton müssen die Anforderung der
TL Pflaster-StB, Abschnitt 5.1 erfüllen. Ihre
maximale Gesamtlänge darf 600 mm (Nennmaß) nicht
überschreiten.
3.9 Um Zuarbeiten von Betonplatten zu vermeiden, ist
der genaue Abstand der Randeinfassungen durch
Auslegen einzelner Plattenreihen vorher zu
ermitteln.
3.10 Plattenbeläge sind erst dann für den Verkehr freizugeben, wenn ihre Bettung und die Verfugung ausreichend ausgehärtet sind.
3.11 Die Oberfläche der Bettung muss die gleiche
Neigung wie die Oberfläche des Plattenbelages
aufweisen.
3.12 Es gilt die ZTV Pflaster-StB 20 mit Ausnahme der Abschnitte 2.3.1, 2.3.2, 3.2, 3.8.3, 3.8.4
3.13 Ausführungsfestlegung zur Bettungs-/Plattenver-legung:
- Der Mörtel ist dem Baufortschritt entsprechend Reihe für Reihe einzuschaufeln und
mit der Maurerkelle höhengerecht zu verteilen.
- Das Verlegen der Platten hat grundsätzlich
von der Unterlage (z.B. Schottertragschicht)
aus zu erfolgen.
- Das Verlegen der Platten erfolgt höhen- und
fluchtgerecht entlang einer Schnur.
- Die Platten sind mit einem Gummihammer auf
ganzer Fläche so einzuklopfen, dass der
Bettungsmörtel in den Fugen bis ca. ein
Viertel der Plattendicke aufsteigt.
.
4. Für das Verlegen von Natursteinpflaster in gebundener Ausführung gelten folgende Festlegungen:
4.1 Entfällt
4.2 Entfällt
4.2 Die Oberfläche der Tragschicht und der Bettung
muss die gleiche Neigung wie die Oberfläche des
Pflasterbelags aufweisen.
4.3 Es gelten folgende Abschnitte der
ZTV Pflaster-StB 20:
2.3.1, 2.3.2, 3.2, 3.8.3, 3.8.4
4.4 Es gilt die TL Pflaster-StB 06.
5. Ergänzende Festlegung
zur ATV DIN 18318, Ausgabe 2019.
Abweichend zu den Abschnitten 3.1.10
und 3.1.11 gilt:
Sofern der AG keine anderen Festlegungen
(z.B. durch Höhenplan) trifft, beträgt die
02.12.2021 13:47:12 2 / 108

Leistungsbereich 113 Pflasterdecken, Plattenbeläge, Pflasterarbeiten
resultierende Neigung mindestens
> bei unbearbeiteten oder spaltrauen Natursteinen
- im Fahrbahnbereich 3,5 %
- in sonstigen Flächen 3,0 %
> bei allen sonstigen Flächen 2,5 %
6.1 Ergänzende Festlegungen zur ZTV Pflaster-StB:
Zu Nr.3.3.1, ZTV Pflaster-StB,
Eigenüberwachungsprüfungen für Baustoffgemische:
Korngrößenverteilung und Feinanteile mindestens
eine Prüfung je angefangene 500 m2 eingebautes
Baustoffgemisch.
Der AG ist über den Zeitpunkt der Eigenüberwachungsprüfungen zu informieren.
0 ----
1 ----6.2 Eigenüberwachungsprüfungen werden nur anerkannt,
wenn sie von einer Prüfstelle durchgeführt werden,
die nach den RAP Stra anerkannt und für den Anerkennungsbereich D1 zugelassen ist.

**01.03.05.010 Einzeiler Granitgroßstein herstellen**
aus Granitgroßpflastersteinen liefern und herstellen

Steingröße 16 / 16 / 16 cm

Material: Granit
Farbe: grau
Güteklasse: T2 nach DIN EN 1342

mit einer Fugenbreite von 10 mm auf 20 cm dickem
Fundament aus Drainbeton herstellen.
Oberseite der Steine grob bearbeitet (z.B. gestockt)

als 1-zeilige Einfassung entlang der
Grundstücksgrenzen, Zufahrten, Parkplätze u. dgl. gem. Plan

Den Fundamentbeton als seitliche Stütze, soweit die
Einfassung nicht an Borde o.dgl. anschliesst, 10 cm
breiter als die Rinne herstellen und keilförmig bis
zur halben Steinhöhe hochziehen.

Fugen mit frosttausalzbeständigem Mörtel verfüllen
(Eignung vor Ausführung vom AN nachzuweisen)
Menge: 10,000 m

**01.03.05.020 Einzeiler d. AG herstellen**
aus Granitpflastersteinen,
zwischengelagert

Abmessungen ca. 16/16/16 cm

mit einer Fugenbreite von 8 - 12 mm auf 20 cm dickem
Fundament aus Drainbeton herstellen.
als Einzeiler, freistehend,
in 'Anschlussbereichen' herstellen.

Fundamentbeton: Drainbeton
Den Fundamentbeton als seitliche Stütze, soweit die
Rinne nicht an Borde o.dgl. anschliesst, 10 cm breiter
als
die Rinne herstellen und keilförmig bis zur halben
Steinhöhe hochziehen.

Fugen mit frosttausalzbeständigem Mörtel verfüllen
Menge: 10,000 m

**01.03.05.030 Dehnungsfugen herstellen, Einzeiler**
Dehnungsfugen im Fundament von
Streifen, Rinnen und Borden unter
Verwendung von Kunststoffhartschaumplatten
10 mm dick herstellen,
Fuge unter Randeinfassung aus Betonpflastersteinen
einschließlich Ausbildung der Fuge im Bereich der Betonpflastersteine,
Fuge mit Unterfüllung aus Unterfüllstoff und elastischer Fugenmasse verfüllen

'Dehnungsfugen Einzeiler'
Menge: 10,000 St

**01.03.05.040 Bordstein aus Beton setzen BSt. TB 8x25 cm (Betondiele 8/25) Fuge Typ B gerader Stein bis 10 cm unt. OK F-beton 12 MPa**
StL-Nr. 2311531107010111
Bordstein aus Beton setzen. Breite der Rückenstütze
mind. 15 cm.
Bordstein = TB 8 x 25 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Gerader Stein.
Rückenstütze bis 10 cm unter Oberkante Bordstein. Beton
mit einer Druckfestigkeit (Einzelwert) am Bohrkern von
mind. 12 MPa.
Fundamentbeton mit einer Druckfestigkeit (Einzelwert)
am Bohrkern von mind. 12 MPa.
Menge: 5,000 m

**01.03.05.050 Zulage Betonbord schneiden 8/25**
Zulage für Zuschnitt des Betonbord 8/25
Längenanpassung
gerade Schnittkante
Ausführung als Naßschnitt
Abrechnung nach Stück Schnitte
Menge: 2,000 St

**01.03.05.060 Rinne mit Pflasterst. des AG herst. St. 160/160/160 Granit 2-zeilig Fundamentbeton Fuge Typ A Querschn. Unt. AG**
StL-Nr. 2311543192121101
Rinne mit Pflastersteinen des AG herstellen. Lagerplatz
nach Unterlagen des AG. Steine am Lagerplatz laden,
fördern und abladen. Steine vor dem Versetzen von ungebundenen Verschmutzungen säubern. Mehrzeiliger Streifen
ist mit beidseitigen Schnurkanten herzustellen.
Rinne 'Zweizeiler Rinne'
Format für Rastermaß des Pflastersteins = 160/160/160
mm.
Pflasterstein aus Granit.
Breite 2-zeilig.
Beton für Fundament und Rückenstütze mit einer Druckfestigkeit (Einzelwert) am Bohrkern von mind. 12 MPa.
Rückenstütze nach Unterlagen des AG.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Rinnenquerschnitt nach Unterlagen des AG.
Menge: 25,000 m

**01.03.05.070 Bordstein des AG setzen NBSt. 15/30-12/30 Fuge Typ B gerader Stein St. gelag. säub. bis 10 cm unt.OK F-beton 12 MPa**
StL-Nr. 23115321821211
Bordstein des AG setzen. Breite der Rückenstütze mind.
15 cm.
Bordstein aus Naturstein ca. 15/30 bis 12/30 cm.
Fuge aus Fugenmörtel Typ B mit Zementmörtel 0/2.
Druckfestigkeit zwischen 30 MPa und 40 MPa im Mittel.
Biegezugfestigkeit mind. 6 MPa im Mittel und mind. 5
MPa im Einzelwert. Widerstand gegen Frost-Taumittel-
Widerstand max. 500 g/m2 Masseverlust im Einzelwert mit
dem CDF-Test. Haftzugfestigkeit mind. 1,5 MPa im Mittel
und mind. 1,2 MPa im Einzelwert. Statischer E-Modul
mind. 14000 MPa, max. 17000 MPa im Einzelwert.
Gerader Stein.
Steine lagern innerhalb der Baustelle. Steine vor dem
Versetzen säubern.
Rückenstütze bis 10 cm unter Oberkante Bordstein. Beton
mit einer Druckfestigkeit (Einzelwert) am Bohrkern von
mind. 12 MPa.
Fundamentbeton mit einer Druckfestigkeit (Einzelwert)
am Bohrkern von mind. 12 MPa.
Menge: 60,000 m

**01.03.05.080 Kastenrinne DN100, Rinne aus Beton, Abdeckung Klasse B**
Kastenrinne DN100, Rinne aus Beton, Abdeckung Klasse B
liefern und und gemäß der Einbauanleitung des Herstellers verlegen.

Entwässerungsrinne aus Beton C40/50
Nennweite 100
Belastungsklasse gemäß DIN EN 1433 D400
Doppelsteg Gußabdeckung, schwarz lackiert

inkl. Endscheiben, Formteile für Ablauf
inkl. aller erforderlicher Geräte und Materialien
Menge: 6,000 m

**01.03.05.090 Granitbord B6 herstellen**
Bord aus Granitbordstein Form B, Groesse 6
nach DIN 482, einschliesslich Sonderformen wie
Tiefbord und Absenkformstein entsprechend DIN 482
auf 20 cm dickem Fundament aus Drainbeton
herstellen.
Farbe: grau
Den Fundamentbeton als Rueckenstuetze, mit einer
unteren Breite von 15 cm beim Hochbord bis 10 cm
unter Steinoberkante mit einer oberen Breite von
mindestens 5 cm, beim Tiefbord oder Absenkformstein
keilfoermig bis zur halben Steinhoehe, hochziehen.
Die Stossfugen mit frosttausalzbeständigem Mörtel
verfüllen
(vor Ausführung vom AN nachzuweisen)

Gerader Stein,
140/250.
Menge: 10,000 m

**01.03.05.100 Zulage Radiensteine R = über 4-8 m**
wie vorige Position, jedoch
Kurvenstein für Radius R= über 4-8 m
als Zulage zu den Granitbordsteinen B6
Menge: 5,000 m

**01.03.05.110 Zulage Absenker Granitbord**
Zulage zu den vorhergehenden Positionen für die
Ausbildung einer Bordsteinabsenkung.

Die Absenkung erfolgt über eine Länge von ca. 2,00 m

Mit einzurechnen ist das entsprechende Anpassen der
Stirnseiten der Granitbordsteine.
Menge: 4,000 St

**01.03.05.120 Dehnungsfugen herstellen**
Dehnungsfugen im Fundament von
Streifen, Rinnen und Borden unter
Verwendung von Kunststoffhartschaumplatten
10 mm dick herstellen,
Fuge unter Randeinfassung aus Betonpflastersteinen
einschließlich Ausbildung der Fuge im Bereich der Betonpflastersteine,
Fuge mit Unterfüllung aus Unterfüllstoff und elastischer Fugenmasse verfüllen
Menge: 5,000 St

**01.03.05.130 Granitbord B6 schneiden**
Zuschnitt des Granitbord B6
Längenanpassung
gerade Schnittkante
Ausführung als Naßschnitt
Abrechnung nach Stück Schnitte
Menge: 2,000 St

**01.03.05.140 Plasterdecke aus Betonverbundpflaster des AG herst.**
Pflasterdecke aus Betonverbundpflastersteinen
des AG auf vorhandener Tragschicht herstellen.
Verlegung entsprechend DIN 18318 und ZTV
Pflaster-StB06
Bettungsdicke 3 bis 5 cm
Bettungsmaterial gemäß Leitbeschreibung
Verbundpflaster in unterschiedlichen Verbänden
und Formaten.
Steindicke: 6 bis 10 cm
Das Herstellen der Planie wird gesondert vergütet.
Das Zuarbeiten oder Trennen von Pflastersteinen wird
gesondert vergütet.
In Zufahrten der Privatgrundstücke als Angleichbereich
bzw. Wiederherstellung nach Verlegung der
Anschlussleitungen.
Verlegung in Kleinflächen und Streifen von 2,0 - 10,0 m2
Verfugung gemäß Leitbeschreibung
Steine, innerhalb der Baustelle gelagert, laden,
fördern und abladen.
Menge: 10,000 m2

**01.03.05.150 Betonpflaster Gehwege 20/20/8**
Betonpflaster nach DIN EN 1338 Typ ID
Groesse 200 mm x 200 mm
Dicke 80 mm

Farbe: grau
einschl. der Anschlußsteine 100 x 200 mm
(Anteil ca. 5%)
Oberflaeche eben und unbehandelt
Kanten gefast
Fabrikat: Lithon Plus System 10 Cassero (oder
gleichwertiger Art)
Die Verlegehinweise des Herstellers sind zu beachten.
Verlegung entsprechend DIN 18318 und ZTV Pflaster -
StB06
Verband 'Halbverband'
in Gehwegbereichen
liefern und herstellen
Fugenbreite 3-5 mm
einschließlich Pflasterbettung und Fugenfüllung gemäß
Leitbeschreibung
Menge: 10,000 m2

**01.03.05.160 Betonpfl. schneiden 8 cm, gerade Schnittkante**
Zuschlag für Zuschnitt des Betonpflasterbelages
d = 8 cm, gerade Schnittkante
Ausführung als Naßschnitt
Menge: 5,000 m

**01.03.05.170 Nachsanden Pflasterflächen**
Zulage zu den vorbeschriebenen Positionen der
Pflasterflächen
Für 2-maliges Nachsanden der gesamten Fläche

1.-mal 6 Wochen nach Abnahme
2.-mal 6 Monate nach Abnahme
Ausführung entsprechend Leitbeschreibung (2.
Verfugung) Abrechnung je Arbeitsgang
Menge: 20,000 m2

#### Bereich 01.04 Tiefbau Fernwärme Querung

##### Abschnitt 01.04.1 Tiefbauarbeiten Querung B299

*Hinweis: Hinweis*
Die Vermesseungsarbeiten finden durch den Auftraggeber statt.

Dies betrifft die Absteckung vor Ausführung sowie die
Einmessung der Leerrohre im offenen Rohrgraben.

**01.04.1.010 Absperrung als Baugrubensicherung herstellen**
Absperrung herstellen.
Absperrgerät oder Warneinrichtung aufstellen und
beseitigen, für die Bauzeit vorhalten, warten und
betreiben.
Verkehrszeichen mit retroreflektierender Folie,
Retroreflexions-Klasse 2.
Absperrschranke, Zeichen 600- 35
inkl. Fußplatten
Menge: 15,000 St

**01.04.1.020 Suchgraben herstellen Tiefe bis 1,25 m*mitMasch.unterst. Aufbruch gesond.*Abrechnung Abtrag**
Suchgraben nach Unterlagen des AG einschließlich Handschachtung herstellen. Aushub zur Wiederverwendung
seitlich lagern. Beschreibung der Homogenbereiche nach
Unterlagen des AG.
Grabentiefe bis 1,25 m.
Handschachtung mit Maschinenunterstützung.
Straßenaufbruch wird gesondert vergütet.
Abrechnung nach Abtragsprofilen.
Zur Ortung der querenden Sparten.
Handschachtung wird nicht gesondert vergütet.
Menge: 1,150 m3

**01.04.1.030 Schicht ohne Bindemittel aufnehmen Fahrbahn*nat. Gesteinsk. Bstoff. entsorgen*Abrechng. Abtrag**
StL-Nr. 22112009991151
Schicht ohne Bindemittel aufnehmen. Erschwernisse
durch Einbauten werden gesondert vergütet.
Schicht 'Schottertragschicht'
Dicke '0,15 bis 0,30 m'
Fläche = Fahrbahn.
Baustoffgemisch aus natürlichen Gesteinskörnungen
nach Unterlagen des AG.
Baustoff entsorgen. Schadstoffbelastung des Baustoffs
nach Unterlagen des AG. Entsorgen wird gesondert
vergütet.
Abgerechnet wird nach Abtragsprofilen.
Menge: 4,320 m3

**01.04.1.031 Schicht ohne Bindemittel aufnehmen Fahrbahn*nat. Gesteinsk. Bstoff. entsorgen*Abrechng. Abtrag**
StL-Nr. 22112009991151
Schicht ohne Bindemittel aufnehmen. Erschwernisse
durch Einbauten werden gesondert vergütet.
Schicht 'Frostschutzschicht'
Dicke '0,20 bis 0,50 m'
Fläche = Fahrbahn.
Baustoffgemisch aus natürlichen Gesteinskörnungen
nach Unterlagen des AG.
Baustoff entsorgen. Schadstoffbelastung des Baustoffs
nach Unterlagen des AG. Entsorgen wird gesondert
vergütet.
Abgerechnet wird nach Abtragsprofilen.
Menge: 10,080 m3

**01.04.1.040 Leitungsgraben herstellen eing. verd. Boden*Tiefe >1,75-3,00m Rohr DN 600*lag. i./ver.o.Lz. Entsorg. gesond.**
StL-Nr. 2410820713501039
Leitungsgraben profilgerecht herstellen. Straßenaufbruch wird gesondert vergütet.
In eingebautem und verdichtetem Boden.
Grabentiefe über 1,75 bis 3,00 m.
Breite der Grabensohle für Rohr DN 600.
Aushub zur Wiederverwendung innerhalb der Baustelle
lagern, nach Verlegen der Leitung in Graben oberhalb
der Leitungszone einbauen und verdichten einschl. ggf.
erforderlicher Wasserzugabe.
Zum Verfüllen nicht verwendeten Aushub entsorgen. Entsorgung wird gesondert vergütet.
Abrechnung 'Graben mit senkrechten Wänden zwischenTiefe
von -1,25m bis -2,00 m, abgeböscht von OK Straße
bis
Tiefe -1,25 m mit max. 60° Neigung'
Menge: 21,504 m3

**01.04.1.050 Mehraufwand vorh. Leitungen**
StL-Nr. 1890511201050400
Mehraufwand bei der Herstellung von Leitungsgräben
und Leitungsgrabenverfüllungen
in Folge von vorhandenen Leitungen, die näher als
50 cm am Leitungsgraben liegen, sofern kein anderer
Abstand angegeben ist.
Die einschlägigen Vorschriften sind zu beachten.
Auch bei parallel laufenden Leitungen wird die Position
unabhängig vom Achsabstand einmal je Leitung
abgerechnet.
Abgerechnet wird in der Achse der jeweiligen Leitung.
Spartenträger 'Wasserversorgung Beilngries'
Die Leistung ist gesondert in Rechnung zu stellen.
Leitung = Wasserleitung,
Verlauf der Leitung 'querend oder längslaufend '
Menge: 1,400 m

**01.04.1.060 Mehraufwand vorh. Leitungen**
Mehraufwand bei der Herstellung von Leitungsgräben
und Leitungsgrabenverfüllungen
in Folge von vorhandenen Leitungen, die näher als
50 cm am Leitungsgraben liegen, sofern kein anderer
Abstand angegeben ist.
Die einschlägigen Vorschriften sind zu beachten.
Auch bei parallel laufenden Leitungen wird die Position
unabhängig vom Achsabstand einmal je Leitung
abgerechnet.
Abgerechnet wird in der Achse der jeweiligen Leitung.
Spartenträger Vodafone, Deutsche Telekom, Deutsche Glasfaser
Die Leistung ist gesondert in Rechnung zu stellen.
Leitung = Fernmeldekabelbündel, Fernmeldekabel
Verlauf der Leitung querend und längslaufend
Menge: 1,400 m

**01.04.1.070 Mehraufwand vorh. Leitungen**
StL-Nr. 1890511201060400
Mehraufwand bei der Herstellung von Leitungsgräben
und Leitungsgrabenverfüllungen
in Folge von vorhandenen Leitungen, die näher als
50 cm am Leitungsgraben liegen, sofern kein anderer
Abstand angegeben ist.
Die einschlägigen Vorschriften sind zu beachten.
Auch bei parallel laufenden Leitungen wird die Position
unabhängig vom Achsabstand einmal je Leitung
abgerechnet.
Abgerechnet wird in der Achse der jeweiligen Leitung.
Spartenträger 'Bayernwerk Netz GmbH'
Die Leistung ist gesondert in Rechnung zu stellen.
Leitung = Gasleitung,
Verlauf der Leitung 'querend oder längslaufend '
Menge: 2,800 m

**01.04.1.080 Zwischengelagerten unbelasteten Boden aus Bodenabtrag**
Zwischengelagerten unbelasteten Boden aus Bodenabtrag der Homogenbereiche B1-3 und X laden, in Eigentum des AN übernehmen und einer Verwertung nach Wahl des AN zuführen.
Material mit Schadstoffbelastung  Z 0  nach Beprobung
durch AG
Menge: 43,008 t

**01.04.1.090 RG-Sohle verdichten**
Untergrund verdichten, in Leitungsgräben,
Verdichtungsgrad DPr mind. 97 %,
Boden des/der Homogenbereiches/e 'B"'
Menge: 22,400 m2

**01.04.1.100 Frostschutzschicht herstellen Bk0,3 o.F.*0/8*URM n. Unterl. AG DPr min. 100 v.H. Abrechng. Auftrag**
StL-Nr. 2211220940011191
Frostschutzschicht herstellen. Erschwernisse durch
Einbauten, Schächte und Straßenabläufe werden gesondert vergütet.
In Verkehrsflächen der Belastungsklasse Bk0,3,
ohne Fertiger bei schwieriger Profilgestaltung oder bei zahlreichen Einbauten.
Baustoffgemisch 0/8.
Umweltrelevante Merkmale des Baustoffgemisches nach
Unterlagen des AG.
Verdichtungsgrad DPr mindestens 100 v.H.
Einbaudicke '0,46 m + 0,14m bis OK Straße'
Abgerechnet wird nach Auftragsprofilen.
Menge: 11,968 m3

**01.04.1.110 Stahlleerrohrltg. herst.. Tiefe bis 1,50 m*Überdeckg.0,5-1m Homogenb'e.,verw.**
Leerrohr aus Stahl nach statischen und konstruktiven Erfordernissen liefern und einbauen.
Rohr DN/ID 600 Stahl nahtlos
Bettung 10 cm Sand, Deckung 10 cm Sand
Fließsohlentiefe bis 1,50 m.
Überdeckungshöhe 0,50 bis 1,00 m.
Homogenbereiche nach Unterlagen des AG.
Baustoff nach Unterlagen des AG
zum Verfüllen des Leitungsgrabens liefern und einbauen.
Einbaudokumentation nach Unterlagen des AG übergeben.
Menge: 14,000 m

**01.04.1.120 Kunststoffrohrltg herst.m.Erdarb. Bettung Typ 1*Tiefe bis 1,25 m Homogenb'e.,verw.**
Leerrohr aus Kunststoffrohren nach statischen und konstruktiven Erfordernissen herstellen.
Rohr:  Kabuflex DN 110, starre Ausführung
Bettung nach DIN EN 1610, Typ 1 herstellen. Boden für
Leitungszone liefern und einbauen.
Fließsohlentiefe bis 1,25 m. Überdeckungshöhe nach Un-
terlagen des AG.
Homogenbereiche nach Unterlagen des AG.
Einbaudokumentation nach Unterlagen des AG übergeben.
Menge: 14,000 m

**01.04.1.130 Formstück einbauen (Zul.)*Kunststoff-Rohr Rohr DN 100**
StL-Nr. 24110369990401
Formstück in Rohrleitung einbauen. Vergütet wird der
Mehraufwand für den Einbau des Formstückes gegenüber
der bis zur Innenfläche der Sammelrohrleitung durchgemessenen Rohrleitung.
Formstück 'Doppelsteckmuffe'
Rohr aus Kunststoff.
Durchgangsrohr DN/ID 100.
Menge: 2,000 St

**01.04.1.140 Rohrleitung schneiden (Zul.)**
Zulage zu Pos. 1.1.120
Rohrleitung schneiden

Leerrohr Kunststoff DN 110 schneiden
Menge: 1,000 St

**01.04.1.150 Kabelwarnband liefern und einlegen**
Kabelwarnband liefern und einlegen
ca. 20 cm über dem Kabelschutzrohr
Menge: 14,000 m

**01.04.1.160 Enddeckel für Rohr DN 600 Stahl**
Enddeckel für Rohr DN 600 Stahl

Enddeckel liefern und einbauen.
Menge: 2,000 St

**01.04.1.170 Endkappe für Kabuflex Leerrohr**
Endkappe für Kabuflex Leerrohr DN 110

wasserdicht inkl. Dichtung
liefern und einbauen
Menge: 2,000 St

**01.04.1.190 Lastplattendruckversuch durchführen**
Nachweis der Verdichtung des Straßenunterbaus vor dem Einbau des Schüttmaterials mittels statischen Lastplattenversuchen gemäß DIN 18134 einschließlich aller Geräte und Nebenarbeiten.
Die Druckversuche sind in einem Protokoll zu dokumentieren. Das Prüfprotokoll ist als Datei im pdf Format und in Papierform zu liefern.
Die Durchführung dient als Kontrollprüfung, diese ersetzt nicht die zu liefernden Eigenüberwachungen.
Menge: 1,000 St

#### Bereich 01.05 Tiefbau Wasserversorgung Querung

##### Abschnitt 01.05.01 Abbrucharbeiten

**01.05.01.010 Asphaltbefestigung trennen Einzelfl. schneiden Dicke ü. 12-18 cm**
StL-Nr. 231130383104
Asphaltbefestigung geradlinig trennen.
in Einzelflächen längs und quer zur Fahrbahnachse,
Trennen durch Schneiden.
Dicke der Asphaltbefestigung über 12 bis 18 cm.
Menge: 25,000 m

**01.05.01.020 Asphalt nachschneiden, bis 20 cm**
Asphalt nachschneiden bis 20 cm, Schnittgut laden, transportieren und fachgerecht nach Wahl des AN entsorgen, Schnittflächen gemäß ZTV A - StB (aktuell gültige Fassung) behandeln

Rückschnitte Rohrleitungsgraben

(nur Gehwege)
Menge: 20,000 m

**01.05.01.030 Asphaltbefestigung aufnehmen Fahrbahn Dicke ü. 12-18 cm Aufbr. Verw. AN**
StL-Nr. 2311302810409003
Asphaltbefestigung aufbrechen und aufnehmen.
Fläche = Fahrbahn.
Dicke der Asphaltbefestigung über 12 cm bis 18 cm.
Gesamtaufbruchtiefe '12-18 cm'
Aufbruchgut nach Wahl des AN verwerten.
Menge: 30,000 m2

**01.05.01.040 Ausbau und Entsorgung teerhaltiges Material**
wie vorstehende Positionen Asphaltabbruch
jedoch Material teerhaltig
im Beisein und in Abstimmung mit örtl. Bauüberwachung
des AG
schollenweise separieren,

teerhaltige Asphaltschollen getrennt vom sonstigen
Abbruch zwischenlagern, wiederaufnehmen
und entsorgen auf geeigneter Entsorgungsstelle.

Asphaltstärken 0 - 10 cm
Verwertungsklasse B
(nur Kaltmischverfahren)
gefährlicher Abfall, AVV-Abfallschlüssel 17 03 02

Material einer Entsorgung nach Wahl
des AN gegen Nachweis zuführen.

Die Kosten für die Annahme bei einem zugelassenen
Entsorgungsbetrieb gehören zum Leistungsumfang.

Die abfallrechtliche Freistellungsbescheinigung für den Transport ist mit einzukalkulieren.
Menge: 3,000 t

**01.05.01.050 Bordstein (Betondiele) aufnehmen. Fund. ü. 10-20 cm alles Verw. AN**
StL-Nr. 23115031920200
Bordstein aufnehmen.
Bordstein 'Betonbord (Betondiele 8/25)'
Fundament aus Beton, über 10 bis 20 cm dick, aufbrechen.
Sämtliche Steine und übriges Aufbruchgut nach Wahl des
AN verwerten.
Menge: 20,000 m

**01.05.01.060 Zweizeiler ausbauen und lagern**
Zeile, Rinne und Mulde aus Grosspflastersteinen
einschliesslich Pflasterbett (Beton) ausbauen.
Das unbrauchbare Abbruchgut in Eigentum des AN
uebernehmen und von der Baustelle entfernen.
2-zeilig,
Pflasterbett und Fugenfuellung aus hydraulisch
gebundenem Material,
Steine säubern, Betonreste entfernen
und im Baustellenbereich
zum späteren Wiedereinbau
zwischenlagern.

Steinabmessungen ca. 16 x 16 cm
Menge: 5,000 m

##### Abschnitt 01.05.02 Erdarbeiten

**01.05.02.010 Oberboden abtragen, zwischenlagern**
Oberboden einschließlich leicht verrottbarer
Pflanzendecke in einer mittleren Dicke von 30 cm
abtragen, ggf. laden und fördern,
innerhalb des Baufelds oder Lagerplatz d. AG (Entfernung ca. 2,50 km) lagern und in Mieten aufsetzen.

Oberboden einschließlich leicht verrottbarer Pflanzendecke
Homogenbereich O1 (Mutterboden)

Neigung der Fläche steiler als 1:3

Bereich: seitliche Böschungsflächen der Fahrbahn B299
Menge: 10,000 m3

**01.05.02.020 Oberboden gelagert, laden und andecken**
Oberboden einschließlich leicht verrottbarer
Pflanzendecke andecken. Oberboden von Seitenstreifen, Trennstreifen und dgl.,innerhalb der Baustelle oder auf Lagerplatz d. AG in Mieten aufgesetzt, ggf. laden, fördern und profilgerecht oder nach Angaben des AG auf allen Flächen wie Böschungen, Seitenstreifen, Trennstreifen, Grüninseln, Mulden, Gräben, Grundstücksparzellen und dgl. andecken.

Steine von mehr als 5 cm Durchmesser u.
schwer verrottbare Pflanzenteile ablesen,
anfallende Stoffe zur Abfuhr auf Haufen setzen.
Menge: 10,000 m3

**01.05.02.030 Leitungsgrabenaushub 0,00 - 3,00 m, lagern**
Leitungsgraben, einschließlich Verbau, für Rohrleitungen, Sickereinrichtungen, Kabel und dgl. herstellen.
Die Abrechnung des Leitungsgrabenaushubes erfolgt mit
senkrechten Baugrubenwänden. Die Abrechnungstiefe ist das Maß von der Oberfläche des auszuhebenden Grabenabschnittes bis zu dessen planmäßiger Sohle. Es wird hier nur die lichte Regelgrabenbreite nach ZTV vergütet! Mehrbreiten für Verbau sind in die jeweilige Leistungsposition einzukalkulieren.

Leerrohr PE DN200: Abrechnungsbreite b =  1,10 m

Die Abrechnungstiefen und -breiten gelten auch im
Bereich der Schächte, der Arbeitsräume für
Rohrverbindungen und Kabelmuffen, darüber
hinausgehender Aushub ist einzurechnen.

Boden nach DIN18300 bzw. Eurocode 7
der Homogenbereiche A, B1, B2, B3
lösen, ggf. laden und fördern, zwischenlagern,
für senkrecht begrenzte Grabenabschnitte mit einer
Gesamttiefe von 0,00 bis 3,00 m,

für Rohrleitungen und Kabel,
auf dem Lagerplatz (Entfernung ca. 1,0 km) zur anschließenden Beprobung zwischenlagern,

Einzelgröße Mieten maximal 300 m3

Die Position gilt für die Aushubarbeiten der Kanalhauptleitungen.
Menge: 80,000 m3

**01.05.02.040 Zulage Handaushub**
Ausheben von Hand  als Zulage zur Bodenbewegung,
Ausführung nach besonderer Anordnung
des AG und nur im Bereich vorhandener Leitungsanschlüsse
Menge: 3,000 m3

**01.05.02.050 Grabenverbau für Schutzrohr**
Grabenverbau herstellen in Kanalgräben
für PE-Rohr
DA225x20,5 PE-HD

Verbausystem: nach Wahl bzw. statischer Bemessung des
AN, unter Beachtung des vorstehenden Hinweistextes

Lichte Grabenbreite:
Abrechnungsbreite b = 1,10 m

Grabentiefe:
bis ca.  3,3 m
Menge: 60,000 m2

**01.05.02.060 Boden lösen für Bodentausch unter Rohrgrabensohle d = 30 cm, lagern**
Boden unter Rohrgrabensohle, ca. 30 cm dick ausbauen.
Unbrauchbaren Boden lösen (aus allen Abtragsprofilen), ggf. laden und fördern, im Baufeld in Mieten aufsetzen und zwischenlagern.
Menge: 8,000 m3

**01.05.02.070 Bodenaustausch unter Rohrgrabensohle, Material liefern**
Bodenaustausch in allen Kanalgräben,
bei nicht tragfähiger Rohrgrabensohle,
Liefern, Einbauen und Verdichten von geeignetem
Kiessand als Bodenaustausch unter der Rohrgrabensohle
Aushub und Transport des unbrauchbaren Materials auf
das Zwischenlager des AG ist einzurechnen.

Material: nichtbindiges, grobkoernig oder
gemischtkoerniges Material,
mit hoechstens 15 Gew.-% Feinkorn (< 0,06 mm)
Größtkorn des Bodens max. 63 mm

Dicke: ca. ‘0,2 - 0,25 ‘ m unter Rohrgrabensohle

Die Abrechnung erfolgt nach Volumen im verdichtet
eingebauten Zustand.
Der Bodenaustausch erfolgt nach Absprache mit der von
AG-Seite zuständigen Bauüberwachung.
Menge: 8,000 m3

**01.05.02.080 Rohrauflager herstellen 0/32 für PE DN200**
Rohrauflager herstellen für
PE Rohre DN200
Liefern von nicht bindigem Sand/Kies, oder gebrochenes Material,
Körnung 0/32 mm für Rohrauflager in Kanalgräben
Einbaustärke 15 cm.
Liefern, Einbauen und Verdichten ist im Einheitspreis
einzurechnen.
Die Abrechnung erfolgt nach Regelquerschnitt in
Anlehnung an die ZTV- Rohrgraben.

Einbaustärke:
DN 200: d = 15 cm
Menge: 5,000 m3

**01.05.02.090 Leitungszone verfüllen 0/32 für PE DN200**
Verfüllen der Leitungszone
PE Rohre DN200
Verfüllen mit nichtbindigem Sand-Kies, oder gebrochenes Material, 0/32.
Das Verfüllen der Leitungszone ist mit besonderer
Sorgfalt auszuführen. Bei Verdichtungsarbeiten darf
die Rohrleitung nicht beschädigt werden. Der Wiedereinbau darf in einer max. Schichtstärke von 30 cm erfolgen, es ist lagenweise zu verdichten, Gesamteinbaustärke über Rohrscheitel ca.30 cm.

Material:
Nichtbindiges Auffüllmaterial, Sand/Kies 0/32 liefern, profilgerecht einbauen und verdichten.
Verformungsmodul EV2 mind. 45 MN/m2
Mengenermittlung erfolgt nach Auftragsprofilen.
Die Abrechnung erfolgt nach Regelquerschnitt gemäß ZTV- Rohrgraben.
Menge: 15,000 m3

**01.05.02.100 Leitungsgrabenverfüllung 0,00 - 3,00 m, Mat. liefern**
Leitungsgrabenverfüllung herstellen

Die Abrechnung erfolgt mit der tatsächlich ausgeführten
Grabenbreite, jedoch höchstens in der für die
Herstellung des Leitungsgrabens vergüteten Breite.
Diese Abrechnungsbreite gilt auch im Bereich der
Schächte, der Arbeitsräume für Rohrverbindungen
und Kabelmuffen. Für senkrecht begrenzte
Grabenabschnitte mit einer Gesamttiefe von 0,00 bis 3,00 m.

In den EP sind alle erf. Maschinen, Geräte und Leistungen mit einzurechnen. Der Wiedereinbau darf in einer max. Schichtstärke von 30 cm erfolgen. Verfromungsmodul EV2 mind. 45 MN/m2.
Die Abrechnung erfolgt nach ZTV- Rohrgraben.

Die Leistung beinhaltet das Liefern von nichtbindigem, geeignetem Auffüllmaterial, das Transportieren zur Einbaustelle sowie das fachgerechte einbauen und verdichten. Das Verfüllen der Leitungszone ist mit besonderer Sorgfalt auszuführen. Bei Verdichtungsarbeiten darf die Rohrleitung nicht beschädigt werden. Das Material hat nichtbindig und verdichtungsfähig zu sein.
Nachweis erfolgt mittels Lieferschein

Lieferung von nichtbindigem, frostsicherem Boden, gebrochenes Material oder Rundkorn, mit höchstens 7 Gew.-% Korngröße bis max. 0,063 mm (Bodengruppe G1).
Menge: 45,000 m3

**01.05.02.110 Suchschl. herst. 0,00- 2,00m**
Suchschlitz zur Feststellung der Lage von Kabeln,
Leitungen und dgl. nach Angabe des AG
im Handschacht
bis 2,00 m Tiefe herstellen, einschließlich Verbau
Boden seitlich lagern, wiedereinbauen und verdichten.
Breite Suchschlitz ca. 1,0 m
Menge: 3,000 m3

**01.05.02.120 Rasenansaat liefern und einbringen**
Rasenansaat mit Regel-Saatgutmischung Landschaftsrasen ohne Kräuter RSM 7.1.1 in einem
Arbeitsgang, Saatgutmenge 15 g/m2, Abrechnung nach
angesäter Fläche.

Ausführung in allen Grünflächen einschl. Rasenmulden, Straßenbegleitgrün, umliegende Grünflächen
Menge: 20,000 m2

**01.05.02.130 Kabel sichern T bis 1,75 m**
Kreuzungssicherung,
Kabel als 'Telekom- oder Stromkabel'
erdverlegt, unter Spannung,
Kabelaußendurchmesser bis 40 mm,
sichern.

Länge der Einzelabschnitte in m '2,50',
Tiefe der Leitungsachse unter Gelände bis 1,75 m.
Mehrere nebeneinanderliegende Leitung bis 3 Stück
werden als 1 Leitung abgerechnet.
Menge: 2,000 St

**01.05.02.140 Baustellensicherung bei Gräben**
Aufgemessen wird jede abgesicherte Graben- bzw.
Baugrubenseite. Flatterbänder oder Flatterleinen sind
zur Baustellensicherung im Bereich öffentlicher
Straßenverkehrsflächen nicht zugelassen.

z. B. zweiteiliger Seitenschutz oder gleichwertig
Menge: 40,000 m

##### Abschnitt 01.05.03 Rohrleitungen

*Hinweis: HINWEIS: Rohrstatik*
HINWEIS: Rohrstatik

Die Rohrstatik ist nach ATV - Arbeitsblatt A 127 in prüffähiger Form rechtzeitig vor Ausführung beim Auftraggeber zu Freigabe vorzulegen. Die Kosten dafür sind einzurechnen.

Das Verlegen der Rohre erfolgt nach Regelzeichnung und Angabe. Es gelten die DIN EN 1610, DIN 4033, DIN
19695, DIN 1295-1, ATV A 139.

Grundsätzlich gilt:
Das Zusammenführen von Rohren mit dem Baggerlöffel ist unzulässig. Es sind nur Geräte zugelassen, die ein kontrolliertes Zusammenführen der Rohre ermöglichen z.B. Rohrzugvorrichtungen. Der Anschluss des Rohrkanals an die Schächte ist gelenkig herzustellen.
Die Rohrstränge sind gem. DIN EN 1610 auf Dichtheit zu überprüfen. Einzurechnen sind die erforderl.
Hebegeräte, Hilfsmittel und Gleitmittel für Rohrverbindungen. Sind bei den Rohrleitungen Längenanpassungen erforderlich, ist dies in den dazugehörigen Positionen einzukalkulieren. Abgerechnet wird immer die eingebaute Rohrlänge.

Bei auftretenden Schäden bestimmt die örtliche Bauleitung, wie die Reparatur auszuführen ist.

**01.05.03.010 Kunststoffrohr DA225x20,5 PE-HD**
Medienrohr DA225x20,5 PE-HD

liefern und höhen- und lagegerecht auf eine Rohrauflager gemäß DIN EN 1610 verlegen.

Evtl.Hinweise der Lieferfirma (Hersteller) für die Rohrstatik oder das Verlegen der PE- Rohre sind zu beachten.Schäden die durch unsachgemäße Lagerung, Transport und Verlegung entstehen, gehen zu Lasten des AN.

Belastung SLW 60
Menge: 20,000 m

**01.05.03.020 Endkappe PE100 DA225**
Endkappe DA225 PE100

Endkappen, formgespritzt aus PE 100-RC,
mit eingebetteter Heizwendel,
nach DIN EN 12201-3 und EN 1555-3,
mit DIBt-, DVGW- und FM-Global-Zulassung.
SDR-Klasse 11, Außendurchmesser d 225mm,

liefern und einbauen.

Evtl.Hinweise der Lieferfirma (Hersteller) für die Rohrstatik oder das Verlegen der PE- Rohre sind zu beachten.Schäden die durch unsachgemäße Lagerung, Transport und Verlegung entstehen, gehen zu Lasten des AN.
Menge: 2,000 St

**01.05.03.030 Dokumentation**
*** Pauschalposition
Dokumentation des Leerrohrs incl. GPS-Vermessung, Erstellen von
Lageplänen und Längsschnitten.
Die Unterlagen sind spätestens mit der Schlussrechnung digital zu übergeben.
Menge: 1,000 psch

##### Abschnitt 01.05.04 ungebundene Schichten

*Hinweis: HINWEIS: Tragschichten*
HINWEIS: Tragschichten

Zulagen für Erdarbeiten u. Einbau Tragschichten werden nur 1x vergütet. Mehraufwendungen für Erschwernisse beim Fahrverkehr und Verwendung geeigneter Gerätschaften u. Maschinen sind zu berücksichten.

**01.05.04.010 FSS gebr. herstellen 0/45, Fahrbahn bis d = 39cm (Bundesstraße)**
Frostschutzschicht (FSS) herstellen,
Einbaubereich: Fahrbahn
Einbaudicke bis 39cm im Fahrbahnbereich
Material: FSS gebroch, Baustoffgemisch 0/ '45'
Verformungsmodul EV2 min. MN/m2 '100'
Verdichtungsgrad DPr min. % '98'

Bundesstraße
Menge: 10,000 m3

**01.05.04.020 STS herstellen 0/32, Fahrbahn d = 15 cm (Bundesstraße)**
Schottertragschicht (STS) herstellen
auf 'Frostschutzschicht'
Einbaubereich 'Fahrbahn'
Baustoffgemisch 0/32,
Einbaudicke 15 cm
Kleinfläche und in Streifen einzubauen
(Mindestdicke im Regelquerschnitt).
Verdichtungsgrad DPr min. % '98'
Verformungsmodul EV2 min. MN/m2 '120'

Bundesstraße (Vollausbau)
Menge: 25,000 m2

**01.05.04.030 STS herstellen 0/32, Fahrbahn als Ausgleichsschicht d = 8-10 cm (Bundesstraße)**
Schottertragschicht (STS) herstellen
auf 'Frostschutzschicht'
Einbaubereich 'Fahrbahn'
Baustoffgemisch 0/32,
als Ausgleichsschicht
Kleinfläche und in Streifen einzubauen
(Mindestdicke im Regelquerschnitt).
Verdichtungsgrad DPr min. % '98'
Verformungsmodul EV2 min. MN/m2 '120'

Bundesstraße (Vollausbau)
Menge: 30,000 m2

**01.05.04.040 Lastplattendruckversuche**
Lastplattendruckversuche durchführen (statisch) nach DIN 18134.
Die Gestellung des Ballastgerätes während der Versuche ist einzurechnen.
Es werden nur die von der Bauleitung gesondert angeordneten Versuche vergütet, die über die notwendige Eigenüberwachung hinausgehen.
Es werden nur Lastplattendruckversuche vergütet, welche die vorgeschriebenen Werte erreichen.
Menge: 2,000 St

**01.05.04.050 Planum herstellen**
StL-Nr. 13904109050201
Planum profilgerecht herstellen
in Abtragsflächen
max. Abweichung von der Sollhöhe +2/-2 cm.
Verformungsmodul EV2 = 45 MN/m2.
Menge: 30,000 m2

**01.05.04.060 Unterbau nachverdichten**
von Flächen in allen Bereichen Homogenbereich B1 bis B2 nach DIN 18300 Verformungsmodul EV2 mind. 45 MN/m³ Ausführung in Teilflächen
Menge: 25,000 m2

##### Abschnitt 01.05.05 Gebundene Schichten

*Hinweis: HINWEIS: Asphalteinbau*
HINWEIS: Asphalt

Mehraufwendungen für Erschwernisse beim Fahrverkehr und Verwendung geeigneter Gerätschaften u. Maschinen sind zu berücksichten (kleinflächiger Einbau im Bereich d. Leitungsgräben).

Die gebunden Flächen im Bereich der Bundesstraße werden mittels Asphaltprovisorium hergestellt (Deckensanierung durch Staatliches Bauamt erfolgt gesondert im Nachgang).

Die gebunden Flächen der Gehwege werden im Vollausbau nebst gebundener Trag- und Deckschicht hergestellt.

**01.05.05.010 ATDS aus AC 16 TD herstellen, d = 6 cm (Asphaltprovisorium, in Streifen)**
Asphalttragdeckschicht AC 16 TD herstellen,
Einbaudicke 6,0 cm,
mit Bindemittel 70/100
ohne Abstumpfung

(Asphaltprovisorium Bundesstraße,
Leitungsgräben in Streifen)
Menge: 20,000 m2

**01.05.05.020 ATS aus AC 22 TN herstellen d = 10 cm (in Streifen) Gehweg**
Asphalttragschicht aus Asphalttragschichtmischgut
AC 22 TN herstellen auf Schottertragschicht
in Fahrbahnen der Belastungsklasse Bk 1,0,
Einbaudicke 10,0 cm,
mit Bindemittel 70/100

Gehwege
(Leitungsgräben in Streifen)
Menge: 10,000 m2

**01.05.05.030 ADS aus AC 8 DN herstellen d = 4 cm (in Streifen) Gehweg**
Asphaltdeckschicht aus Asphaltbeton AC 8 DN
herstellen.
Das Abstumpfen der Oberfläche wird gesondert vergütet.
In Fahrbahnen der Belastungsklasse 1,0,
Einbaudicke 4,0 cm
mit Bindemittel 50/70

Gehwege
(Leitungsgräben in Streifen)
Menge: 10,000 m2

**01.05.05.040 Unterlage reinigen Asphaltbefestig. zus. Flächen selb.aufn.Kehrm.**
StL-Nr. 231130581011
Unterlage reinigen. Anfallendes Kehrgut nach Wahl des
AN verwerten.
Unterlage = Asphaltbefestigung.
Zusammenhängende Teilflächen.
Selbstaufnehmende Kehrmaschine.
Menge: 10,000 m2

**01.05.05.050 Bitumenemulsion aufsprühen Bk1,8-Bk0,3 Asphalt frisch C60BP4-S Menge 200 g/m2 vor A.deckschicht**
StL-Nr. 23113063210113
Bitumenemulsion zur Herstellung des Schichtenverbundes
aufsprühen.
Auf Verkehrsflächen der Belastungsklassen Bk1,8 bis
Bk0,3.
Unterlage = Asphaltbefestigung, frisch.
Bindemittel = C60BP4-S.
Bindemittelmenge = 200 g/m2.
Vor Einbau Asphaltdeckschicht.
Menge: 10,000 m2

**01.05.05.060 Anschluss mit Fugenband herstellen**
Anschluss an bestehende Decken oder Bauteile in der
Dicke der Asphaltdeckschicht mit anschmelzbarem
Fugenband herstellen.
Längs- und Querfuge,
Dicke der Deckschicht über 3,5 cm bis 4,0 cm,
Einzellängen bis 20 m,
Breite des Fugenbandes mm '8'

'kleinflächige Anschlussbereiche'
Menge: 6,000 m

**01.05.05.070 Fläche kehren**
Straßenfläche mit einer selbstaufnehmenden Kehrmaschine nach Verkehrsfreigabe unmittelbar
nachAufforderung durch den AG kehren. Nicht
gebun-denes und gelöstes Material aufnehmen.
Materialin Eigentum des AN übernehmen und
einer Verwertung nach Wahl des AN zuführen.Deckschicht
aus Walzasphalt,Verkehrssicherungsmaßnahmen gehören
zumLeistungsumfang.
Menge: 30,000 m2

##### Abschnitt 01.05.06 Pflasterarbeiten u. sonstiges

*Hinweis: Vorbemerkungen Pflasterarbeiten / -beläge*
Vorbemerkungen Pflasterarbeiten / -beläge
1. Allgemein
1.1 Für Bettungs- und Fugenmaterial gem. TL Pflaster
dürfen nur Baustoffgemische verwendet werden,
die einer Güteüberwachung unterliegen. Die Güteüberwachung bzw. der Nachweis der Baustoffgemische
für Bettungs- und Fugenmaterialien hat sinngemäß
entsprechend den TL G SoB-StB zu erfolgen.
Als Nachweis der Güteüberwachung gilt das letzte
Fremdüberwachungszeugnis des jeweiligen
Lieferwerks.
Auf Verlangen des AG hat der AN das Fremdüberwachungszeugnis vorzulegen.
Die Lieferscheine für die zur Verwendung kommenden
Baustoffgemische müssen eine Kennzeichnung über
eine Güteüberwachung gemäß den TL G SoB-StB
aufweisen.
Für den Bereich Bayern gibt das
Bayerische Staatsministerium für
Wohnen, Bau und Verkehr
die güteüberwachten Werke im Internet bekannt.
1.2 Ergänzende Festlegungen zur TL Pflaster-StB,
Abschnitt 3.2.1.2:
Die Ermittlung des in Leistungspositionen geforderten Wasserdurchlässigkeitsbeiwert erfolgt
nach DIN 18130-1 am unzertrümmerten Probematerial.
1.3 Bordsteine aus Granit dürfen keine Adern, Risse,
Brüche, Blätterungen, schiefrige Absonderungen und
dergleichen aufweisen.
1.4 Anforderung an die Oberflächenbearbeitung
"gestockt" bei Granitmaterial:
Der Abstand zwischen den Scheitelpunkten und den
tiefsten Punkten der Oberfläche darf 3 mm nicht
überschreiten.
1.5 Fugenbezeichnungen bei Rinnen:
Querfuge: Fugenraum zwischen zwei Pflastersteinen
einer Rinnenzeile.
Längsfuge: Fugenraum zwischen zwei Rinnenzeilen
bzw. zwischen Rinnenzeile und
Einfassung.
1.6 Zuordnungen zur RStO 12:
Mit Einführung der RStO 12 werden Straßenbefestigungen abweichend von der zurückgezogenen
RStO 01 nicht mehr Bauklassen sondern Belastungsklassen (Bk) zugeordnet.
Für sämtliche dem Vertragswerk zugrundeliegenden
Vertragsbestandteile gelten folgende Zuordnungen:
Bk100 entspricht Bauklasse SV
Bk32 entspricht Bauklasse I
Bk10 entspricht Bauklasse II
Bk3,2 entspricht Bauklasse III
Bk1,8 entspricht Bauklasse III
Bk1,0 entspricht Bauklasse IV
Bk0,3 entspricht Bauklasse V und VI
2. Die nachfolgend aufgeführten Leistungen sind Nebenleistungen und gehören zum Leistungsumfang:
2.1 Die Herstellung in wechselnder Breite.
2.2 Alle durch Einbauten (z.B. Schieber, Schächte,
Einläufe, Maste, Bäume und dgl.)verursachten
Erschwernisse, einschließlich des verminderten Leistungsansatzes in der Fläche.
2.3 Alle durch Einfassungen und Randbauten
(z.B. Bordsteine, Rinnen, Einfriedungen, Wände,
Lichtschächte, Vorbauten, Überdachungen und dgl.)
verursachten Erschwernisse, einschließlich des verminderten Leistungsansatzes in der Fläche.
2.4 Das Zwischenlagern von aufgenommenen / aufgebrochenen Materialien, soweit es nicht vom AG
angeordnet wird.
2.5 Herstellung von Plattenbelägen im Bogen.
2.6 Verlegung von geraden Bordsteinen der
Form A (DIN 482) im Bogen mit einem Radius
02.12.2021 13:47:12 1 / 108

Leistungsbereich 113 Pflasterdecken, Plattenbeläge, Pflasterarbeiten
größer 12 m bzw. HB (DIN 483) im Bogen mit einem
Radius größer 10 m.
2.7 Verlegung von geraden Bordsteinen der
Form B (DIN 482) bzw. TB / EF (DIN 483) im Bogen.
2.8 Das Zuarbeiten oder Schneiden von Natursteinen in
Rinnen.
3. Für das Verlegen von Plattenbelag auf Zementmörtel
gelten folgende Festlegungen:
3.1 Entfällt
3.2 Entfällt
3.3 Die Platten sind parallel zur Randeinfassung oder
einer anderen festgelegten Achse in gleichmäßigem
Verband auf die Bettung zu verlegen.
3.4 Der Verband (Kreuzfugen / versetzte Fugen) ist
nach Angabe des AG auszuführen.
3.5 Im Plattenbelägen auf Mörtelbett mit vermörtelten Fugen sind Dehnungsfugen im Abstand von
höchstens 6 m in Längs- und Querrichtung
auszuführen.
3.6 Die Plattenfläche ist beim Verfugen mit Mörtel
ausreichend lange feucht zu halten.
3.7 Auf gefrorener Unterlage dürfen Plattenbeläge
nicht gebaut werden.
3.8 Platten aus Beton müssen die Anforderung der
TL Pflaster-StB, Abschnitt 5.1 erfüllen. Ihre
maximale Gesamtlänge darf 600 mm (Nennmaß) nicht
überschreiten.
3.9 Um Zuarbeiten von Betonplatten zu vermeiden, ist
der genaue Abstand der Randeinfassungen durch
Auslegen einzelner Plattenreihen vorher zu
ermitteln.
3.10 Plattenbeläge sind erst dann für den Verkehr freizugeben, wenn ihre Bettung und die Verfugung ausreichend ausgehärtet sind.
3.11 Die Oberfläche der Bettung muss die gleiche
Neigung wie die Oberfläche des Plattenbelages
aufweisen.
3.12 Es gilt die ZTV Pflaster-StB 20 mit Ausnahme der Abschnitte 2.3.1, 2.3.2, 3.2, 3.8.3, 3.8.4
3.13 Ausführungsfestlegung zur Bettungs-/Plattenver-legung:
- Der Mörtel ist dem Baufortschritt entsprechend Reihe für Reihe einzuschaufeln und
mit der Maurerkelle höhengerecht zu verteilen.
- Das Verlegen der Platten hat grundsätzlich
von der Unterlage (z.B. Schottertragschicht)
aus zu erfolgen.
- Das Verlegen der Platten erfolgt höhen- und
fluchtgerecht entlang einer Schnur.
- Die Platten sind mit einem Gummihammer auf
ganzer Fläche so einzuklopfen, dass der
Bettungsmörtel in den Fugen bis ca. ein
Viertel der Plattendicke aufsteigt.
.
4. Für das Verlegen von Natursteinpflaster in gebundener Ausführung gelten folgende Festlegungen:
4.1 Entfällt
4.2 Entfällt
4.2 Die Oberfläche der Tragschicht und der Bettung
muss die gleiche Neigung wie die Oberfläche des
Pflasterbelags aufweisen.
4.3 Es gelten folgende Abschnitte der
ZTV Pflaster-StB 20:
2.3.1, 2.3.2, 3.2, 3.8.3, 3.8.4
4.4 Es gilt die TL Pflaster-StB 06.
5. Ergänzende Festlegung
zur ATV DIN 18318, Ausgabe 2019.
Abweichend zu den Abschnitten 3.1.10
und 3.1.11 gilt:
Sofern der AG keine anderen Festlegungen
(z.B. durch Höhenplan) trifft, beträgt die
02.12.2021 13:47:12 2 / 108

Leistungsbereich 113 Pflasterdecken, Plattenbeläge, Pflasterarbeiten
resultierende Neigung mindestens
> bei unbearbeiteten oder spaltrauen Natursteinen
- im Fahrbahnbereich 3,5 %
- in sonstigen Flächen 3,0 %
> bei allen sonstigen Flächen 2,5 %
6.1 Ergänzende Festlegungen zur ZTV Pflaster-StB:
Zu Nr.3.3.1, ZTV Pflaster-StB,
Eigenüberwachungsprüfungen für Baustoffgemische:
Korngrößenverteilung und Feinanteile mindestens
eine Prüfung je angefangene 500 m2 eingebautes
Baustoffgemisch.
Der AG ist über den Zeitpunkt der Eigenüberwachungsprüfungen zu informieren.
0 ----
1 ----6.2 Eigenüberwachungsprüfungen werden nur anerkannt,
wenn sie von einer Prüfstelle durchgeführt werden,
die nach den RAP Stra anerkannt und für den Anerkennungsbereich D1 zugelassen ist.

**01.05.06.010 Einzeiler Granitgroßstein herstellen**
aus Granitgroßpflastersteinen liefern und herstellen

Steingröße 16 / 16 / 16 cm

Material: Granit
Farbe: grau
Güteklasse: T2 nach DIN EN 1342

mit einer Fugenbreite von 10 mm auf 20 cm dickem
Fundament aus Drainbeton herstellen.
Oberseite der Steine grob bearbeitet (z.B. gestockt)

als 1-zeilige Einfassung entlang der
Grundstücksgrenzen, Zufahrten, Parkplätze u. dgl. gem. Plan

Den Fundamentbeton als seitliche Stütze, soweit die
Einfassung nicht an Borde o.dgl. anschliesst, 10 cm
breiter als die Rinne herstellen und keilförmig bis
zur halben Steinhöhe hochziehen.

Fugen mit frosttausalzbeständigem Mörtel verfüllen
(Eignung vor Ausführung vom AN nachzuweisen)
Menge: 5,000 m

**01.05.06.020 Bordstein aus Beton setzen BSt. TB 8x25 cm (Betondiele 8/25) Fuge Typ B gerader Stein bis 10 cm unt. OK F-beton 12 MPa**
StL-Nr. 2311531107010111
Bordstein aus Beton setzen. Breite der Rückenstütze
mind. 15 cm.
Bordstein = TB 8 x 25 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Gerader Stein.
Rückenstütze bis 10 cm unter Oberkante Bordstein. Beton
mit einer Druckfestigkeit (Einzelwert) am Bohrkern von
mind. 12 MPa.
Fundamentbeton mit einer Druckfestigkeit (Einzelwert)
am Bohrkern von mind. 12 MPa.
Menge: 5,000 m

**01.05.06.030 Zulage Betonbord schneiden 8/25**
Zulage für Zuschnitt des Betonbord 8/25
Längenanpassung
gerade Schnittkante
Ausführung als Naßschnitt
Abrechnung nach Stück Schnitte
Menge: 2,000 St

**01.05.06.040 Rinne mit Pflasterst. des AG herst. St. 160/160/160 Granit 2-zeilig Fundamentbeton Fuge Typ A Querschn. Unt. AG**
StL-Nr. 2311543192121101
Rinne mit Pflastersteinen des AG herstellen. Lagerplatz
nach Unterlagen des AG. Steine am Lagerplatz laden,
fördern und abladen. Steine vor dem Versetzen von ungebundenen Verschmutzungen säubern. Mehrzeiliger Streifen
ist mit beidseitigen Schnurkanten herzustellen.
Rinne 'Zweizeiler Rinne'
Format für Rastermaß des Pflastersteins = 160/160/160
mm.
Pflasterstein aus Granit.
Breite 2-zeilig.
Beton für Fundament und Rückenstütze mit einer Druckfestigkeit (Einzelwert) am Bohrkern von mind. 12 MPa.
Rückenstütze nach Unterlagen des AG.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Rinnenquerschnitt nach Unterlagen des AG.
Menge: 5,000 m

### Titel 02 Kanalbau (geschlossene Sanierung)

#### Bereich 02.01 Voruntersuchung / Baustelleneinrichtung

*Hinweis: Hinweis: Kanalreinigung*
Hinweis: Kanalreinigung

In die nachfolgenden Positionen sind alle Kosten für
das Spülen vor den Sanierungsarbeiten einzukalkulieren.
In den Sanierungsplänen sind alle Kanalleitungen
die von den Sanierungsmaßnahmen betroffen sind,
dargestellt.

Vergütet werden nur die Abrechnungslängen der zu sanierenden Abschnitte (Haltungsweise)

Der AN ist dafür verantwortlich, dass der Kanal und
die Schächte frei von losen Ablagerungen sind und dass
einwandfreie Bedingungen für die ordnungsgemäße
Durchführung der ausgeschriebenen Leistungen gegeben
sind. Dazu gehört u.a. die fachgerechte schonende
Spülung möglichst kurz vor dem Beginn der jeweiligen
Arbeiten sowie die sorgfältige Reinigung mit
geeigneten Werkzeugen und Geräten. Das anfallende Räum
Gut geht in das Eigentum des AN über und ist
vorschriftsgemäß zu entsorgen

**02.01.010 An- und Abfahrt Spülfahrzeug**
*** Pauschalposition
Spülfahrzeug,
geeignet für die Grundreinigung des Kanals der zu
sanierenden Kanalhaltungen.
An- und Abfahrt des Spülfahrzeuges
Menge: 1,000 psch

**02.01.020 Kanalspülung, DN 250 (MW)**
Kanalhaltungen einschließlich Schächte aus
verschiedenen Materialien (STZ und Beton) spülen, als Grundreinigung
für nachfolgende Sanierungsmaßnahmen.

Verschmutzungsgrad bis 15% der Profilhöhe.
Räumgut in AN-Eigentum übernehmen und entsorgen
Entsorgung wird gesondert vergütet
Menge: 125,000 m

**02.01.030 Entsorgung von Räumgut**
Abfuhr des Räumguts entsprechend Abfallschlüsselnummer 200306 "Abfälle aus der Kanalreinigung" zur Kläranlage Beilngries.
Die Entsorgung erfolgt durch die Kläranlage Beilngries und ist nicht Sache des Auftragnehmers.
Menge: 150,000 kg

*Hinweis: Hinweis: Voruntersuchung*
Hinweis: Voruntersuchung

Die Haltungen / Abschnitte sind als Grundlage zur geschlossenen Sanierung durch eine
Kanal-TV-Untersuchung zu prüfen.

Vergütet werden nur die Abrechnungslängen der zu sanierenden Abschnitte (Haltungsweise)

**02.01.040 An- und Abfahrt TV-Inspektion**
*** Pauschalposition
An- und Abfahrt des TV- Untersuchungsfahrzeuges
incl. aller erforderlicher Geräte, Anlagen und
Ausrüstungen.
Menge: 1,000 psch

**02.01.050 TV-Inspektion DN 250**
Kanalhaltungsuntersuchung in Absprache mit der
Bauleitung. Erfassung des Istzustandes nach DWA M
149-2 und DWA M 149-5 im wasserarmen / wasserfreiem
Zustand. Die zu sanierende Haltung ist im Anschluß an
die Feinreinigung aufzuzeichnen, Schäden sind
festzustellen. Insbesonders auch Prüfung der für die
statische Berechnung maßgeblichen Ausgangsdaten:
nicht entfernbare Imperfektionen,
Gelenkringverformung, fehlende Teile der Rohrwand
(genaue Abmessungen), Altrohrzustand. Veränderungen
gegenüber den im LV angegebenen Daten sind der
Bauleitung zwingend unverzüglich schriftlich
mitzuteilen. Sie sind bei der statischen Bemessung der
Liner zu berücksichtigen. Überprüfung des
Rohrdurchmessers (Querschnittskontrolle) vor
Bestellung des Inliners erfolgt durch separate
Durchmesserüberprüfung. TV-Band mit Berichtsgrafik
geht in Eigentum des Auftraggeber (AG) über.
Kodiersystem EN 13508-2, Daten im XML-Format für
ISYBAU-Schnittstelle

Einschließlich Dokumentation (Übergabe digital).
Die Unterlagen sind dem AG bzw. der örtlichen
Bauüberwachung zu übergeben.

Hauptkanal
Menge: 125,000 m

**02.01.060 Kalibrierung DN 250**
Kalibrierung der Haltungen, in die
Inliner eingebaut werden.
Die Messungen müssen so frühzeitig stattfinden,
dass die Ergebnisse bei der Schlauchbestellung
berücksichtigt werden können. Die Meßprotokolle
gehen in Eigentum des Auftraggebers (AG) über.
Die Nebenleistungen zum Meßvorgang sind einzurechnen
(Seilwinde oder TV-Wagen, etc.)

Hauptkanal
Durchmesser DN 250
Menge: 125,000 m

#### Bereich 02.02 Verkehrssicherung

*Hinweis: HINWEIS: Verkehrssicherung*
HINWEIS: Verkehrssicherung

Die Verkehrssicherung wird gesondert durch die offene Kanalbaumaßnahme errichtet und ist nicht zu berücksichtigen.

Die Verkehrssicherung im Baustellenbereich ist im Leistungsumfang des Bieters enthalten - siehe nachfolgende Positionen.

Alle Arbeiten sind unter Aufrechterhaltung des
Anliegerverkehrs auszuführen (siehe Baubeschreibung).

**02.02.010 Beschilderung herstellen (1VZ)**
Beschilderung herstellen und abbauen,
für die Bauzeit vorhalten und warten.
Aufstellvorrichtung nach statischen Erfordernissen.
Verkehrsschilder mit retroreflektierender Folie, Typ 1.
Abgerechnet wird nach Anzahl der Aufstellvorrichtungen.
Das Material bleibt Eigentum des AN.
Ronden, Dreiecke, Quadrate, Rechtecke VZ-Nr 'alle
gemäß VZ-Katalog'
Größe 2
1 Verkehrsschild
Aufstellvorrichtung mit Fußplatte aufstellen.
Menge: 2,000 St

**02.02.020 Beschilderung umbauen (1VZ)**
Beschilderung nach Unterlagen des AG umsetzen.
Aufstellvorrichtung nach statischen Erfordernissen
herstellen. Abgerechnet wird nach Anzahl der
Aufstellvorrichtungen.
Ronden, Dreiecke, Quadrate, Rechtecke
Größe 2
1 Verkehrsschild
Aufstellvorrichtung mit Fußplatte aufstellen.
Menge: 2,000 St

**02.02.030 Absperrung herstellen (Warnbake)**
Absperrung herstellen.
Absperrgerät oder Warneinrichtung aufstellen und
beseitigen, für die Bauzeit vorhalten, warten und
betreiben.
Verkehrszeichen mit retroreflektierender Folie,
Retroreflexions-Klasse 2.
Leitbake (Warnbake), Zeichen 605 - '40 und 41'
Menge: 10,000 St

**02.02.040 Absperrung umsetzen (Warnbake)**
Absperrung 'Warnbake'
nach Unterlagen des AG umsetzen.
Vorübergehende Sicherungsmaßnahmen
durchführen.
Menge: 5,000 St

**02.02.050 Bauzaun 1 m einricht.vorhalten,räumen**
Bauzaun
auf befestigtem u. unbefestigtem Untergrund,
aus Einzelelementen mit verzinktem Stahlrohrrahmen und
Vergitterung, mit Standfüßen,
Sonderausführung mit Zusatzfunktion als mobile
Absturzsicherung
mit rot-weiß schraffierter Absperrschranke (voll
retroreflektierend) im oberen Zaunbereich
(Breite mind. 100 mm)
Zaunoberkante über Oberfläche Gelände mind. 1,00 m,

einrichten, vorhalten, unterhalten (gemäß
Verkehrssicherungspflicht des AN) und räumen.
nur auf besondere Anordnung des AG
Menge: 20,000 m

**02.02.060 Bauzaun 1 m umsetzen**
Bauzaun der vorstehenden Position
umsetzen innerhalb des Baufeldes
nur auf ausdrückliche Anordnung des AG
Menge: 20,000 m

#### Bereich 02.03 Vorbereitende Arbeiten u. Wasserhaltung

**02.03.010 An- und Abfahrt Kanalroboter**
*** Pauschalposition
An- und Abtransport aller für die Roboter -
Sanierung erforderlichen Geräte und Anlagen
für die Kanäle
Menge: 1,000 psch

**02.03.020 Umsetzen der Anlage**
Erforderliches Umsetzen der Anlage auf einen neuen
Schacht.
Es ist einzurechnen, dass i.d.R. zwei Haltungen von
einem Schacht aus angefahren werden können.
Menge: 2,000 St

**02.03.030 Entfernen von Verwurzelungen**
Wurzeln, die den Einzug und die gleichmäßige
Einbringung des Inliners behindern, müssen vorab mit
einer Wurzelfräse (z.B. Paikert) beseitigt werden.
inkl. Entsorgung von Räumgut
Menge: 2,000 h

**02.03.040 Entfernen von festen Ablagerungen**
Hindernisse, die nicht mehr mit einer Wurzelfräse
beseitigt werden können, werden mit hydraulisch
angetriebenen Fräser beseitigt (z.B. KATE-Roboter)
Abfräsen von vorstehenden Stutzen und sonstigen
Hindernissen.
Vorstehende Stutzen, vorstehende Vergußmassen,
Hindernisse verschiedener Materialien,
Edelstahl-Manschetten, große Muffenversätze sowie
Ablagerungen und Verwurzelungen die nicht mit dem
Spülfahrzeug entfernt werden können sind mit Roboter
zu entfernen. Falls erforderliche Einlauföffnungen der
Zuläufe vorbehandeln.
Fräsgut entsorgen. (bei Muffenversatz: Anrampung)
Haltungslängen bis zu ca. 60 m
Menge: 2,000 h

**02.03.050 An- und Abfahrt Hochdruckspülfahrzeug**
*** Pauschalposition
Hochdruckspülfahrzeug, geeignet für die geforderten
Feinreinigungsarbeiten der zu sanierenden
Kanalhaltungen.

An- und Abfahrt des Hochdruckspülfahrzeuges
Menge: 1,000 psch

**02.03.060 Feinreinigung, DN 250**
Feinreinigung des Kanals (hydrodynamisch)
Feinreinigung mit dazugehörenden Schächten mit
geeignetem Hochdruck- Spülgerät. Der Spüldruck darf
100 bar nicht überschreiten. Geeignete Düsen sind zu
verwenden.
Einzurechnen sind Betriebspersonal und sonstige
Allgemeinkosten. Die gelösten Stoffe sind
herauszuschaffen, in Eigentum des AN zu übernehmen und
vorschriftsmäßig zu
entsorgen.

Entsorgung wird gesondert vergütet

Eine Reinigung ist unmittelbar vor der Sanierung
durchzuführen.

Durchmesser DN 250

Vergütet werden nur die Abrechnungslängen der zu sanierenden Abschnitte (Haltungsweise)
Menge: 125,000 m

*Hinweis: HINWEIS: Wasserhaltung MW-Kanal*
Die Hausanschlüsse sind im Bedarfsfall über zusätzliche
Hilfsrohrleitungen abzufangen und unterhalb der zu
sanierenden Rohrstrecke wieder einzuleiten.

Die Überleitungen sind nach Gebrauch zu beseitigen. Witterungsbedingte (Regen-) Einflüsse sind zu
berücksichtigen.

Die Abrechnungslänge dieser Position entspricht der Länge der effektiv verlegtenHilfsrohrleitungen.

**02.03.070 Absperrvorrichtung, Blase DN250-300**
Absperrvorrichtung für die Absperrung von Kanälen, z.B.
Absperrscheiben, Dichtkissen o.ä. liefern, einbauen,
vorhalten und wieder ausbauen.

Ferner müssen an den Absperrvorrichtungen
Anschlussmöglichkeiten in entsprechender Größe für
Saug- bzw. Druckschläuche zum Überheben des anfallanden Regenwassers vorhanden sein.
Menge: 2,000 St

**02.03.080 Schmutzwasserpumpe**
Förderleistung: bis 10 l/s
Förderhöhe: mind. 5 m
Anfahren und Einbauen einer Schmutzwasserpumpe
in vorbereiteten Revisionsschacht bzw. Pumpensumpf.
Das Aufbauen der notwendigen Stromversorgung
ist in diese Pos. einzurechnen, einschl. aller
benötigten Materialien, Arbeitsschritte, ausbauen und Abtransport.
Menge: 2,000 St

**02.03.090 Pumpenstunden**
Überpumpen von Regen- / Abwasser aus Kanaleinstiegs- oder
Revisionsschächten bzw. Pumpensümpfen
in eine provisorische Schmutzwasserleitung
bis zur endgültigen Anbindung der erneuerten
HA-Leitungen an den erneuerten Hauptkanal
Einschl. Bereitstellung, Einbau, Wartung und Betreiben
der Pumpanlage mit sämtlichen Nebenleitungen (Strom
etc.).
Pumpdauer, Kontrolle der Pumpen, Dokumentation
durch Pumpenbuch (Abrechnungsgrundlage).

Förderhöhe 5 m, Förderleistung mind. 10 l/s.
Menge: 40,000 h

**02.03.100 Herstellen der Regen- / Schmutzwasserüberleitung**
Herstellen der Überleitung zum Überpumpen von
Regen- / Schmutzwasser aus der abgesperrten Anschlussleitungen
(siehe vorstehende Positionen) über Gewebeschläuche
Größe C bis zur nächstmöglichen Einleitungsstelle
(Schacht, SSK o.ä.).
Ausführung in Einzellängen bis zu 30 m

Gewebeschläuche Größe C sind in den EP mit
einzurechnen, einschließlich Reinigen der
Gewebeschläuche nach Einsatz.
Menge: 80,000 m

#### Bereich 02.04 Schlauchlining

**02.04.010 An- und Abfahrt Schlauchlininganlage**
*** Pauschalposition
An- und Abtransport aller für das Einbringen der
Schlauchliner in die zu sanierenden Kanäle,
Anschlussleitungen und Schächte erforderlichen Geräte
und Anlagen.
Menge: 1,000 psch

**02.04.020 Umsetzen der Anlage**
Erforderliches Umsetzen der Anlage auf einen neuen
Schacht für Hauptkanal und Anschlussleitungen.
Es ist einzurechnen, dass beim Hauptkanal zwei
Haltungen von einem Schacht aus angefahren
werden können.
Menge: 1,000 St

*Hinweis: Hinweis: Schlauchlining*
Hinweis: Schlauchlinig

Komplettsanierung einzelner Abschnitte (Kurzliner) und Haltungen in geschlossenen
Verfahren im Inlinersystem
Grundlage: DWA- Arbeitsblatt A 143, Teil 3,
DWA- M 144, Teil 3
DWA-A 143, Teil 2
Arbeitsvorbereitung:
Reinigen der Rohre, beseitigen von Hindernissen,
Querschnittskontrolle, vor dem Relining,
TV-Dokumentation.
Einbau, Montage, Dokumentation
Bei Einzugsverfahren, dürfen für den Einzug des
Schlauches nur Winden mit Lastzugbegrenzung
eingesetzt werden.
Ein Einführungsschutz zur Vermeidung von Beschädigungen
des Schlauches ist zu installieren. Die zulässigen
Ziehlängen müssen der zulässigen Zugbelastung des nicht
ausgehärteten Laminats entsprechen.
Vor Einbau der Schlauchliner ist im Vorfeld die Gefahr möglicher Faltenbildungen zu prüfen.
Ggfs. sind zur Reduzierung des Risikos geeignete planerische
oder bauverfahrenstechnische Gegenmaßnahmen vorzunehmen. Es dürfen keine axialen Dehnungen auftreten, die zu Wanddickenreduzierungen führen.
Die Schläuche sind vor Einbau sachgerecht zu lagern und gegen vorzeitige Aushärtung zu schützen.
Bei Warmhärteverfahren ist während des Aushärtungsvorganges der genaue Temperaturverlauf sowohl in der Aufheiz- als auch in der Abkühlphase meßtechnisch zu erfassen und zu dokumentieren.
Bei Lichthärteverfahren sind die Ziehgeschwindigkeit
der UV-Lampen sowie Art, Anzahl und kumulierte Be-
triebsdauer der Lampen entsprechend zu erfassen und
zu dokumentieren.
Ein Arbeitsprotokoll unter Angabe aller wesentlichen
Arbeitsschritte und deren zeitlichen Abfolge, beginnend mit Auslieferung des vorgefertigten Schlauches
ab Herstellerwerk, ist anzufertigen. Nach Einbau des
Schlauches ist eine optische Inspektion, Dichtigkeitsprüfung einschl. Dokumentation vorzunehmen. Vom eingebauten Schlauch sind Probestücke zu entnehmen.
Sämtliche Protokolle und Dokumentationen sind nach Ab-
schluß der Arbeiten zusammenzustellen. Eine Kopie ist
dem Auftraggeber (AG)auszuhändigen.
Die vorgegebenen Wandstärken lt. Statik, und angegebenen mechanischen Eigenschaften, sind Mindestmaße und
dürfen nicht unterschritten werden.
Bei der Wahl des Inversionsdruckes bzw. des
Aufstelldruckes ist die Verfahrensbeschreibung zu berücksichtigen. Kapillarbildung und Faltenbildung sind mit allen
Mitteln zu vermeiden. Die Sanierung der Anschlüsse und
deren Übergänge hat nach Sanierung des Hauptkanales zu
erfolgen.
Statik:
Die Erststatik ist gemäß den Angaben der
Schlauchpositionen aufzustellen.
Eine Zweitstatik ist zu erstellen, wenn Ist-Werte die in der Erststatik angesetzten Werte nicht erfüllen.
Ablauf:
TV- Voruntersuchung; Kalibrierung; Abgleich statische
Ausgangsdaten durch AN; Statische Berechnung mit den
Kennwerten des angebotenen Verfahren gemäß
Dibt-Zulassung; Freigabe Bestellung durch
Bauüberwachung des AG.

Verfahren bei Mängeln:
Die Mängelbeseitigung ist Sache des Auftragnehmers
(AN) und bedarf der Zustimmung des Auftraggebers (AG).
Treten Mängel nicht einzeln auf ist der eingebaute
Schlauch zu erneuern. Genügt die Zweitstatik eines
Schlauchliners (mit den Kenndaten des Prüflabors
ermittelt) nicht den Kriterien des DWA-A 143, Teil 2
ist der Schlauchliner ebenfalls zu erneuern. Sämtliche
Mehrkosten trägt der Auftragnehmer.

Vergütet werden nur die Abrechnungslängen der zu sanierenden Abschnitte (Haltungsweise)

**02.04.030 Schlauchliner Hauptkanal, STZ-Rohr DN 250 (MW), Zustand II**
Für die Linerbestellung muss eine Freigabe der Bauleitung erfolgen. Diese kann erst nach Vorlage der
statischen Berechnungen des Auftragnehmers erfolgen.
Schlauchliner statisch selbsttragend nach Anforderung
DWA-A 143, Teil 2
Wandstärke gemäß ZTV, Kurzzeitbiegefestigkeit und
Kurzzeit-
Biege E- Modul gemäß Dibt-Zulassung
Stammdaten der Haltungen und Schächte sowie Besonderheiten siehe Baubeschreibung,
Schlauchträger und Beschichtung aus Korrosionsbeständigen Materialien, genormte Harze abwasserbeständig, feuchtigkeitsunempfindlich, temperaturbeständig.
Sichtkontrolle des Sanierungsabschnittes mittels
TV- Kamera unmittelbar vor Linereinbau ist gefordert
und einzuhalten. Einbau einschließlich aller benötigten
Materialien,
abschneiden des ausgehärteten Inliners am Anfangs-
und Endschacht ggf. aufschneiden an Zwischenschächten.
Die Schlauchliner sind an den Schachtanschlüssen
soweit in der
Dibt-Zulassung gefordert mit Quellbändern zu versehen
um
etwaiges Wasser im Ringspalt vom Schachtanschluß fern
zu halten.

Gemäß DWA-M 143-3 ist zustätzlich zur statisch
erforderlichen Wanddicke eine Verschleißschicht
von 1,0 mm einzukalkulieren.

Anzuwendendes Verfahren:
Materialien: (vom Bieter auszufüllen)

Harz:
Schlauchträger:
Materialkenngruppe nach DWA-M-144-3:
Wandstärke (inkl. Verschleißschicht: 1,0 mm):

Folien: styrolbeständig
Altrohrdurchmesser Kreisprofil STZ DN 250
Verkehrslast= SLW 60
Altrohrzustand: II
kein Grundwasserstand über Rohrsohle
Imperfektion:
örtl. begrenzte Vorverformung: mind. '2' % Linerradius
Gelenkringverformung: mind. 3 % Linerradius
Spaltweite: mind. '0,5' % Linerradius
Verformungsmodul: 8 N/mm2
innerer Reibungswinkel 30 grad
StB-Schächte DN1000
Menge: 120,000 m

*Hinweis: Hinweis: Anschlüsse*
Hinweis: Anschlüsse

Bereichsweise werden Anschlussleitungen wieder angeschlossen.

**02.04.040 Einmessen der Anschlüsse / Stutzen**
Die vorhandenen Anschlüsse / Stutzen sind vor der
Inlinersanierung exakt einzumessen und zu
protokollieren.
Menge: 4,000 St

**02.04.050 Öffnen der Anschlüsse bis DN 150**
Öffnen der vorhandenen Anschlüsse nach Inlinereinbau
im Hauptkanals. Der Auftragnehmer (AN) hat prüfbar
nachzuweisen, dass alle seitlichen Anschlüsse wieder
hergestellt sind.
Die Dichtigkeit des Liners ist vorher nachzuweisen.
Fräsgut ist zu entfernen.
Fehlbohrungen sind auszuschließen.
Die Position umfasst das optische saubere Öffnen
des kompletten Zulaufquerschnittes mittels Fräsroboter.
Menge: 4,000 St

**02.04.060 Vorhandenen Zulauf einbinden DN 150, mit Roboter**
Vorstehende Stutzen in Hauptkanal einbinden
Durchmesser Anschlüsse DN 150
Durchmesser Hauptkanal DN 250 - DN 500
ohne eindringendes Grundwasser,
Sanierung durch ein geeignetes DIBT-zugelassenes
Verfahren

Verfahren:
Rohrinnenwand abfräsen, ausfräsen einer Ringnut um
den Zulaufbereich, bis auf fettfreien Untergrund
reinigen, Verpressen mittels 2-Komponenten-Epoxidharz.

Epoxidharz-System Harz4, Harz14 oder gleichwertig
(DIBt-Zulassung erforderlich)

Die Vorgaben des Herstellers sind bei der Verarbeitung
einzuhalten und zu dokumentieren.
Der Bieter ist verpflichtet, an jedem bearbeiteten
Anschluss aussagekräftige Eigenüberwachungsmaßnahmen
nach den Vorgaben des Herstellers durchzuführen und
diese zu dokumentieren.

An- und Abfahrt sämtlicher Geräte und Betriebsmittel
für die Einbindung der Anschlüsse.
Zusätzliche Reinigungsleistungen nach dem Entfernen
des Fräsgutes sind ebenfalls einzukalkulieren.
Menge: 4,000 St

**02.04.070 Hutprofil einbauen**
Der vorhandene Ringspalt zwischen Altrohr und
Schlauchliner ist durch ein geeignetes
Anbindungsverfahren gemäß DWA-A143-3 dauerhaft
abzudichten.
Die Herstellung sowie das Vorhalten und Betreiben
aller notwendiger Materialien und Geräte zur
Abdichtung ist in diese Position mit einzukalkulieren.

Sanierung von zuvor abgefrästen, undichten oder
zurückliegenden Zuläufen, sowohl in renovierten, als
auch in nichtrenovierten Hauptkanälen mittels
Polyester-Nadelfilz-Hutprofil, getränkt mit
Zweikomponenten-Silikatharz. Einschließlich der
vorbereitenden Arbeiten: Anschleifen mit
Diamantsegmentfräsvorsatz und anschließendem Reinigen
mit Wasserhochdruck des gesamten Untergrundes der
Klebestelle, sowohl im Hauptrohr, wie auch im Zulauf.

Sanierungstiefe im Zulauf: bis zu 20 cm.
Menge: 4,000 St

*Hinweis: Hinweis: Liner*
Hinweis: Liner

Der Liner ist mit einem flexiblen Material, das die
Bewegungen des Schlauchliners, resultierend aus
unterschiedlichen Materialkennwerten und
Ausdehnungskoeffizienten bei Temperaturschwankungen
etc. durch die verschiedenen Materialien Altrohr und
Liner ausgleicht, bis an den Schacht kraft- und
formschlüssig anzubinden.

Sowohl der Liner als auch der Konterpart, an dem der
Liner angebunden werden soll, muss genügend Fläche
bieten, so dass das Anbindematerial ausreichend
Klebwirkung entfalten kann.

Bei einer geplanten Verwendung von Harzen ist darauf
zu achten, dass der anzubindende Schlauchliner im
Schachtbereich mindestens mit den gem. folgender
Tabelle vorgegebenen Mindestauftragstiefen übersteht.

Linerdurchmesser (mm)  Mindestauftragstiefe (mm)
=250  20
>300 - 400  25
>400 - 500  30
>500 - 800  40
>800  50

Des weiteren sollte die Materialdicke an einem Spalt
(wie z.B. zwischen Altrohr und Liner) an dem das
drückende Grundwasser anliegen könnte, mindestens so
groß sein wie der Spalt selber.

**02.04.080 Vorbereitung Lineranbindung an die Schachtwand**
Arbeitsschritte und Maßangaben entsprechend der
DIBT-Zulassung/Verfahrenshandbuch des gewählten
Systems.

Dazu gehören insbesondere

Öffnen des Scheitels des durchlaufenden ausgehärteten
Liners bündig zur Oberkante der Berme und Entfernen
des Überstandes (im unmittelbaren
Schachteintrittsbereich Überstand in Scheitel/Kämpfer
belassen)

Abschneiden des ausgehärteten Liners mit definiertem
Überstand zur Schachtwand.

Außenfolien und Schutzumhüllungen des Liners im
Bereich des Überstandes vollständig entfernen.

Liner-Unterseite im Sohlbereich mechanisch freilegen.

Reinigung von Liner und Schacht (schmutz- und fettfrei)

Maßgebend für eine erfolgreiche Anbindung ist die
Vorbereitung des Untergrunds.
Der Liner ist von eventuellen Folienresten, PE-
Anhaftungen bzw. Stützgeweben mechanisch zu befreien.
Reinigung beispielsweise mit Hilfe eines
Winkelschleifers und Bürstenaufsatz
Eine fett- und staubfreie Auftragsfläche ist zwingend
zu gewährleisten.

Abrechnung pro Schacht
Menge: 3,000 St

**02.04.090 Einbinden des Liners in Schacht und Berme**
Liner und Berme mit dauerelastischem
Epoxidharz-Spachtel kraft- und formschlüssig verbinden.

Arbeitsschritte und Maßangaben entsprechend der
DIBT-Zulassung/Verfahrenshandbuch des gewählten
Systems:
- Mischen des 2-Komponenten Harzes mittels
Zwangsmischer.
- Berücksichtigung der Verarbeitungszeit abhängig von
der Umgebungstemperatur.
- Harzauftrag mittels Einwegspritzbeutel (resiBag oder
gleichwertig) blasenfrei und ohne Lufteinschluss.
- 1. Schicht dünn auftragen und mechanisch (z.B. durch
Reiben) mit dem Untergrund verbinden.
- Endschicht (Schichtdicke entsprechend Tabelle) an
den beweglichen Teilen auftragen.

- Dokumentation:
Ausführungsprotokoll
Fotodokumentation
(außer Betrieb genommener Kanal mit "vorher" Bild,
aufgestemmter und gereinigter Bereich "nach
Freilegen", Fertiger Anschluss "nach Fertigstellung"

Material:
dauerelastischer Epoxidharz-Spachtel mit
DIBT-Zulassung:
Harz8-RP20 oder gleichwertig

Technische Kennwerte:
- Langzeithaftzugfestigkeit in 1000 Stunden-Versuch =
Bedingungen erfüllt
- Kurzzeithaftzugfestigkeiten in Anlehnung an DIN EN
ISO 4624
Kanalklinker (feucht) = 1,83 N/mm2
Steinzeug  = 2,97 N/mm2
Beton  = 2,67 N/mm2

- Biege-E-Modul = 30 N/mm2
- Shore D-Härte nach DIN EN ISO 868 = 42

Die Spachtelmasse muss den Anforderungen des
DWA-Merkblattes M143-3 genügen sowie über eine
allgemeine bauaufsichtliche Zulassung für diesen
Anwendungsbereich verfügen.
Es müssen in jedem Fall vom Hersteller geprüfte und
zertifizierte Dienstleister, sogenannte "Qualifizierte
Partner" (QP) eingesetzt werden. Dies weisen ihren
QP-Status durch Zertifizierung-Urkunde, durch die
Verfügung über Hinweis-Plaketten oder andere geeignete
Nachweise nach.
Nach Abschluss aller Arbeiten sind die ausgeführten
Arbeiten und die verwendeten Werkstoffe durch
Hinweis-Plaketten im Schacht-Oberteil dauerbeständig
zu dokumentieren.

Abrechnung pro Schacht
Menge: 3,000 St

**02.04.100 Schachtreinigung**
Hochdruckreinigen mit Dampfstrahler, jeweils für einen
Schacht. Schächte sind generell vollständig zu
reinigen.
Mehrmaliges reinigen wird nicht gesondert vergütet,
inkl. Reinigung für Vorbegehung
Menge: 3,000 St

**02.04.110 Statik nach DWA-A 143,Teil 2**
*** Pauschalposition
Prüffähige Statik nach DWA-A 143,Teil 2
liefern. Die Bestandsunterlagen werden dem Auftragnehmer (AN), soweit vorhanden, zur Verfügung gestellt.
Lieferung vor Schlauchkonfektionierung und Baubeginn.
Grundwasser ist zu berücksichtigen.
Folgende Nachweise sind zu führen:
Stabilitätsnachweis
Spannungsnachweis
Verformungsnachweis
Die statische Berechnung ist mit genauen Haltungsangaben zu versehen. Der Auftraggeber Straßennamen und Schachtnummern sind zu nennen.
Erststatik:
Die benötigten Angaben zur Berechnung sind der
Schlauchreliningposition zu entnehmen.
Altrohrzustand, Imperfektionen sind mit ausgeschriebenen Positionen TV- Voruntersuchung nochmals
abzugleichen, die Altrohrdurchmesser mit der
ausgeschriebenen Kalibrierung.
Zweitstatik:
Wenn die im Prüflabor ermittelten Kennwerte der
Schlauchlinerprobe drei gemäß der DIBT-Zulassung in
der Erststatik angesetzten Kennwerte unterschreiten
ist eine Zweitstatik zu führen. Für die Zweitstatik,
ermittelt mit den Ist-Werten der Laborprüfung erfolgt
keine gesonderte Vergütung.
Menge: 1,000 psch

**02.04.120 Probenahme Hauptkanal**
Probenahme auf der Baustelle und Prüfung.
Von jeder Haltung des Hauptkanales ist ein
Rückstellmuster in Anwesenheit der Bauleitung, durch
die eine Kennzeichnung erfolgen muß, (Abmessungen
gemäß DWA-A-143-3 und M144-3) von dem eingebauten
Schlauch zu entnehmen, das auf

- Aushärtung über die Kriechneigung basierend auf
Biege-E-Modul in Anlehnung an DIN EN ISO 178 / DIN EN
ISO 899-2
(Prüfung 1 Teilstück, bei Überschreitung des max.
zulässigen Wertes laut DIBT- Zulassung 2. Teilstück)

- Wasserdichtheit in Anlehnung an DIN EN 1610,
(Prüfung mind. 3 Teilstücke)

- Wandstärke und Kurzzeitbiegefestigkeit sowie
Kurzzeitbiege E- Modul in Anlehnung an DIN EN ISO 178
/ DIN EN 11296-4 (Prüfung 5 Teilstücke)

überprüft wird.

Weitere Regelungen siehe ZTV / DWA-M-144-3.
Dabei sind die vom Auftraggeber (AG) vorgegebenen
Formulare 'Probenentnahmeschein' und
'Probenbegleitschein' auszufüllen.
Die Prüfungen gehen komplett auf Kosten des
Auftragnehmers (AN). Das Muster sollte in der Regel
aus dem Schacht entnommen werden und unter gleichen
Randbedingungen wie im Kanal ausgehärtet sein.
Die Entnahmestellen im Rohr- oder Schachtbereich sind
durch Handlaminate kraftschlüssig und wasserdicht zu
verschließen.
Die Prüfergebnisse sind mit den Ansätzen der
statischen Berechnung zu vergleichen, darüber ist ein
eindeutiges tabellarisches aufgebautes Protokoll
vorzulegen. Die statische Berechnung ist bei nicht
erreichen der Sollwerte mit den Ist- Werten nochmals
zu führen. Vor dem Inlinereinbau ist der Ort und die
Art der Probenahme mit der Bauleitung abzustimmen. Das
Prüfinstiut und der Versand an das Labor ist mit dem
Auftraggeber abzustimmen.
Das Prüfinstitut wird von Seiten des AG ausgewählt und
beauftragt. Das Prüfinstitut muß vor Beginn der
Prüfungen von der unzerstörten Probe ein Foto mit
deren Kennzeichnung (Startschacht, Zielschacht,
Durchmesser, Datum) sowie der Unterschrift des
Auftraggebers (AG) erstellen und der
Ergebnisdokumentation beilegen.
Werden vom Hauptangebot abweichende Verfahren
eingesetzt die mehr Einbauabschnitte erfordern, z.B.
prinzipiell haltungsweise, gehen die dann zusätzlich
notwendigen Beprobungen zu Lasten des Auftragnehmers.

1 Probe je Haltung
Menge: 2,000 St

#### Bereich 02.05 Reiningung und Nachuntersuchung

*Hinweis: Hinweis*
Hinweis Dichtheitsprüfung

bezieht sich auf sämtliche sanierte Kanäle,
die haltungsweise saniert wurden (MW-Kanal).

Dichtigkeitsprüfung nach DIN EN 1610.

Das Prüfmedium ist zu liefern und schadlos zu
beseitigen.

In den EP sind alle erforderlichen Gestellungen
und Vorhaltungen der hierzu erforderlichen Geräte,
Materialien, Maschinen und Leistungen einzurechnen.

Die Prüfung hat Haltungsweise zu erfolgen.

Prüfungen werden nur bei nachgewiesener Dichtheit
vergütet.
Die Untersuchungsergebnisse sind digital im pdf-Format  abzugeben.

Mindestens 3 Tage vor der Durchführung  der Prüfungen
ist die Bauüberwachung des AG schriftlich zu
informieren.

**02.05.010 Dichtheitsprüfung DN 250**
Dichtigkeitsprüfung nach DIN EN 1610 für Kanäle
DN 250
Prüfmedium: Luft, Verfahren LD
Menge: 125,000 m

**02.05.020 TV- Kanaluntersuchung: DN 250**
TV- Kanaluntersuchung der Rohrleitungen
DN250
in den sanierten Haltungen.
Format: ISYBAU (XML-2013)
Einschl. Dokumentation, Datenträger nach ISYBAU-Format, Video- und georefernzierter Aufnahme.

Einmessen von Abständen, Einmündungen und
Beschädigungen (einschl. fotogafieren).
Einzukalkulieren ist das Reinigen und Spülen des
Kanals vor der Untersuchung.
Menge: 125,000 m
